# Angebotsaufforderung (GAEB DA XML 3.2, DA83)
Beschreibung: K-Filzengraben KHM
Währung: EUR
Vergabeart: Beschränkte Ausschreibung
Erstellt mit: GXML Toolbox V3.3 R20230829, iTWO_64 V24.0.454, 29.05.2026

## Zusätzliche Technische Vertragsbedingungen
Zusätzliche Technische Vertragsbedingungen

1.0  Allgemeine Forderungen

1.1  Ausführungsgrundlage
Grundlage der ausgeschriebenen und auszuführenden Leistungen sind Bauausführungen nach dem Stand der Technik, den allgemein anerkannten Regeln der Technik und den einschlägigen Normen und Vorschriften, jeweils in der neuesten Fassung.

Soweit im Folgenden nichts anderes geregelt wird, gelten die Bestimmungen der VOB, in der zum Zeitpunkt des Vertragsabschlusses gültigen Fassung.

Normen und Vorschriften

Der Bieter ist verpflichtet, die neuesten DIN-Normen und Vorschriften kalkulatorisch und ausführungsmäßig zugrunde zu legen.

Besonders hingewiesen wird auf folgende Normen u. Vorschriften:
- DIN 18299, VOB Vergabe- und Vertragsordnung für  Bauleistungen - Teil C:
  Allgemeine Technische Vertragsbedingungen für Bauleistungen (ATV) - Allgemeine Regelungen für Bauarbeiten jeder Art.
- VDE-Bestimmungen (neuste Fassung)
- VDI-Richtlinien (neuste Fassung)
- DIN-Normen (neuste Fassung)
- Unfallverhütungsvorschriften
- Die Bauordnung des Bundeslandes NRW
- Bauaufsichtliche Auflagen

1.2  Sämtliche Maßangaben der Leistungsbeschreibung sind ca.-Maße. Die genauen Maßangaben für die Ausführung der Leistungen sind vom Auftragnehmer an Ort und Stelle zu nehmen. Vor Ausführung seiner Arbeiten ist der Auftragnehmer verpflichtet, die Maße der Rohbauarbeiten mit den Maßen der Ausführungszeichnung zu vergleichen.
Etwaige Mängel und fachliche Fehler der Vorarbeiten, die die Güte der anschließenden Arbeiten beeinträchtigen können, sind der Bauleitung vor Beginn der Arbeiten schriftlich anzuzeigen. Spätere und mündliche Einreden finden keine Berücksichtigung.

1.3  Alle sichtbaren Teile und Flächen, wie z. B. Sichtbeton, Türen und Zargen, Verglasungen, etc. sind vor Verschmutzung aller Art sorgfältig zu schützen. Eine gesonderte Vergütung erfolgt hierfür nicht.

1.4  Vor Bestellung der Verteiler sind der Bauleitung/dem örtlichem Energieversorger (falls erforderlich) Ausführungszeichnungen vorzulegen. Sollten Verteiler ohne Zustimmung der Bauleitung/Energieversorger eingebaut werden und so zu Beanstandungen führen, wird der Auftraggeber die Abnahme dieser Leistungen verweigern.

1.5  Anträge für Zähler, Hauptmelder und sonstige Verträge (bei Bedarf) sind ausgefüllt rechtzeitig dem Auftraggeber zur Unterschrift vorzulegen.

1.6  Der Massenbedarf für alle Leistungen ist vor Weiterleitung der Bestellungen aufgrund der örtlichen Gegebenheiten zu überprüfen. Unstimmigkeiten bei Vernachlässigung dieser Aufgaben gehen zu Lasten des Auftragnehmers. Das Leistungsverzeichnis dient nicht als Bestellverzeichnis, Abweichungen von Typen und Stückzahlen sind möglich.
Zulässige Toleranzen der Vorgewerke sind zu kompensieren bzw. die zu erbringende Leistung anzupassen. Vom AN gelieferten Anlagen und Geräte sind gegen Beschädigung zu schützen.

1.7  Die Montagepläne sind rechtzeitig beim Bauherren/Fachbauleitung vor der Arbeitsaufnahme einzureichen, zwecks Prüfung und Freigabe zur Ausführung.

1.8  Der Auftragnehmer ist verpflichtet während der Bauzeit Bautageberichte verbindlich zu führen und sie dem Auftraggeber/der Bauleitung vor Ort wöchentlich zu übergeben. Diese werden nicht gesondert vergütet.

1.9  An den vom Auftraggeber angesetzten Besprechungen (Bau- und Technikbesprechungen) hat der für den Bauablauf und Leistungserfüllung zuständige Sachbearbeiter bzw. Fachbauführer des Auftragnehmers teilzunehmen. Ort und Uhrzeit werden jeweils rechtzeitig mitgeteilt. Eine schriftliche Einladung erfolgt in der Regel nicht. Die Namen des Sachbearbeiters und des Fachbauführers sind schriftlich der Bauleitung mitzuteilen. Eine gesonderte Vergütung erfolgt hierfür nicht. Es ist ein deutschsprachiger Bauleiter des Auftragnehmers erforderlich.

1.10  Termine und Absprachen mit anderen Gewerken sind eigenverantwortlich und rechtzeitig durch den Auftragnehmer durchzuführen. Über die Gesprächsergebnisse ist die Bauleitung schriftlich zu informieren. Mehrleistungen, die aufgrund mangelnder oder nicht ausreichender v. g. Absprachen entstehen, gehen zu Lasten des Auftragnehmers.

1.11  Der Auftragnehmer ist verpflichtet, die Baustelle arbeitstäglich von Schutt, Gerümpel, Verpackungsmaterial und sonstigen Verunreinigungen, die aus seiner Arbeitsentwicklung herrühren, freizuhalten.

1.12  Lagerräume für Materialien sind auf der Baustelle nur in geringem Umfang vorhanden. Für die Lagerung der notwendigen Materialien und/oder die termingenaue Anlieferung hat der AN eigenverantwortlich Sorge zu tragen.

1.13  Der AN ist eigenverantwortlich für das Ausrüsten der Baustelle mit einer Arbeitsplatzbeleuchtung (sofern erforderlich).

1.14  Die Montage der Elektroanlagen ist ausschließlich nach den Montage- und Detailplänen durchzuführen, die der Auftragnehmer in Eigenverantwortung, Koordinierung und Abstimmung mit allen anderen Fachgewerken, dem EVU, Sachverständigen und der örtlichen Feuerwehr auf Basis der Ausführungsplänen des Fachplanungsingenieurbüros unter Beachtung des entstehenden Gebäudekomplexes herzustellen hat. Die Montage- und Detailpläne sind mind. 1 Woche vor Montagebeginn der Fachbauleitung zur Prüfung und Genehmigung (ohne zusätzliche Aufforderung) vorzulegen. Durch den Freigabevermerk sind weder die Eigenverantwortung noch die Gewährleistung des Auftragnehmers eingeschränkt.
Werden Anlagenteile ohne Vorlage der Montageplanung oder ohne vorherige Freigabe montiert, oder bestellt der Auftragnehmer anhand des Leistungsverzeichnisses, so geschieht dies auf seine eigene Gefahr hin. Etwaiges überschüssiges Material oder Fehlleistungen werden auf keinen Fall durch den Auftraggeber oder die Bauleitung übernommen und keinerlei Kosten hierfür vergütet.

1.15  Die Durchführung der Leistungen sind dem jeweiligen Baufortschritt regelmäßig anzupassen.

1.16  Schlitze dürfen nur gefräst werden, Stemmarbeiten hierzu sind verboten.

1.17  Sämtliche Berechnungen z. B. Beleuchtungsstärke, Aderquerschnitte, Spannungsabfall, Kurzschluss, etc., sowie die Unterlagen zur Auslegung oder Dimensionierung der technischen Anlagenteile und Geräte sind vom Auftragnehmer anhand der gültigen Architektur- und Einrichtungszeichnungen zu erstellen. Die in der Leistungsbeschreibung angegebenen technischen Daten und Leistungswerte der Anlagenteile sind aufgrund vorläufiger Berechnungen ermittelt. Die exakte und endgültige Berechnung der technischen Daten sowie der Auslegung der Geräte ist vom Auftragnehmer selbst unter Berücksichtigung der abgesicherten Betriebs- und Nutzungsdaten durchzuführen. Die hierfür erforderlichen baulichen, betrieblichen und nutzungsbedingten Grundlagen sind vor Beginn der technischen Bearbeitung zu überprüfen und ggf. zu aktualisieren.

1.18  Auf Anforderung müssen Anlagenteilemuster vor der Montage kostenlos vom Auftragnehmer zur Verfügung gestellt werden. Diese Anlagenteile werden vom Auftraggeber bestimmt und dem Auftragnehmer bekannt gegeben. Die Bemusterung wird in der Regel nur für technische Gerätschaften gefordert, über deren Ausführungsart (z.B. Farbgebung nach RAL) bis zur Auftragsvergabe Unklarheit bestand, bzw. bei denen sich der Bauherr die endgültige Entscheidung vorbehalten hat. Darüber hinaus werden Bemusterungen von Anlagenkomponenten vorgenommen, bei denen der Bieter von der Leistungsbeschreibung abweichende Herstellerfabrikate angeboten hat, bzw. zum Einbau vorschlägt.

1.19  Die zu erstellenden Aufmaßblätter der entsprechenden Installationsabschnitte müssen kontinuierlich durchgeführt werden und sind der Bauleitung unaufgefordert bei den jeweiligen Baustellenterminen vorzulegen. Sämtliche Aufmaß- und Abrechnungsunterlagen sind für die einzelnen Bereiche und Gebäudeabschnitte raumweise getrennt aufzustellen (entfällt bei Pauschalierungen). Die Aufmaßblätter sind übersichtlich aufzustellen, wobei die Reihenfolge und die Nummerierung der Posten aus dem Hauptauftrag zu übernehmen ist. Nicht nachvollziehbare Aufmaße werden zurückgewiesen.

1.20  Werden bei der Abnahme infolge von Beanstandungen, die der Auftragnehmer zu vertreten hat, weitere Abnahmen erforderlich, so gehen die Kosten hierfür zu Lasten des Auftragnehmers.

1.21  Alle in der nachfolgenden Leistungsbeschreibung aufgestellten Positionen gelten als betriebsfertig montierte und funktionsfähige Einheit inkl. aller notwendigen Nebenleistungen und Hilfsstoffe.

## 13-530 Elektroanlagen
Datum: 29.05.2026

### Gewerk 01 Elektrotechnik

#### Titel 01.01 442 Eigenstromversorgung

*Hinweis: Vortext*
Vorbemerkungen Notbeleuchtung

Das Gebäude ist mit einer batteriegestützten Sicherheitsbeleuchtung nach DIN VDE 0100-560, DIN EN 50172, DIN VDE V 0108-100-1, EN 50171, ASR A2.3, ASR 3.4/7 und DIN EN 1838 auszurüsten.

Für die Umsetzung sind dezentrale Notlichtsysteme vorgesehen. Diese dezentralen Notlichtsysteme müssen für den Anschluss und die Steuerung von Sicherheitsleuchten, statischen und dynamischen Rettungszeichenleuchten ohne eine zusätzliche Datenleitung geeignet sein.

Das dezentrale Notlichtsystem muss eine Einzel-LED-Überwachung serienmäßig intergiert haben. Diese erfolgt aus Sicherheitsgründen durch eine Strom- und Spannungsmessung innerhalb jeder einzelnen Leuchte. Das dezentrale Notlichtsystem muss die angeschlossenen Leuchten automatisch und regelmäßig gem. DIN EN 50172 und DIN VDE V 0108-100-1 prüfen. Die Ergebnisse sind automatisch im papierlosen Prüfbuch innerhalb des Steuergerätes zu dokumentieren.

Zur Vereinfachung und Übersichtlichkeit der Installation, zur Kostenreduzierung und zur Minderung der Brandlasten muss das Notlichtsystem den Mischbetrieb von Leuchten an einem Stromkreis serienmäßig unterstützen. Dies beinhaltet die freie Zuordnung der Betriebsarten der Leuchten innerhalb eines Stromkreises gem. DIN VDE V 0108-100-1 und DIN VDE 0100-560 für Dauerschaltung, Bereitschaftsschaltung sowie
geschaltetes Dauerlicht. Die Betriebsart 'geschaltetes Dauerlicht' ist nur bei nachweislich galvanischer Trennung
zwischen den Spannungspotentialen zulässig. Über die Funktionssicherheit ist der Nachweis eines unabhängigen Sachverständigen zu erbringen.

Bei Bereitschaftsschaltung ist in den Unterverteilern der Allgemeinbeleuchtung die Netzspannung der Beleuchtungsstromkreise der Flucht- und Rettungswege gem. DIN EN 50172 zu überwachen. Sofern noch das Netz am Hauptverteiler der Sicherheitsbeleuchtung vorhanden ist, muss gewährleistet sein, dass eine Umschaltung der Sicherheitsbeleuchtung auf Batteriebetrieb nicht erfolgt. Die Bereitschaftsleuchten müssen über das vorhandene Netz betrieben werden.

Für die Steuerung der Sicherheitsleuchten dürfen keine kontaktbehafteten Umschaltweichen zum Einsatz kommen. Unterschiedliche Netze zur Versorgung der Sicherheitsleuchten sind nicht zulässig.

Eine eindeutige Kennzeichnung der Rettungswege durch statische und dynamische Rettungszeichen und eine gleichmäßige Ausleuchtung der Rettungswege nach den gültigen Richtlinien ist zu gewährleisten. Die Mindestbeleuchtungsstärke ist nach DIN EN 1838 und den aktuellen Arbeitsstättenregeln sowie eventuell baurechtlichen Vorgaben zu planen.

Sicherheits- und Rettungszeichenleuchten sind wie folgt anzuordnen:
-  Bei jeder Richtungsänderung des Rettungsweges
-  Bei jeder Kreuzung der Flure und Gänge
-  Nahe jeder im Notfall zu benutzenden Ausgangstür
-  Außerhalb und nahe jedes Notausganges bis zu einem sicheren Bereich
-  Nahe jeder Niveauänderung im Rettungsweg
-  Nahe Treppen
-  Nahe jeder Erste-Hilfe-Stelle
-  Nahe jeder Bandbekämpfungs- und Meldeeinrichtung
-  Nahe Fluchtgeräten für Menschen mit Behinderung
-  Nahe Schutzbereichen für Menschen mit Behinderung und nahe Rufanlagen sowie Alarmeinrichtungen in Toiletten für Menschen mit Behinderung
Langnachleuchtende Rettungszeichen sind gem. DIN EN 1838 für die Sicherheitsbeleuchtung nicht zulässig.

Modulares dezentrales Notlichtsystem zur Versorgung von dynamischen und statischen Rettungszeichen- und Sicherheitsleuchten gem. DIN EN 50171 und DIN EN 62034. Geeignet für Sicherheitsbeleuchtungsanlagen gem. DIN VDE 0100-560, DIN EN 50172, DIN VDE V 0108-100-1, ASR A2.3, ASR 3.4/7 und DIN EN 1838.

Der im Notlichtsystem integrierte Mischbetrieb ermöglicht den gleichzeitigen Betrieb von Dauer-, geschalteten Dauer- und Bereitschaftsleuchten sowie dynamischen Rettungszeichenleuchten an einem Stromkreis. Die Überwachung der Rettungszeichen- und Sicherheitsleuchten mit vom Notlichtsystem unterstützten LED Betriebsgeräten erfolgt ohne zusätzliche Daten- und Steuerleitung.

Das dezentrale Notlichtsystem muss die Ansteuerung von dynamischen Rettungszeichenleuchten unterstützen, um gegebenenfalls Kompensationsmaßnahmen für Gebäudebereiche mit erhöhter Gefährdung oder für den Brandschutz umsetzen zu können. In der Steuerteilprogrammierung müssen jeder einzelnen, dynamischen Rettungszeichenleuchte mindestens 8 Steuereingänge zugewiesen werden können. Folgende Einstellungen sind je dynamischer Rettungszeichenleuchte notwendig: Pfeil unten/Pfeil oben, Pfeil rechts, Pfeil links, Kreuz (gesperrt), Piktogramm ein/aus und Blinkfunktion. Diese sind per logischer UND-Funktion verknüpft.

Die Stromkreise werden über berührungssichere 2,5mm² Federzugklemmen verdrahtet. Die Anschlussklemmen sind leicht über die standardmäßige Kabeleinführung von oben zu erreichen.

Controller mit TFT-Touch
Die Bedienung des frei programmierbaren dezentralen Notlichtsystems erfolgt über ein 3,5" großes TFT-Display mit Touchfunktion. Die farbige, grafische Darstellung der Informationen ermöglicht eine intuitive Bedienung per Fingerdruck. Im laufenden Betrieb kann zwischen den mitgelieferten Sprachen gewechselt werden.

Schnittstellen
Über die integrierte USB-Schnittstelle kann das Notlichtsystem komfortabel programmiert sowie die Konfiguration oder die Prüfbücher als Textdatei gesichert werden. Eine Aktualisierung der Systemsoftware muss über die USB-Schnittstelle möglich sein.

Über eine integrierte Netzwerkschnittstelle kann der Controller mit einer Konfigurationssoftware parametriert oder der Systemstatus bis auf Leuchtenebene mittels Webbrowser visualisiert werden. Ebenso muss die Möglichkeit bestehen, das dezentrale Notlichtsystem per Ethernetschnittstelle in eine übergeordnete Visualisierung für Notlichtsysteme einzubinden. Ein Anschluss für die Überwachung separater Phasenwächter mittels einer 24V-Stromschleife ist integriert. Bei Unterbrechung oder Kurzschluss (programmierbar) der Stromschleife müssen alle Leuchten in den Dauerlichtbetrieb schalten.

24V-Fernschaltschleife zur Blockierung der auf Dauerlicht programmierten Leuchten für Betriebsruhezeiten. Bei Unterbrechung oder Kurzschluss (programmierbar) der Schleife müssen die Leuchten eingeschaltet werden. Je nach Controllereinstellung wird nur das Dauerlicht oder Dauer- und Notlicht blockiert.

Meldekontakte
Es müssen fünf potentialfreie Meldekontakte vorhanden sein sowie eine 24V Versorgungsspannung zur Verfügung stehen. Drei Kontakte mit festen Meldungen nach DIN EN 50171 für Betrieb, Batteriebetrieb und Störung, zwei Kontakte frei als Öffner oder Schließer auf verschiedene Ereignisse programmierbar. Die Meldungen können je Kontakt mittels ODER-Funktion verknüpft werden.

Bustopologie
Die Systemkomponenten müssen vom TFT-Touch-Controller über ein eigenes, unabhängiges BUS System gesteuert und überwacht werden. Extern müssen über eine dreiadrige Busleitung weitere Komponenten wie busfähige Dreiphasenüberwachungen oder Lichtschalterabfragemodule angebunden werden können. Die Bustopologie kann strang- oder sternförmig aufgebaut werden. Für den Betrieb ist keine geschirmte Leitung notwendig.

Es muss die Möglichkeit bestehen, das Notlichtsystem über einen weiteren BUS an eine zentrale Überwachung wie BUS-Meldetableau oder einen PC oder Laptop mit komfortabler Bedien-, Programmier- und Steuersoftware anzuschließen.

Ladetechnik
Das Ladeverfahren der Ladetechnik muss mikroprozessorgesteuert und mit einem temperaturgeführten gepulsten Ladeverfahren, für die eingesetzten, verschlossenen, wartungsarmen Bleibatterien, ausgestattet sein. Durch die temporären Abschaltungen und der ständig überwachten Batterie, wird eine hohe Betriebssicherheit generieren und die Batterien schonend betrieben, sodass eine maximale Lebensdauer erreicht wird. Defekte Batterieblöcke und unterbrochene Batteriekreise müssen im Normalbetrieb erkannt und gemeldet werden.

Batterieüberwachung
Das serienmäßig integrierte Batterieüberwachungssystem zur Einzelblocküberwachung muss die Forderungen der E DIN EN 50171:2013-07 erfüllen. Eine Spannungsüberwachung jedes einzelnen Batterieblocks sowie eine Temperaturüberwachung des Batterieraumes mit täglicher Aufzeichnung der Daten und direkter Anbindung an den Controller des Notlichtsystems zur Steuerung der Ladetechnik muss möglich sein. Aufgezeichnete Daten müssen mittels PC-Software ausgewertet werden können, um einen frühzeitigen Defekt eines Batterieblocks zu erkennen.

24V DC-Ersatzstromversorgung
Für den Notstrombetrieb ist ein Batteriesatz mit wartungsarmen, verschlossenen OGiV-Blockbatterien einzusetzen, der für die entsprechend notwendige Nennbetriebsdauer von 1h bzw. 3h oder 8h dimensioniert ist.

Stromkreiseinschübe
Das dezentrale System ist mit optionalen Stromkreiseinschubkarten für dynamische Rettungszeichenleuchten, sowie für statische Rettungszeichen- und Sicherheitsleuchten mit 24V Versorgungsspannung nachträglich erweiterbar.
Die leicht zugänglichen Sicherungen in der Frontplatte werden ständig überwacht. Je Stromkreis signalisieren LEDs, ob Ausgangsspannung oder Störungen im Stromkreis vorliegen. Außerdem muss eine erkannte Überlastung der Stromkreise durch die LEDs deutlich signalisiert werden.

Externe Lichtschalterabfragemodule
Zum gemeinsamen Schalten von Sicherheits- und Allgemeinleuchten können mehrere Lichtschalterabfragemodule in die Unterverteilungen der Allgemeinbeleuchtung eingebaut werden. Die eindeutige Adressierung der Module erfolgt mittels Drehschalter. Eine optionale Invertierung der Schalteingangsauswertung erfolgt für jede Schaltzuweisung im Stromkreis in der Steuerteilprogrammierung - es ist kein separates Modul notwendig. Je Modul kann im Steuerteil ein Zielort hinterlegt werden. Anschluss und Spannungsversorgung erfolgen über den dreiadrigen Gerätebus. Die Gehäuse sind zur Montage auf DIN-Montageschiene vorgesehen.

Das Eingangsmodul mit 8 Eingängen gibt es in Ausführungen für 230V und 24V Eingangsspannung. Serienmäßig ist eine Phasenwächterfunktion mit BUS-Funktion integriert, welche optional zugeschaltet wird. Mittels der zusätzlichen Kontakte können drei Phasen der Unterverteilung überwacht werden - alle Schaltereingänge bleiben auch bei Einsatz des Phasenwächters nutzbar. Die Ansprechschwellen der Dreiphasenüberwachung entsprechen der DIN EN 60598-2-22 mit 0,85xUNenn.
Für beengte Verhältnisse in Unterverteilungen kann ein Lichtschalterabfragemodul mit drei Eingängen ohne Phasenwächterfunktion für Hutschienenmontage eingesetzt werden. Die Breite darf max. 1 TE betragen.

Gerätekommunikation
Optionales Kommunikationsmodul für  Anlagen.
Anlagenüberwachung und Statusinformationen aller im Verbund kombinierten Geräte sind von jeder Anlage ersichtlich. Gemeinsames Einschalten von einzelnen Geräten oder Gruppen bei einem Netzausfall sind frei konfigurierbar. Funktions- und Betriebsdauertests können von jeder Anlagen an einer beliebigen oder für alle gleichzeitig gestartet werden. Das Datum und die Uhrzeit kann mit allem im System verbunden Anlagen synchronisiert werden.

Externe Phasenüberwachungsmodule
BUS-gesteuertes Dreiphasenüberwachungsmodul für die Überwachung des Unterverteilers der Allgemeinbeleuchtung zum Anschluss an den internen Gerätebus. 2 potentialfreie Störmeldekontakte sind auf dem Modul zum Einbinden in die Stromschleife des Notlichtgerätes vorhanden. Gehäuse zur Montage auf Hutprofilschiene. Die Ansprechschwellen entsprechen der DIN EN 60598-2-22 mit 0,85xUNenn. 3 LEDs signalisieren den Zustand jeder einzelnen Phase. Am Modul einstellbare Rückschaltzeit nach Netzwiederkehr der überwachten Spannungsversorgung. Eine eindeutige Adressierung erfolgt über die integrierten Adressschalter.

Zu jedem Modul kann ein Zielort in der Steuerteilprogrammierung hinterlegt werden. Der Ausfall einer Phase wird im Klartext mit Zielortangabe am Steuerteil angezeigt. Bei einer Übertragungsstörung oder Ausfall der Dreiphasenüberwachung muss das Notlichtsystem alle angeschlossenen Rettungs- und Sicherheitsleuchten in Dauerlicht schalten.

Externe Überwachung - Webvisualisierung
Serienmäßig integrierte Webvisualisierung für einen handelsüblichen Webbrowser per LAN (lokales Ethernet) oder WAN (Internet). Der Zugriff auf die Netzwerkschnittstelle muss bauseits durch die IT-Abteilung freigegeben und eingerichtet werden. Die Webseiten sind mit der HTML Version 5.0 erstellt und können somit per PC oder mobilem Client (Smartphone, PDA) angezeigt werden. Ein paralleler Zugriff von mehreren Clients muss gleichzeitig möglich sein.
Informationen des Gerätezustandes müssen bis zur einzelnen Leuchte inkl. selbst gewählter Zielortanzeige abgerufen werden können. Der Benutzer muss in der Lage sein, über die Weboberfläche einen Funktionstest zu starten, das Notlichtsystem zu blockieren oder frei zu geben, sich das Prüfbuch und eine Auflistung der gerade anliegenden Störungen anzeigen zu lassen und diese auch per Webbrowser ausdrucken zu können.
Eine Statusbenachrichtigung der Benutzer über einen integrierten Email-Client muss standardmäßig im Webmodul integriert sein.

Externe Überwachung - Meldetableau
Das System muss optional mittels eines busfähigen Meldetableaus über einen dreiadrigen, nicht-geschirmten Datenbus überwacht werden können. Die Anzeige der Systemzustände bis auf Leuchtenebene mit Klartextangabe der gestörten Leuchte muss vorhanden sein. Automatischer Funktionstest zum gleichzeitigen Einschalten aller angeschlossenen Systeme muss im Meldetableau programmiert werden können.

Integrierte Meldekontakte für Betrieb, Batteriebetrieb, Störung und optionaler Ausgang zur Meldung des Gesamtstatus aller angeschlossenen Systeme sind Pflicht. Standardmäßig integrierter Fernschaltereingang mit optionaler Überprüfung auf Kurzschluss zum Blockieren der Systeme in Betriebsruhezeiten.

Externe Überwachung - PC-Visualisierung
Das System muss mittels optionaler PC-Überwachungssoftware per dreiadrigem Bus oder über Netzwerkverbindung überwacht und visualisiert werden können. Statusänderungen müssen in einem zentralen Prüfbuch für alle Notlichtsysteme protokolliert werden. Frei programmierbare Testzeiten für Funktions- und Betriebsdauertest müssen zentral von der Überwachungssoftware ausgeführt werden können.

Rettungszeichen- und Sicherheitsleuchten
Es dürfen nur Rettungszeichen- und Sicherheitsleuchten eingesetzt und angeschlossen werden, die der DIN EN 60598-1, DIN EN 60598-2-22 und der DIN 4844 entsprechen. Die eingesetzten Betriebsgeräte müssen für den Betrieb an Anlagen gem. EN 50171 geeignet sein und der DIN EN 61347-1, DIN EN61347-2-3 entsprechen.
Die Betriebsgeräte müssen den einschlägigen Normen, wie z.B. der DIN EN 60598-2-22, DIN EN 60929, DIN EN 61347-2-3 (inkl. Anhang J), DIN EN 61000-3-2, DIN EN 61547 und DIN EN 55015 entsprechen. Die Konfiguration des LED-Betriebsgerätes erfolgt über das Steuerteil des Notlichtgerätes. Mittels der individuellen Adresse des Betriebsgerätes muss keine Adressierung mehr am Betriebsgerät erfolgen.
Aus Sicherheitsgründen wird ein Schalten zwischen zwei unterschiedlichen Netzen durch Umschaltweichen/Umschaltkonverter nach der zweipoligen Stromkreisabsicherung an den Leuchten nicht zugelassen. Die Versorgung der Leuchten in den Endstromkreisen muß immer aus dem Netz der Sicherheitsbeleuchtung erfolgen.

Die Ersatzteilverfügbarkeit für Gerätekomponenten muss mindestens 10 Jahre betragen, für Leuchten und Leuchtenbetriebsgeräte mindestens 6 Jahre.

**01.01.0010 Gruppenbatterie 7Ah**
Vollüberwachtes Notlichtsystem 7Ah zum Anschluss von dynamischen und statischen Rettungszeichen- und Sicherheitsleuchten mit Einzelleuchtenüberwachung gem. DIN EN 50171 und DIN EN 62034.
Geeignet für Sicherheitsbeleuchtungsanlagen gem. DIN VDE 0100-560, DIN EN 50172 und DIN VDE V 0108-100-1.

Das Notlichtsystem muss in der maximalen Ausbaustufe mit 4 Ausgangsstromkreisen in 24V-Technik (Schutzklasse III) bestückbar sein. Dieser modulare Aufbau erfolgt durch den Einsatz von Einschüben mit je 2 Stromkreisen je 3A max. Belastung. Pro Stromkreis können max. 20 LED-Systemleuchten 24V überwacht werden. Die Adressierung erfolgt über fest programmierte individuelle Adressen, welche der Leuchtenadresse im Stromkreis zugewiesen werden. Die Überwachung der Leuchten erfolgt über die 24V-Versorgungsleitung. Eine zusätzliche Datenleitung ist nicht zulässig.

Es ist zwingend notwendig, dass das Notlichtsystem die LED-Fehlerarten Kurzschluss oder Unterbrechung in der einzelnen Leuchte erkennt und so der Ausfall einer einzelnen LED gemeldet wird.

Die Zuordnung der Schaltungsart jeder angeschlossenen Leuchte erfolgt über das Steuerteil ohne manuellen Eingriff an der Leuchte. Jede angeschlossene Leuchte kann einzeln gedimmt, geschaltet oder als Begehbeleuchtung mit festem Beleuchtungswert für den Netzbetrieb eingesetzt werden.

Ebenfalls muss die 7Ah die Ansteuerung von dynamischen Rettungszeichenleuchten standardmäßig unterstützen. Jeder einzelnen dynamischen Rettungszeichenleuchte können bis zu 8 Steuereingänge zugewiesen werden. Folgende Einstellungen werden unterstützt und können kombiniert werden: Pfeil unten oder Pfeil oben, Pfeil rechts, Pfeil links, Kreuz (gesperrt), Piktogramm ein/aus und Blinkfunktion. Eine spätere Nachrüstmöglichkeit für dynamische Rettungszeichenleuchten ist gefordert.

3,5" TFT-Controller mit moderner, intuitiver Touchbedienung, integriertem USB- und Netzwerkanschluss, sowie einem optionalen BUS-Erweiterungsplatz. Der mikroprozessorgesteuerte Controller initiiert die automatischen Prüfungen und speichert die Ergebnisse auf einem nichtflüchtigen Speichermedium. Eine Hinterlegung von Zielortangaben im Klartext (max. 32 Zeichen) sind für Gerät, Stromkreis und Leuchten möglich und werden im Fehlerfall zur einfacheren Störungslokalisierung mit angezeigt. Zum Schutz gegen unbefugten Zugriff ist die Bedienung des Steuerteils passwortgeschützt.

Alle nach DIN EN 50171 geforderten Informationen werden im Hauptbild angezeigt. Dazu zählen Betriebsstatus des Notlichtsystems, Batteriespannung, Batterielade- oder -entladestrom, Batteriekapazität. Zu jeder einzelnen Leuchte kann der Zustand am Display abgerufen werden. Weiterhin werden Informationen zum Netzausfall UV, Tiefentladeschutz, Handrückschaltung, nachlaufendem Notlicht oder der Status der externen Module angezeigt.

Die nach DIN EN 62034 geforderten Tests sind integriert und können individuell angepasst werden. Das Notlichtsystem führt diese nach dem vorgegebenen Intervall aus und speichert die Ergebnisse im integrierten Prüfbuch mit einem Fassungsvermögen von mehr als 6.000 Einträgen. Die Ergebnisse der Temperatur und Spannungsauswertung vom Batterie-Überwachungssystems mit Einzelblocküberwachung werden in einem separaten Prüfbuch gespeichert.

Durch die im Controller hinterlegten und vom Errichter selbst erstellten Zielorte (max. 32 Zeichen) für Stromkreise und Leuchten sowie der externen Module ist eine genaue Störungslokalisierung möglich.

Serienmäßig ist eine integrierte Webvisualisierung zur Anzeige des Gerätezustandes bis auf Leuchtenebene mittels handelsüblichem Webbrowser im Steuerteil enthalten. Funktionen zur Prüfung des Systems, wie Funktionstest oder das Blockieren in Betriebsruhezeiten, müssen über die passwortgeschützte Oberfläche möglich sein. Ebenfalls wird auf das Prüfbuch des Notlichtsystems zugegriffen und kann im Browser angezeigt und ausgedruckt werden. Mittels der integrierten Email-Funktion wird der Betreiber über den Zustand des Notlichtsystems jederzeit informiert. Der Zugriff auf die Weboberfläche muss per Passwort geschützt werden können.

Über eine enthaltene ModBUS/TCP-Schnittstelle müssen die Zustände des Notlichtsystems anderen Überwachungssystemen zur Verfügung gestellt werden können.

Die Programmierung des Steuerteils und der angeschlossenen Leuchten inkl. Vergabe der Zielortbezeichnungen erfolgt mittels kostenlos mitgelieferter PC-Konfigurationssoftware. Ebenfalls muss die Schaltungsart der Leuchte am Steuerteil oder über die Software einstellbar sein.

Serienmäßig integriertes Relaisinterface zur potentialfreien Weiterleitung der drei nach DIN VDE 0100-560 und DIN EN 50171 geforderten Meldungen, sowie zwei optionale, frei programmierbare Kontakte. Ebenso integrierte 24V-Stromschleife zur Erkennung eines Netzausfalls von Unterverteilern der Allgemeinbeleuchtung und eine weitere Fernschaltschleife zum Blockieren des Notlichtsystems für Betriebsruhezeiten. Die Schleifen sind zwingend auf Unterbrechung und Kurzschluss zu überwachen.

Serienmäßig integriertes Lichtschalterabfragemodul LSA 8.1 - 230V zum gemeinsamen Schalten von Sicherheits- und Allgemeinbeleuchtung mit 8 potentialfreien Eingängen 230V.

Zur funktionellen Erweiterung muss das Notlichtsystem den Anschluss weiterer Komponenten unterstützen. Als externe Komponenten gelten bis zu 31 Dreiphasenüberwachungen mit BUS-Anschluss und Meldung der ausgefallenen Phase am Steuerteil, max. 2 Lichtschalterabfragemodule mit 8 Eingängen in 230V oder 24V-Technik, sowie bis zu 8 Lichtschalterabfragemodule mit 3 Eingängen in 230V- oder 24V-Technik.

Für einen lautlosen Betrieb muss im Notlichtsystem ein Lüfter- und geräuschloser AC/DC-Wandler eingesetzt sein, montiert auf Hutmontagenschiene.

Mikroprozessorgesteuerte Ladetechnik W35 zur normkonformen Aufladung der Batterien. Das serienmäßig integrierte Batterieüberwachungssystem zur Einzelblocküberwachung muss die Forderungen der E DIN EN 50171:2013-07 erfüllen. Standardmäßig temperaturgeführte Ladung über den angeschlossenen Temperatursensor. Serienmäßiges Batterieüberwachungssystem (BCS-System) mit Einzelblockmonitoring zur vorzeitigen Erkennung und Meldung defekter Batterieblöcke (inkl. PC-Auswertesoftware). Das BCS-System protokolliert zyklisch die geforderten Einzelblockwerte (Temperatur und Spannung); des Weiteren können auch diese Batterie relevanten Daten über die Datenschnittstelle ausgelesen werden.

Über eine CAN-Gerätebuskarte muss das Notlichtsystem mit anderen CAN-fähigen dezentralen Notlichtsystemen vernetzbar sein. Innerhalb dieses CAN-Netzwerkes muss es möglich sein, bei einem Netzausfall an einem beliebigen Notlichtsystem, eine frei programmierbare Gruppe der anderen Notlichtsysteme innerhalb von 0,5 Sekunden mit einzuschalten. Von jedem Notlichtsystem muss der Betriebszustand aller anderen Notlichtsysteme ersichtlich sein. Es muss möglich sein, zentrale Tests für einzelne oder für alle Systeme gleichzeitig auszulösen. Die Synchronisierung von Datum und Uhrzeit muss für alle verbundenen Notlichtsysteme möglich sein.

Eingebaut im pulverbeschichtetem Wandgehäuse.
Inklusive zugehöriger, verschlossener und auslaufsicherer OGiV-Blockbatterie 24V /7,2Ah
Die Nennbetriebsdauer ist abhängig von der angeschlossenen Leistung.
Die Batterien entsprechen der IEC 60896-21/-22.

Im Notlichtsystem eingebaut:

2 Stück Stromkreismodulen mit je zwei 24V-Endstromkreisen je 3A belastbar, zum Anschluss von maximal 20 Stück 24V-Systemleuchten in Schutzklasse III.
Leuchten der Sicherheitsbeleuchtung mit 230V Eingangsspannung sind in diesem Bauvorhaben nicht zugelassen.

Die Sicherheitsbeleuchtung ist ausgelegt für eine Nennbetriebsdauer von:

3 Stunden

Nennspannung: 230 V ±10 % 50/60 Hz
Schutzart: IP20

Fabrikat: INOTEC Sicherheitstechnik GmbH
Typ: CLS FUSION 7Ah

Lieferung des kompletten Notlichtsystems, anschlussfertig auf eine zentrale Klemmleiste verdrahtet einschl. allen systengebundenen Zubehör und Inbetriebnahme
Menge: 5,000 St

**01.01.0020 Zentrale Überwachungseinrichtung**
Zentrale Überwachungseinrichtung gem. DIN VDE 0108-100 und DIN EN 62034
Zentrale Überwachungseinrichtung zur Überwachung von bis zu 16 Anlagen überein Bussystem.
Bestückt mit zwei Strangkarten zum Anschluss von jeweils 8 Anlagen
Eingebaut:
· OLED-Grafik-Display
· komfortable Drehknopfbedienung
· LEDs für die Anzeige der Betriebszustände
· 4 Relaiskontakte (Betrieb, Batt.- Betrieb, Störung und Optional)
· Summer für eine akustische Meldung
Programmier- und Überwachungsfunktionen:
· zentrale Handrückschaltung
· zentrale Blockierfunktion
· Anzeige von Störungs- und Statusinformationen bis auf Leuchtenebene
· zentrale Auslösung von manuellen sowie automatischen Funktions- und Betriebsdauertests

Schutzart: IP20
Schutzklasse: I
Nennspannung: 230V AC/DC ±10% 50/60 Hz
Zulässiger Temperaturbereich: -5 +30 °C

Fabrikat: INOTEC Sicherheitstechnik GmbH
Typ: CLS-MTB

Lieferung des kompletten Systems, anschlussfertig verdrahtet einschl. allen systengebundenen Zubehör und Inbetriebnahme
Menge: 1,000 St

**01.01.0030 DPÜ / Dreiphasenüberw.BUS-fähig**
BUS-fähige Dreiphasenüberwachung zum Anschluss an den internen Gerätebus. Zur Spannungsüberwachung von Unterverteilern der Allgemeinbeleuchtung. Mit 2 potentialfreien Störmeldekontakten Selektives Nachlaufendes Notlicht durch einstellbare Nachlaufzeit nach Netzwiederkehr

Folgende Merkmale sind einzuhalten:
- Rückschaltverzögerung der Störmeldekontakte nach Netzwiederkehr
- Rückmeldeverzögerung über den BUS nach Netzwiederkehr
- Einstellbare Nachlaufzeit 0 / 5 / 10 / 15 Minuten
- Blinken der LED der ausgefallenen Phase während der Nachlaufzeit
- Nachlaufzeit am Modul einstellbar
- Ansprechwert: 0,85 x UN
- 3 LEDs zur Anzeige der Netzspannung
- Detaillierte Phasenausfallanzeige mit Ortsangabe des UVA im Klartext
- Eindeutige Adressierung über Adressschalter
- Funkentstörung: gem. DIN EN 55015
- Gehäuse aus hochwertigem Thermoplast
- Verteiler-Normgehäuse zur Montage auf Hutprofilschiene

Incl. Nachlaufzeit für selektives nachlaufendes Notlicht.

Nennspannung: 400 V AC
Zulässiger Temperaturbereich: -15 bis +40 °C

Fabrikat: INOTEC Sicherheitstechnik GmbH
Typ: DPÜ / B.2 Dreiphasenüberw.BUS-fähig

Lieferung einschl. Anschluss, allen systengebundenen Zubehör und Inbetriebnahme
Menge: 5,000 St

**01.01.0040 Sicherheitsleuchte Einbau rund**
LED-Sicherheitsleuchte mit optimierter Lichtverteilung zur Ausleuchtung von Flächen. Leuchten für Deckeneinbaumontage mit pulverbeschichteter Aluminiumblende ohne sichtbare Schrauben. Werkzeuglose Montage in Ø 68mm Deckenausschnitt. Lieferung inkl. LED-Betriebsgerät im Installationsgehäuse für Deckeneinbaumontage mit Zugentlastung zur werkzeuglosen Montage.

Lichtverteilung: Symmetric, zur Ausleuchtung von Flächen. Für Lichtpunkthöhen bis: 6,0 m. Maximal 15,5 m Leuchtenabstand bei flächiger Ausleuchtung mit 1 lx nach EN 1838 unter Berücksichtigung eines Wartungsfaktors von 0,8.

Inkl. 4-Chip LED-Leuchtmittel für maximale Sicherheit.

Folgende Merkmale sind einzuhalten:
LED-Betriebsgerät mit integrierter Einzel-LED-Überwachung. Zur Erkennung einzelner defekter LEDs bei Kurzschluss oder Unterbrechung. Frei programmierbare Schaltungsart für Bereitschaftslicht (BL) und Dauerlicht (DL) jeder einzelnen Leuchte ohne separate Busleitung. Adressierung mit fester ID ohne manuelle Adressierung. Leuchten einzeln schalt- und dimmbar über das Steuerteil der Anlage. Hohe Funktionssicherheit durch Einhaltung internationaler Standards zur Sicherheit und Arbeitsweise, elektromagnetische Verträglichkeit und Störsicherheit. Zum Anschluss an Notlichtsysteme mit 24V Endstromkreisen.

- Befestigungsart: Deckeneinbaumontage
- Material: Aluminium-Druckguss pulverbeschichtet
- Blendenform: rund
- Abm.: Durchmesser: 88 mm, Höhe: 7 mm
- Deckenausschnitt Durchmesser: 68 mm
- Eingangsklemmen: max. 2,5mm² eindrähtig oder max. 1,5mm² Litze mit Aderendhülse

- Leuchtmittel: 1 x 3,5W LED-Modul
- Lichtfarbe: 4000 K
- Lichtverteilung: Symmetric Low Bay
- Lebensdauer: 50.000 h
- Dimmung: im Netzbetrieb logarithmisch in 10%-Schritten
- Überwachungsart: Einzelleuchtenüberwachung mit detaillierter Klartext- / Zielortangabe
- Schutzart: IP20, IP43
- Schutzklasse: III
- Nennspannung: 24 V DC +/-20 %
- Stromaufnahme Batteriebetrieb: 185 mA
- Zulässiger Temperaturbereich: -15bis+40 °C

Ausführung der oben genannten Leuchte gem. DIN VDE V 0108-100-1, IEC 60598-1, IEC 60598-2-22, DIN 4844 und EN 1838. Funkentstörung gem. DIN EN 55015.
LED Treiber gem. EN 61347-1, EN 61347 2-13 und EN 61547.

Fabrikat: INOTEC Sicherheitstechnik GmbH
Typ: SN 9400-12 SLB LED 24V rund RAL 9016

Lieferung einschl. Anschluss, allen systengebundenen Zubehör und Inbetriebnahme
Menge: 6,000 St

**01.01.0050 Sicherheitsleuchte Aufbau**
LED-Sicherheitsleuchte mit optimierter Lichtverteilung zur Ausleuchtung von Flächen. Gehäuse aus pulverbeschichtetem Aluminium zur Deckenaufbaumontage mit optionaler seitlicher Kabeleinführung.

Lichtverteilung: Symmetric, zur Ausleuchtung von Flächen. Für Lichtpunkthöhen bis: 6,0 m. Maximal 12,8 m Leuchtenabstand bei flächiger Ausleuchtung mit 1 lx nach EN 1838 unter Berücksichtigung eines Wartungsfaktors von 0,8.

Inkl. 4-Chip LED-Leuchtmittel für maximale Sicherheit.

Folgende Merkmale sind einzuhalten:

LED-Betriebsgerät mit integrierter Einzel-LED-Überwachung zur Erkennung einzelner defekter LEDs bei Kurzschluss oder Unterbrechung. Permanente Einzel-LED-Überwachung von Leuchten in Dauerlicht (DL). Frei programmierbare Schaltungsart für Bereitschaftslicht (BL) und Dauerlicht (DL) jeder einzelnen Leuchte ohne separate Busleitung. Leuchten einzeln schalt- und dimmbar über das Steuerteil der Anlage. Adressierung mit fester ID ohne manuelle Adressierung. Hohe Funktionssicherheit durch Einhaltung internationaler Standards zur Sicherheit und Arbeitsweise, elektromagnetische Verträglichkeit und Störsicherheit. Zum Anschluss an  Notlichtsysteme mit 24V Endstromkreisen.

- Befestigungsart: Deckenmontage
- Material: Aluminium-Druckguss pulverbeschichtet
- Blendenform: rund
- Abm.: Durchmesser: 88 mm, Höhe: 41 mm
- Eingangsklemmen: max. 2,5mm² eindrähtig oder max. 1,5mm² Litze mit Aderendhülse

- Leuchtmittel: 1 x 2,1W LED-Modul
- Lichtfarbe: 4000 K
- Lichtverteilung: Symmetric Low Bay
- Lebensdauer: 50.000 h
- Dimmung: im Netzbetrieb logarithmisch in 10%-Schritten

- Überwachungsart: Einzelleuchtenüberwachung mit detaillierter Klartext- / Zielortangabe

- Schutzart: IP40
- Schutzklasse: III
- Nennspannung: 24 V DC +/-25 %
- Stromaufnahme Batteriebetrieb: 125 mA
- Zulässiger Temperaturbereich: -15bis+40 °C

Ausführung der oben genannten Leuchte gem. DIN VDE V 0108-100-1, IEC 60598-1, IEC 60598-2-22, DIN 4844 und EN 1838. Funkentstörung gem. DIN EN 55015.
LED Treiber gem. EN 61347-1, EN 61347 2-13 und EN 61547.

Fabrikat: INOTEC Sicherheitstechnik GmbH
Typ: SN 8424-12 SLB LED 24V rund RAL 9016

Lieferung einschl. Anschluss, allen systengebundenen Zubehör und Inbetriebnahme
Menge: 28,000 St

**01.01.0060 Sicherheitsleuchte Aussenbereich**
Sicherheitsleuchte mit gerichtetem Licht ohne Lichtstromanteil im oberen Halbraum. Robustes trapezförmiges Leuchtengehäuse für Wandmontage aus pulverbeschichtetem Aluminiumdruckguss. Hohe Schutzart zur Montage im Außenbereich. Und optionaler seitlicher Kabeleinführung.

Folgende Merkmale sind einzuhalten:
LED-Betriebsgerät mit integrierter Einzel-LED-Überwachung zur Erkennung einzelner defekter LEDs bei Kurzschluss oder Unterbrechung. Permanente Einzel-LED-Überwachung von Leuchten in Dauerlicht (DL). Frei programmierbare Schaltungsart für Bereitschaftslicht (BL) und Dauerlicht (DL) jeder einzelnen Leuchte ohne separate Busleitung. Leuchten einzeln schalt- und dimmbar über das Steuerteil der Anlage. Adressierung mit fester ID ohne manuelle Adressierung. Hohe Funktionssicherheit durch Einhaltung internationaler Standards zur Sicherheit und Arbeitsweise, elektromagnetische Verträglichkeit und Störsicherheit. Zum Anschluss an  Notlichtsysteme mit 24V Endstromkreisen.

- Befestigungsart: Wandmontage
- Material: Aluminium-Druckguss pulverbeschichtet
- Abm.: Länge x Breite x Höhe: 264 mm x 184 mm x 83 mm
- Eingangsklemmen: max. 2,5mm² eindrähtig oder max. 1,5mm² Litze mit Aderendhülse

- Leuchtmittel: 18 x 0,15W LED-Modul
- Lichtfarbe: 3000 K
- Lichtverteilung: Asymmetric Wall
- Lebensdauer: 50.000 h
- Dimmung: im Netzbetrieb logarithmisch in 10%-Schritten

- Überwachungsart: Einzelleuchtenüberwachung mit detaillierter Klartext- / Zielortangabe

- Schutzart: IP65
- Schutzklasse: III
- Schlagfestigkeit: IK09
- Nennspannung: 24 V DC +/-25 %
- Stromaufnahme Batteriebetrieb: 175 mA
- Zulässiger Temperaturbereich: -15bis+40 °C

Ausführung der oben genannten Leuchte gem. DIN VDE V 0108-100-1, IEC 60598-1, IEC 60598-2-22, DIN 4844 und EN 1838. Funkentstörung gem. DIN EN 55015.
LED Treiber gem. EN 61347-1, EN 61347 2-13 und EN 61547.

Fabrikat: INOTEC Sicherheitstechnik GmbH
Typ: SN 6201-03 LED 24V  RAL 7015

Lieferung einschl. Anschluss, allen systengebundenen Zubehör und Inbetriebnahme
Menge: 14,000 St

**01.01.0070 Rettungszeichenleuchte Aluminium 20m**
Zweiseitige Rettungszeichenleuchte aus hochwertigem Aluminiumprofil. Besonders flaches Design und eine effiziente sowie homogene Ausleuchtung des Piktogramms, durch moderne Lichtleitertechnologie. Für eine einfache und flexible Installation, ist die Kabeleinführung von oben und von der Seite möglich.

Folgende Merkmale sind einzuhalten:
LED-Betriebsgerät mit integrierter Einzel-LED-Überwachung zur Erkennung einzelner defekter LEDs bei Kurzschluss oder Unterbrechung. Permanente Einzel-LED-Überwachung von Leuchten in Dauerlicht (DL). Frei programmierbare Schaltungsart für Bereitschaftslicht (BL) und Dauerlicht (DL) jeder einzelnen Leuchte ohne separate Busleitung. Leuchten einzeln schalt- und dimmbar über das Steuerteil der Anlage. Adressierung mit fester ID ohne manuelle Adressierung. Hohe Funktionssicherheit durch Einhaltung internationaler Standards zur Sicherheit und Arbeitsweise, elektromagnetische Verträglichkeit und Störsicherheit. Zum Anschluss an  Notlichtsysteme mit 24V Endstromkreisen.

- Erkennungsweite: 20 m
- Befestigungsart: Deckenmontage
- Material: Aluminium
- Abm.: Länge x Breite x Höhe: 250 mm x 145 mm x 50 mm
- Eingangsklemmen: max. 2,5mm² eindrähtig oder max. 1,5mm² Litze mit Aderendhülse
- Leuchtmittel: 12 x 0,1W LED-Modul
- Lichtfarbe: 6500 K
- Lebensdauer: 50.000 h
- Dimmung: im Netzbetrieb logarithmisch in 10%-Schritten
- Überwachungsart: Einzelleuchtenüberwachung mit detaillierter Klartext- / Zielortangabe

- Schutzart: IP40
- Schutzklasse: III
- Nennspannung: 24 V DC +/-25 %
- Stromaufnahme Batteriebetrieb: 70 mA
- Zulässiger Temperaturbereich: -15bis+40 °C

Ausführung der oben genannten Leuchte gem. DIN VDE V 0108-100-1, IEC 60598-1, IEC 60598-2-22, DIN 4844 und EN 1838. Funkentstörung gem. DIN EN 55015.
LED Treiber gem. EN 61347-1, EN 61347 2-13 und EN 61547.

Fabrikat: INOTEC Sicherheitstechnik GmbH
Typ: SNP 7220D LED 24V  Aluminium

Lieferung einschl. Anschluss, allen systengebundenen Zubehör und Inbetriebnahme
Menge: 11,000 St

**01.01.0080 Rettungszeichenleuchte Aluminium 35m**
Zweiseitige Rettungszeichenleuchte aus hochwertigem Aluminiumprofil. Besonders flaches Design und eine effiziente sowie homogene Ausleuchtung des Piktogramms, durch moderne Lichtleitertechnologie. Für eine einfache und flexible Installation, ist die Kabeleinführung von oben und von der Seite möglich.

Folgende Merkmale sind einzuhalten:
LED-Betriebsgerät mit integrierter Einzel-LED-Überwachung zur Erkennung einzelner defekter LEDs bei Kurzschluss oder Unterbrechung. Permanente Einzel-LED-Überwachung von Leuchten in Dauerlicht (DL). Frei programmierbare Schaltungsart für Bereitschaftslicht (BL) und Dauerlicht (DL) jeder einzelnen Leuchte ohne separate Busleitung. Leuchten einzeln schalt- und dimmbar über das Steuerteil der Anlage. Adressierung mit fester ID ohne manuelle Adressierung. Hohe Funktionssicherheit durch Einhaltung internationaler Standards zur Sicherheit und Arbeitsweise, elektromagnetische Verträglichkeit und Störsicherheit. Zum Anschluss an  Notlichtsysteme mit 24V Endstromkreisen.

- Erkennungsweite: 35 m

- Befestigungsart: Deckenmontage
- Material: Aluminium
- Abm.: Länge x Breite x Höhe: 348 mm x 217 mm x 50 mm
- Eingangsklemmen: max. 2,5mm² eindrähtig oder max. 1,5mm² Litze mit Aderendhülse
- Leuchtmittel: 18 x 0,1W LED-Modul
- Lichtfarbe: 6500 K
- Lebensdauer: 50.000 h
- Dimmung: im Netzbetrieb logarithmisch in 10%-Schritten

- Überwachungsart: Einzelleuchtenüberwachung mit detaillierter Klartext- / Zielortangabe

- Schutzart: IP40
- Schutzklasse: III
- Nennspannung: 24 V DC +/-25 %
- Stromaufnahme Batteriebetrieb: 115 mA
- Zulässiger Temperaturbereich: -15bis+40 °C

Ausführung der oben genannten Leuchte gem. DIN VDE V 0108-100-1, IEC 60598-1, IEC 60598-2-22, DIN 4844 und EN 1838. Funkentstörung gem. DIN EN 55015.
LED Treiber gem. EN 61347-1, EN 61347 2-13 und EN 61547.

Fabrikat: INOTEC Sicherheitstechnik GmbH
Typ: SNP 7235D LED 24V  Aluminium

Lieferung einschl. Anschluss, allen systengebundenen Zubehör und Inbetriebnahme
Menge: 2,000 St

**01.01.0090 Prüfbuch derSicherheitsbeleuchtung**
Prüfbuch der Sicherheitsbeleuchtung als Ringbuchordner
Für die Protokollierung der durchgeführten Prüfungen, Inspektionen und Änderungen der Sicherheitsbeleuchtungsanlage.
Der Prüfbuchordner beinhaltet folgende Hinweise und Punkte in Papierform, damit eine ausführliche und lückenlose Dokumentation gewährleistet werden kann:

- Allgemeine Hinweise zu Vorschriften
- Anlagenspezifische Daten
- Verantwortliche Personen
- Protokoll der Inbetriebnahme
- Protokolle Erstprüfung, wiederkehrende Prüfung durch Sachverständige
- Protokolle Inspektionen und Wartung
- Protokoll des Prüfbuchs
- Prüfbuchausdrucke
- Reparaturen / Instandsetzungen
- Anlagenkonfigurationen
- Konfigurationsänderungen
- Montage- und Betriebsanleitung
- Gebrauchsanweisung der Batterie
- Prüfprotokoll des Herstellers
- Sonstiges
Menge: 1,000 St

**01.01.0100 Grundprogrammierungund Einweisung**
Einweisung des Betriebspersonals und Erstellung eines Statusberichtes.
Programmierung der Gerätegrundfunktion.
Ausführung durch den Werks-Kundenservice.
Menge: 1,000 St

#### Titel 01.02 443 Niederspannungsschaltanlagen

*Hinweis: Vorbemerkung*
Vorbemerkung
Niederspannungshauptverteilung

Stahlblechgekapselte Energieverteiler nach IEC 60439-1 bis 630A bzw. Installationsverteiler nach IEC 60439-3 sind als "Typgeprüfte Niederspannungs-Schaltgeräte-Kombination TSK" in Schrankbauform, anschlussfertig zu liefern, inkl. Kabeleinführungen, Zugentlastung, dauerhafte Beschriftung aller Geräte, Abdeckungen, mit Plantasche und Stromlaufplan. Nachfolgende Beschreibungen sind Kalkulations- und Vertragsbestandteile. Sie sind bei den Beschreibungen der Einzelanlagen und der Betriebsmittel, auch wenn sie nicht mehr im Detail erwähnt werden, zu berücksichtigen.
Innere Unterteilung nach IEC / EN 60 439-1 Form 1. Das Gerüst der Verteilerfelder muss aus einer verwindungssteifen Konstruktion mit allseitigen Stahlblechverkleidungen bestehen. Alle Profile, Trennwände und inneren Aufbaukonstruktionen sind
verzinkt oder mit dauerhaftem Korrosionsschutz zu versehen. Türen und äußere Stahlblechabdeckungen sollen eine Strukturpulverbeschichtung im Farbton RAL 7035 erhalten. Der Kabelanschluss hat in einem separaten Kabelanschluss- bzw. Klemmenraum zu erfolgen, wobei alle spannungsführenden Anschusspunkte abzudecken.

**01.02.0010 Hauptverteilung**
Niederspannungs-Hauptverteilung als stahlblechgekapselter Wandverteiler, nach Vorgabe des örtlichen Energieversorgers, IP 54 allseitig verschlossen, inkl. aller Anschlussklemmen sowie Reihen-, PE- und N-Trennklemme mit Einzelbeschriftung je Abgang, bestückt mit nachfolgend beschriebenen Geräten und Einbauten:

Wandlerfeld inkl. Messwandler auf Sa-Schiene inkl. Hauptstromverdrahtung (250A)

Messwandlerplatz

Abgangsfeld für Abgangsssicherungen:
1x NH00 160A
1x NH00 80A
4x NH00 63A
inkl. Sicherungen und Klemmen

Verteilerfeld
Anzahl der Platzeinheiten:  120 und Anschlussraum für Klemmen mit Abdeckung, zur Aufnahme der nachfolgend aufgefürten Pos (Anschlüsse Allgemein und Außenbereich).

Komplett bestückt, einschließlich systemgebundenem Zubehör, liefern, montieren, fachgerecht anschließen und Inbetriebnahme.
Menge: 1,000 St

**01.02.0020 Überspannungsableiter ,4 polig,**
nach DIN VDE 0675 Teil 6, zum Schutz von Niederspannungsverbraucheranlagen vor Überspannung nach DIN 0110, Teil 1

komplett Verdrahtet auf Anschlussklemmen betriebsfertig liefern und anschließen
Menge: 1,000 St

**01.02.0030 Lasttrennschalter 63A**
Lasttrennschalter  für Hutschiene oder Montageplatte 63A

Komplett einschließlich liefern, montieren, fachgerecht anschließen und Inbetriebnahme.
Menge: 1,000 St

**01.02.0040 Gruppenvorsicherung D02**
(Linocurschalter) einschl. Passeinsatz und Schraubkappe, Nennisolationsspannung 400 V AC, 3polig Gewinde E18, inkl. Sicherungseinsatz

komplett Verdrahtet auf Anschlussklemmen betriebsfertig liefern und anschließen
Menge: 5,000 St

**01.02.0050 Gruppenvorsicherung NH00**
Gruppenvorsicherung NH00 für Abgänge Verteilungen
komplett Verdrahtet auf Anschlussklemmen betriebsfertig liefern und anschließen
Menge: 6,000 St

**01.02.0060 FI-Schutzschalter 30mA/40A/4-polig**
Fehlerstrom-Schutzschalter (FI) nach EN 61008-1, DIN EN 61008-2-1; VDE 0664 Teil 10 + 11, Berührungsschutz IP2x nach DIN VDE 0106 Teil 100.  Alle Produkte mit VDE Zeichen. Beschriftungsmöglichkeit direkt am Gerät.
Nennstrom: 40 A
Art des Differenzialschutzes: A
Empfindlichkeit: 30 mA
Polanzahl: 4 P
Anzahl Module: 4
Betriebstemperatur: -25 bis 40 °C
Lagerungstemperatur: -55 bis 70 °C

komplett einschließlich systemgebundenem Zubehör, Klein- und Befestigungsmaterial, liefern und fachgerecht anschließen und Inbetriebnahme.
Menge: 2,000 St

**01.02.0070 FI-Schutzschalter 30mA/40A/4-polig**
Fehlerstrom-Schutzschalter (FI) nach EN 61008-1, DIN EN 61008-2-1; VDE 0664 Teil 10 + 11, Berührungsschutz IP2x nach DIN VDE 0106 Teil 100.  Alle Produkte mit VDE Zeichen. Beschriftungsmöglichkeit direkt am Gerät.
Nennstrom: 40 A
Art des Differenzialschutzes: B
Empfindlichkeit: 30 mA
Polanzahl: 4 P
Anzahl Module: 4
Betriebstemperatur: -25 bis 40 °C
Lagerungstemperatur: -55 bis 70 °C

komplett einschließlich systemgebundenem Zubehör, Klein- und Befestigungsmaterial, liefern und fachgerecht anschließen und Inbetriebnahme.
Menge: 1,000 St

**01.02.0080 FI-Schutzschalter 30mA/63A/4-polig**
Fehlerstrom-Schutzschalter (FI) nach EN 61008-1, DIN EN 61008-2-1; VDE 0664 Teil 10 + 11, Berührungsschutz IP2x nach DIN VDE 0106 Teil 100.  Alle Produkte mit VDE Zeichen. Beschriftungsmöglichkeit direkt am Gerät.
Nennstrom: 63 A
Art des Differenzialschutzes: A
Empfindlichkeit: 30 mA
Polanzahl: 4 P
Anzahl Module: 4
Betriebstemperatur: -25 bis 40 °C
Lagerungstemperatur: -55 bis 70 °C

komplett einschließlich systemgebundenem Zubehör, Klein- und Befestigungsmaterial, liefern und fachgerecht anschließen und Inbetriebnahme.
Menge: 1,000 St

**01.02.0090 Leitungsschutzschalter 10A-B, 1-pol.**
Leitungsschutzschalter DIN 43 880 und DIN VDE 0641, Nennisolationsspannung 400 V AC, mit beidseitiger Klemmenabdeckung, 1polig, Schaltvermögen 10 kA, Auslösecharakteristik B, Nennstrom 10 A.

Komplett einschließlich liefern, montieren, fachgerecht anschließen und Inbetriebnahme.
Menge: 5,000 St

**01.02.0100 Leitungsschutzschalter 16A-B, 1-pol.**
Leitungsschutzschalter DIN 43 880 und DIN VDE 0641, Nennisolationsspannung 400 V AC, mit beidseitiger Klemmenabdeckung, 1polig, Schaltvermögen 10 kA, Auslösecharakteristik B, Nennstrom 16 A.

Komplett einschließlich liefern, montieren, fachgerecht anschließen und Inbetriebnahme.
Menge: 8,000 St

**01.02.0110 Leitungsschutzschalter 16A-B, 3-pol.**
Leitungsschutzschalter DIN 43 880 und DIN VDE 0641, Nennisolationsspannung 400 V AC, mit beidseitiger Klemmenabdeckung, 3polig, Schaltvermögen 10 kA, Auslösecharakteristik B, Nennstrom 16 A.

Komplett einschließlich liefern, montieren, fachgerecht anschließen und Inbetriebnahme.
Menge: 3,000 St

**01.02.0120 FI-Leitungsschutzschalter B 16A 30mA**
Fehlerstrom-Leitungsschutzschalter 1P+N 10kA B- Charakteristik 16A 30mA Typ A Fehlerstrom- Leitungsschutzschalter nach DIN VDE 0664 Teil 20 / EN61009-1 und DIN VDE 0664 Teil 21 / EN61009-2-1, Berührungsschutz nach DIN VDE 0660 Teil 514. Bi-Connect-Klemmen unten, externe blaue Test-Taste.
Einfache Entnahme aus dem Phasenschienenverbund. Mit VDE Zeichen. Geeignet zum nachträglichen Anbau von Zusatzeinrichtungen. Beschriftungsmöglichkeit direkt am Gerät. Nennstrom: 16 A Betriebsspannung AC: 240 V
Polanzahl: 2 P Anzahl der Platzeinheiten: 2
Betriebstemperatur: -25 bis 40 °C Lagerungstemperatur:
-25 bis 70 °C Anschlussart: Schraubtechnik
Anschlussquerschnitt bei flexibelem Leiter: 1 - 16mm²
Anschlussquerschnitt bei massivem Leiter: 1 - 25mm²
Abschaltvermögen: 10 kA Art des Differenzialschutzes: A
Empfindlichkeit: 30 mA Auslösercharakteristik: B

Komplett einschließlich liefern, montieren, fachgerecht anschließen und Inbetriebnahme.
Menge: 7,000 St

**01.02.0130 Installationsschütz 24V, 25A, 4 Schließer**
Geraeuscharmes 4-poliges Wechselstromschütz DIN VDE 0660 Teil 102, Nennisolationsspannung 400 V AC, Schutzart IP 00, Gebrauchskategorie AC 1, für Schnappbefestigung. Brummfrei
Nennbetriebsstrom:  24 A.
Steuerspannung:  230V 50Hz
Kontakte:  4 Schließer

Komplett einschließlich liefern, montieren, fachgerecht anschließen und Inbetriebnahme.
Menge: 1,000 St

**01.02.0140 Installationsschütz 230V, 40A, 4 Schließer**
Geraeuscharmes 4-poliges Wechselstromschütz DIN VDE 0660 Teil 102, Nennisolationsspannung 400 V AC, Schutzart IP 00, Gebrauchskategorie AC 1, für Schnappbefestigung. Brummfrei
Nennbetriebsstrom:  40 A.
Steuerspannung:  230V 50Hz
Kontakte:  4 Schließer

Komplett einschließlich liefern, montieren, fachgerecht anschließen und Inbetriebnahme.
Menge: 2,000 St

**01.02.0150 Installationsschütz 25A 2S 24V**
Schütz in kompakter Bauweise nach EN 61095 und DIN VDE 0637-3 sowie Berührungsschutz nach DIN VDE 0106 Teil 100. Kontaktstellungsanzeige durch Anzeigefenster, integriertes Beschriftungsfeld und geeignet zum nachträglichen Anbau von Zusatzeinrichtung.
Hinweise:
Werden direkt mehrere Geräte eingebaut, ist neben jedem zweiten Gerät ein Distanzstück (1/2 PLE) einzubauen. Nennstrom: 25 A
Bemessungsbetriebsspannung Ue: 230 V
Isolationsspannung: 24 V
Betriebstemperatur: -10 bis 50 °C
Lagerungstemperatur: -40 bis 80 °C
Anschlussart: Schraubtechnik
Anschlussquerschnitt bei flexiblem Leiter: 1 - 6mm²
Anschlussquerschnitt bei starrem Leiter: 1 - 10mm²
Kontaktart: 2S

Komplett einschließlich liefern, montieren, fachgerecht anschließen und Inbetriebnahme.
Menge: 1,000 St

**01.02.0160 Spannungsversorgung 24 V DC 2,5A**
Spannungsversorgung 24 V DC 2,5A

Technische Merkmale
Bemessungsbetriebsspannung Ue  196/264 V
Ausgangsstrom  2,5 A
Ausgangsspannung  24 V
Anschlussart Schraubanschluss
Anzahl Module  4

Komplett einschließlich liefern, montieren, fachgerecht anschließen und Inbetriebnahme.
Menge: 1,000 St

**01.02.0170 Übersichtsschaltplan NS-Anlage**
im DIN A0-Format, unter Glas an der Wand befestigt. Farbig angelegt mit allen notwendigen Daten und Einstellparametern sowie Bezeichnungen.
Menge: 1,000 St

**01.02.0180 Elektrische Messung**
Elektrische Messung der Durchgangs- und Erdungswiderstände, einschl. der Gestellung von Messgerät Typ: Geohm, einschl. Messprotokoll und Prüfbericht für die im Vortext geforderten Blitzschutzsystemzeichnungen gem. DIN 48 820 liefern und herstellen
Menge: 1,000 St

#### Titel 01.03 444.1 Unterverteilungen

*Hinweis: Vorbemerkung*
Unterverteilungen

- Die Verteilungen und alle eingebauten Geräte müssen den VDE-Richtlinien, den UVV und den gültigen Anschlussbedingungen des zuständigen EVU entsprechen.

- Die Verdrahtung innerhalb der Anlagen ist flexibel und bis 25 qmm Querschnitt entsprechend den VDE-Bestimmungen farbig auszuführen. Bei Querschnitten über 25 qmm soll die Verdrahtung in schwarz ausgeführt werden, wobei jedoch die Kabelschuhe farbig zu umwickeln sind. Für die Anschlüsse sind Quetschkabelschuhe bzw. Kabel-Endhülsen zu benutzen (kein Verzinnen der Enden).

- Sämtliche Messleitungen müssen so über Klemmen geführt werden, dass später noch zwei zusätzliche Messgeräte angeschlossen werden können, ohne Leitungen abklemmen zu müssen. Messtromkreise,die an Stromwandler angeschlossen sind, müssen über Abgleichwiderstände auf Nennbürde abgestimmt werden.

- Der Auftragnehmer übernimmt die volle Verantwortung für die erforderliche Kurzschlussfestigkeit und richtige Selektivität bis zur EVU-Übergabe. Es darf nur der Kurzschlusstelle unmittelbar vorgeordnete Schalter bzw. Sicherung abschalten.

- Selektivitätsdiagramm und Kurzschlussberechnung müssen spätestens mit den Konstruktionszeichnungen zur Genehmigung vorgelegt werden. Die Freigabe dieser Zeichnungen wird von dem Vorhandensein dieser Unterlagen abhängig gemacht.

- Zur Kennzeichnung der Abgänge zu den Verteilungen und Verbrauchern sowie der Einstellwerte von Auslöseorganen sind gravierte Bezeichnungsschilder aus 2schichtigem, verschiedenfarbigem Kunststoff (wie Resopal oder dgl.) anzubringen. Die Befestigung muss dauerhaft mittels Kunststoffschrauben erfolgen.
  Farbe und Größe der Schilder sowie die Beschriftung sind unaufgefordert mit der Bauleitung abzustimmen.

- Grundgestelle für den Aufbau der Anlagen haben aus einem verwindungssteifen Rahmen zu bestehen.
  Der Aufbau der Geräte ist so vorzunehmen, dass jedes Gerät von vorn ausgewechselt werden kann.

- Bei Verwendung von Montageblechen zum Aufbau der Geräte ist die Verdrahtung in Kunststoff Verdrahtungskanal zu führen.

- Die Abdeckbleche sind so anzuordnen, dass sie bei zusammenhängenden Gerätegruppen getrennt leicht demontiert werden können und alle spannungsführenden Teile gut abdecken. Abdeckplatten vor Sicherungen sollen transparent sein und vor jeder 3pol. Sicherungsgruppe getrennt demontierbar sein.
  Drucktaster, Leuchtmelder usw. mit Frontbefestigung sind beim Einbau innerhalb der Verteilung in eine gesonderte Abdeckplatte so einzubauen, dass diese bei Abnahme der übrigen Abdeckbleche nicht mit demontiert werden muss. Nicht benutzte Reserveausstanzungen sind sicher zu verschließen.

- Sämtliche ankommenden und abgehenden Kabel und Leitungen müssen mit Rückbezeichnungen pro Kabel bzw. Leitung und pro Ader gekennzeichnet werden. Für diese Rückbezeichnung sollen gelbe, selbstklebende Kennbänder aus imprägnierten Gewebe mit schwarzem Aufdruck verwendet werden.

- Ein komplettes Schaltbild mit Bezeichnung der Klemmen, der Stromkreise, Angabe der angeschlossenen Verbraucher ist pro Verteiler bzw. Schaltfeld in einer Tasche aus Kunststoff mitzuliefern und an der Innenseite der Verteiler bzw.Schaltfeldtür zu befestigen.

- Jede Verteilung ist mit Zu- und Abgangsklemmen entsprechend dem Nennstrom der zugehörigen Schaltgeräte auszustatten. Bei durchgeschleiften Leitungen sind Doppelklemmen einzusetzen. Für reine Steuerstromkreise sind Klemmen für mindestens 4 qmm zu verwenden. Es dürfen nur Klemmen in kriechstromfester Ausführung eingebaut werden.
  Um Isolationsprüfungen ohne Abklemmen des Nullleiters durchführen zu können, sollen Nulleiter-Trennklemmen benutzt werden.Dabei sind Außenleiterklemmen, Nulleiter-Trennklemmen und Schutzleiterklemme unmittelbar nebeneinander anzuordnen.
  Sammelschienen sind über die gesamte Länge nach dem Nennstrom des Einspeiseschalters auszulegen.

- Bei Unterverteilungen sind für Beleuchtungs-, Steckdosen- und Maschinenstromkreise je 20 % Platzreserve vorzusehen. Die Abgänge müssen gleichmäßig auf alle drei Außenleiter verteilt sein.
  Steckdosenstromkreise und Beleuchtungsstromkreise werden grundsätzlich getrennt und einzeln abgesichert.

- Sämtliche in diesem Titel beschriebenen Positionen verstehen sich als betriebsfertige Leistung inkl. einführen von Kabeln, notwendigem Systemzubehör, liefern, montieren, betriebsfertig anschließen und Inbetriebnahme. Die angebotenen Komponenten zu dieser Anlage müssen ein in sich schlüssiges und aufeinander abgestimmtes System darstellen

**01.03.0010 Verteiler, AP, IP44, 1550 x 1050 x 205 mm**
Feldverteiler AP, univers, IP44, 336 PLE,
H: 1550 x B: 1050 x T: 205 mm

Wandaufbauschrank für die Innenraummontage mit VDE-Gutachten (Fertigungsüberwachung) nach DIN EN 61439-1/-3 und Maßnorm DIN 43870, zur Aufputz-, Unterputz- oder teilversenkter Montage. Zum Aufbau einer Niederspannungsverteilung bis 400 A, 3 AC 230/400 V 50 Hz. Schutzart IP44, Schutzklasse II, Luft- und Kriechstrecken nach DIN VDE 0110-1/-2. Bestehend aus Schrank mit Tür aus pulverbeschichtetem, eingebranntem, stabil profiliertem 1 mm dickem Stahlblech, Innenauskleidung aus Kunststoff. Durchsteckflansche oben und unten je Feld eingebaut, rückseitige Vorprägung im Kunststoffteil und Sammelschienendurchführungen als beidseitige seitliche Vorprägung im unteren Bereich. Tür frontbündig mit innenliegenden, justierbaren Scharnieren, wahlweise rechts oder links anschlagbar mit 110° Öffnungswinkel. Tür mit Vorreiber, ab Breite 800 mm und bei allen Schränken ab einer Höhe von 1250 mm mit Stangenverschluss mit Dreipunktschließung.
Hinweis: Türverschluss durch andere Schließungen austauschbar. Schrank nebeneinander und übereinander anflanschbar.

Höhe installiertes Produkt:  1550 mm
Breite installiertes Produkt:  1050 mm
Tiefe installiertes Produkt:  205 mm
Schutzart:  IP44
Schutzklasse:  Schutzklasse II
Türschließungstyp:  Klappgriff mit Vorreiber und Stangenverschluss
Anzahl der Platzeinheiten:  336 PLE
zuzüglich Hutschienenreihen für Reihenklemmen
Anzahl der Schlösser:  1
Inklusive Rangierkanal

einschl. aller Abdeckungen, Anschlussklemmen, sowie Reihen-, PE- und N-Trennklemme mit Einzelbeschriftung je Abgang bestückt mit nachfolgend beschriebenen Geräten und Einbauten:
Menge: 4,000 St

*Hinweis: Bemerkung*
Vorgenannte Verteiler nehmen nachstehend aufgeführte Bauteile auf (außer Hauptleitungsverteiler). Einheitspreise gelten für den funktionstüchtigen Einbau, einschl. aller Zubehörteile usw., in fertiger Arbeit.

**01.03.0020 Lasttrennschalter 100 A**
Lasttrennschalter 3polig 100 A für Hutschiene oder Montageplatte

Lasttrennschalter für die Montage auf Hutschiene oder Montageplatte, Drehantrieb direkt am Gerät im AUS-Zustand mit einem Vorhängeschloss verriegelbar. Gewährleistet das Ein- und Ausschalten unter Last und eine Sicherheitstrennfunktion in allen Niederspannungsstromkreisen.

Bemessungsbetriebsspannung Ue: 380/415 V
Menge: 1,000 St

**01.03.0030 Lasttrennschalter 80 A**
Lasttrennschalter 3polig 80 A für Hutschiene oder Montageplatte

Lasttrennschalter für die Montage auf Hutschiene oder Montageplatte, Drehantrieb direkt am Gerät im AUS-Zustand mit einem Vorhängeschloss verriegelbar. Gewährleistet das Ein- und Ausschalten unter Last und eine Sicherheitstrennfunktion in allen Niederspannungsstromkreisen.

Bemessungsbetriebsspannung Ue: 380/415 V
Menge: 1,000 St

**01.03.0040 Lasttrennschalter 63 A**
Lasttrennschalter 3polig 63 A für Hutschiene oder Montageplatte

Lasttrennschalter für die Montage auf Hutschiene oder Montageplatte, Drehantrieb direkt am Gerät im AUS-Zustand mit einem Vorhängeschloss verriegelbar. Gewährleistet das Ein- und Ausschalten unter Last und eine Sicherheitstrennfunktion in allen Niederspannungsstromkreisen.

Bemessungsbetriebsspannung Ue: 380/415 V
Menge: 4,000 St

**01.03.0050 Gruppenvorsicherung D02**
(Linocurschalter)einschl. Passeinsatz und Schraubkappe,
Nennisolationsspannung 400 V AC, 3polig
Gewinde E18,
inkl. Sicherungseinsatz 63A
Menge: 12,000 St

**01.03.0060 Überspannungsableiter, 4-polig**
Überspannungsableiter 4-polig 40 kA Typ 2 TT System mit Defektanzeige

Überspannungsableiter der Anforderungsklasse C, für die Schaltungsvariante 3+1, z.B. im TT-System auf Gasableiterbasis. Zweiteiliger Ableiter bestehend aus Basiselement und gestecktem Schutzbaustein

Prüfklasse IEC61643-11/
VDE0675-6-11:  2/ C/ T2
Netzform:  TT/TN-S
Mit Fernmeldekontakt  nein
Schutzpegel Up:  1,5 kV
Nennableitstrom (In) 8/20µs, IEC
61643)L-N(PEN)/ N-PE:  20 kA
Max. Ableitvermögen (Imax)
L-N(PEN)/ N-PE:  40 kA
Bemessungsbetriebsspannung Ue:  230/400 V
Bemessungsspannung Uc laut
IEC61643-1:  275 V
Anzahl Module:  4
Meldeleuchte:  Defektanzeige
Betriebstemperatur:  -40 °C bis 60 °C
Lager-/Transporttemperatur:  -40 °C bis 80 °C
Anschlussquerschnitt bei
flexiblem Leiter:  25 mm²
Anschlussquerschnitt bei starrem
Leiter:  35 mm²
Menge: 4,000 St

**01.03.0070 FI-Leitungsschutzschalter B 25 A 30 mA**
Fehlerstrom-Leitungsschutzschalter 1P+N 6kA B-Charakteristik 16 A 30 mA Typ A Fehlerstrom-Leitungsschutzschalter nach DIN VDE 0664 Teil 20 / EN61009-1 und DIN VDE 0664 Teil 21 / EN61009-2-1, Berührungsschutz nach DIN VDE 0660 Teil 514. Bi-Connect-Klemmen unten, externe blaue Test-Taste. Einfache Entnahme aus dem Phasenschienenverbund. Mit VDE Zeichen. Geeignet zum nachträglichen Anbau von Zusatzeinrichtungen. Beschriftungsmöglichkeit direkt am Gerät.

Nennstrom:  25 A
Betriebsspannung AC:  240 V
Polanzahl:  2 P
Anzahl der Platzeinheiten:  2
Betriebstemperatur:  -25 °C bis 40 °C
Anschlussquerschnitt bei flexibelem Leiter: 1 - 16mm² Anschlussquerschnitt bei massivem Leiter: 1 - 25mm² Abschaltvermögen: 6 kA
Art des Differenzialschutzes:  A
Empfindlichkeit:  30 mA
Auslösercharakteristik:  B
Menge: 1,000 St

**01.03.0080 FI-Schutzschalter 30 mA/40 A/4-polig/A**
Fehlerstrom-Schutzschalter (FI) nach EN 61008-1, DIN EN 61008-2-1; VDE 0664 Teil 10 + 11, Berührungsschutz IP2x nach DIN VDE 0106 Teil 100.  Alle Produkte mit VDE Zeichen. Beschriftungsmöglichkeit direkt am Gerät.
Nennstrom:  40 A
Art des Differenzialschutzes:  A
Empfindlichkeit:  30 mA
Polanzahl:  4 P
Anzahl Module:  4
Betriebstemperatur:  -25 °C bis 40 °C
Lagerungstemperatur:  -55 °C bis 70 °C
Menge: 28,000 St

**01.03.0090 FI-Schutzschalter 30 mA/63 A/4-polig/A**
Fehlerstrom-Schutzschalter (FI) nach EN 61008-1, DIN EN 61008-2-1; VDE 0664 Teil 10 + 11, Berührungsschutz IP2x nach DIN VDE 0106 Teil 100. Alle Produkte mit VDE Zeichen. Beschriftungsmöglichkeit direkt am Gerät.
Nennstrom:  63 A
Art des Differenzialschutzes:  A
Empfindlichkeit:  30 mA
Polanzahl:  4 P
Anzahl Module:  4
Betriebstemperatur:  -25 °C bis 40 °C
Lagerungstemperatur:  -55 °C bis 70 °C
Menge: 1,000 St

**01.03.0100 FI-Schutzschalter 30 mA/63 A/4-polig/B**
Fehlerstrom-Schutzschalter (FI) nach EN 61008-1, DIN EN 61008-2-1; VDE 0664 Teil 10 + 11, Berührungsschutz IP2x nach DIN VDE 0106 Teil 100.  Alle Produkte mit VDE Zeichen. Beschriftungsmöglichkeit direkt am Gerät.
Nennstrom:  63 A
Art des Differenzialschutzes:  B
Empfindlichkeit:  30 mA
Polanzahl:  4 P
Anzahl Module:  4
Betriebstemperatur:  -25 °C bis 40 °C
Lagerungstemperatur:  -55 °C bis 70 °C
Menge: 1,000 St

**01.03.0110 Leitungsschutzschalter 16 A-B, 3-pol.**
Leitungsschutzschalter
DIN 43 880 und DIN VDE 0641,
Nennisolationsspannung 400 V AC,
mit beidseitiger Klemmenabdeckung,
3polig, Schaltvermögen 6 kA,
Auslösecharakteristik B, Nennstrom 16 A.
Menge: 16,000 St

**01.03.0120 Leitungsschutzschalter 20 A-B, 3-pol.**
Leitungsschutzschalter DIN 43 880 und DIN VDE 0641, Nennisolationsspannung 400 V AC, mit beidseitiger Klemmenabdeckung, 3polig, Schaltvermögen 6 kA, Auslösecharakteristik B, Nennstrom 20 A.
Menge: 7,000 St

**01.03.0130 Leitungsschutzschalter 32 A-B, 3-pol.**
Leitungsschutzschalter
DIN 43 880 und DIN VDE 0641,
Nennisolationsspannung 400 V AC,
mit beidseitiger Klemmenabdeckung,
3polig, Schaltvermögen 6 kA,
Auslösecharakteristik B, Nennstrom 32 A.
Menge: 1,000 St

**01.03.0140 Leitungsschutzschalter 10 A-B, 1-pol.**
Leitungsschutzschalter
DIN 43 880 und DIN VDE 0641,
Nennisolationsspannung 400 V AC,
mit beidseitiger Klemmenabdeckung,
1polig, Schaltvermögen 6 kA,
Auslösecharakteristik B, Nennstrom 10 A.
Menge: 80,000 St

**01.03.0150 Leitungsschutzschalter 16 A-B, 1-pol.**
Leitungsschutzschalter
DIN 43 880 und DIN VDE 0641,
Nennisolationsspannung 400 V AC,
mit beidseitiger Klemmenabdeckung,
1polig, Schaltvermögen 6 kA,
Auslösecharakteristik B, Nennstrom 16 A.
Menge: 160,000 St

**01.03.0160 Hilfskontakt 1 Schließer und 1 Öffner 6 A 240 V**
Hilfskontakt 1 Schließer und 1 Öffner 6 A 240 V
nachträglich anbaubar an alle LS-Schalter und FI-Schutzschalter,
Hilfsschalter, Signalkontakt, Arbeitsstromauslöser, Unterspannungsauslöser Berührungsschutz nach DIN VDE 0106 Teil 100
Menge: 16,000 St

**01.03.0170 Fernschalter 1 Schließer und 1 Öffner 230 V 16 A**
Fernschalter 1 Schließer und 1 Öffner 230 V AC 110 V DC
16 A 1PLE

Fernschalter zur Impulssteuerung nach EN60669-1 und EN60669-2-2 sowie Fingersicher nach BGVA2. Mit Kontaktstellungsanzeige, Handbedienung, Beschriftungsmöglichkeit direkt am Gerät und geeignet zum nachträglichen Anbau von Zusatzeinrichtungen.

Nennstrom:  16 A
Bemessungsbetriebsspannung Ue:  250 V
Isolationsspannung:  250 V
Anzahl Module:  1
Betriebstemperatur:  -5 °C bis 40 °C
Lagerungstemperatur:  -40 °C bis 80 °C
Anschlussart:  Schraubtechnik
Anschlussquerschnitt bei
flexiblem Leiter:  1 - 6 mm²
Anschlussquerschnitt bei starrem
Leiter:  1,5 - 10 mm²
Kontaktanzahl:  2
Kontaktart:  1Ö+1S
Menge: 8,000 St

**01.03.0180 Fernschalter 2 Schließer und 2 Öffner 230 V 16 A**
Fernschalter 2 Schließer und 2 Öffner 230 V AC 110 V DC
16 A 2PLE

Fernschalter zur Impulssteuerung nach EN60669-1 und EN60669-2-2 sowie Fingersicher nach BGVA2. Mit Kontaktstellungsanzeige, Handbedienung, Beschriftungsmöglichkeit direkt am Gerät und geeignet zum nachträglichen Anbau von Zusatzeinrichtungen.

Nennstrom:  16 A
Bemessungsbetriebsspannung Ue:  250 V
Isolationsspannung:  400 V
Anzahl Module:  2
Betriebstemperatur:  -5 °C bis 40 °C
Lagerungstemperatur:  -40 °C bis 80 °C
Anschlussart:  Schraubtechnik
Anschlussquerschnitt bei
flexiblem Leiter:  1 - 6 mm²
Anschlussquerschnitt bei starrem
Leiter:  1,5 - 10 mm²
Kontaktanzahl:  4
Kontaktart:  2Ö+2S
Menge: 4,000 St

**01.03.0190 Installationsschütz 230 V, 40 A, 4 Schließer**
Geraeuscharmes 4-poliges Wechselstromschütz
DIN VDE 0660 Teil 102, Nennisolationsspannung
400 V AC, Schutzart IP 00, Gebrauchskategorie AC 1,
für Schnappbefestigung.
Brummfrei

Nennbetriebsstrom:  40 A.
Steuerspannung:  230 V 50 Hz
Kontakte:  4 Schließer
Menge: 4,000 St

**01.03.0200 Zeitschaltuhr 2 Kanal**
- Digitale Zeitschaltuhr mit Wochenprogramm
- 2 Kanäle
- Drahtdurchmesser: 0,5 - 2,5 mm²
- Textorientierte Bedienerführung im Display
- Datum und Uhrzeit voreingestellt
- volle Bedienbarkeit ohne Netzanschluss
- 56 Speicherplätze
- Schnittstelle für Speicherkarte
  (PC-Programmierung)
- 2. steckbares Schaltprogramm
- Kopieren von Programmen
- Programmsicherung
- 10 Jahre Gangreserve (Lithium-Batterie)
- Nulldurchgangsschaltung für relaisschonendes Schalten und hohe Lampenlasten (nicht bei 24 V Geräten)
- EIN-AUS Schaltzeiten
- Schaltungsvorwahl
- Dauerschaltung EIN/AUS
- Integrierter Betriebsstundenzähler
- Rückstellmöglichkeit
- Servicefunktion zur Überwachung von Wartungsintervallen
- Ferienprogramm
- Displaybeleuchtung (abschaltbar)
- PIN-Codierung
- Automatische Sommer-/Winterzeitumschaltung
- deaktivierbar
- Umschaltregeln für Europa, USA und weitere Länder sind bereits hinterlegt
- eigene Umschaltregel oder Umschaltung nach fixem Datum wählbar
Menge: 2,000 St

**01.03.0210 Dämmerungsschalter mit Aufbaufühler**
Dämmerungsschalter misst über eine Photozelle die Beleuchtungsstärke und schaltet in Abhängigkeit vom gemessenen und eingestellten Wert einen Stromkreis ein oder aus mit zusätzlicher Schaltzustandsanzeige. Messung in zwei Helligkeitsbereichen und Einstellung der EIN/AUS Verzögerungszeit. Schalter für Dauer EIN/AUS oder Automatik-/Testbetrieb. Integrierte Anschlussfehler- und Kontaktanzeige für den Fühler. Lieferung im Set mit einem Aufbaufühler.

Betriebsspannung:  230 V~ +10 %/-15 %
Frequenz:  50/60 Hz
Schaltstrom:  AC1 16 A
Leistungsaufnahme (Betrieb):  300 mW 230 V
Glüh- und Halogenlampen:  2300 W
Leuchtstofflampen unkompensiert:  1000 W Leuchtstofflampen
parallelkompensiert:  1000 W
Leuchtstofflampen duo-Schaltung:  1000 W
Messbereich Helligkeit:  5 bis 2000 lx Ausschaltverzögerung: 80 s
Einschaltverzögerung:  60 s
Breite Reiheneinbaugerät (REG):  1 TE
Menge: 1,000 St

**01.03.0220 Steuertransformator**
als Sicherheitstransformator
230 V / 24V  50 Hz  250 VA

Komplett einschließlich liefern, montieren, fachgerecht anschließen und Inbetriebnahme.
Menge: 1,000 St

**01.03.0230 Motorschutzschalter 400 V 6,3 A 3-polig**
offene Ausführung, Schutzart: IP 20, wechselklimafest.
Schnellbefestigung auf Tragschienen DIN EN 50 022,
35 mm ohne Hilfsschalter.
Kurzschlussfestigkeit: bis100 kA bzw. 50 kA

Komplett einschließlich liefern, montieren, fachgerecht anschließen und Inbetriebnahme.
Menge: 5,000 St

**01.03.0240 Zusätzliche Steuerklemmen 2polig**
Bis 4qmm  2polig
Menge: 35,000 St

**01.03.0250 Zusätzliche Steuerklemmen 3polig**
Bis 4qmm  3polig
Menge: 20,000 St

#### Titel 01.04 444.2 Kabel und Leitungen

*Hinweis: Vorbemerkung*
Kabel und Leitungen

Die Positionen dieses Titels sind durch Angabe der nachfolgend genannten Ziffern (1) - (5) (S) den verschiedenen Verlegearten zugeordnet.
Alle Einheitspreise beinhalten Kosten für die Lieferung und Verlegung in Teillängen sowie der entsprechenden Befestigungsmaterialien (Einzelschelle, anteiliger Kabelklammer, Kabelsammelhalter, Nagelschellen, Bügelschellen und Langwanne auf Profilschienen usw.) mit allem erforderlichen Zubehör.
Für die Installation im notwendigem Flur und Treppenhaus müssen die Kabelsammelhalter, Kabelklammern usw. aus Metall inklusive Metalldübel
sein.

Verlegearten:
(1)  Verlegung auf Abstand- bzw. Bügelschellen;
Kabelklammer und Kabelsammelhalter;

(2)  Verlegung unter Putz, einschl. Fräsarbeiten im Mauerwerk;

(3)  Verlegung in Rohr, Inst.-Kanal, Kabelrinne, Trockenbauwand

(4)  Verlegung in vorh. Betonschlitz

(5)  Verlegung im Kabelgraben inkl. Kabelhauben

(S)  Systemverlegung in Einzelschellen, Sammelhalter, Steigeleiter, Bügelschelle und Langwanne auf Profilschienen unter Verwendung geprüfter Metalldübel/Schrauben

Hinweis:
Um den Funktionserhalt zu gewährleisten, muss das Kabel mit den im Prüfzeugnis aufgeführten Tragevorrichtungen oder Befestigungsmitteln installiert werden.
Befestigen eines Kennzeichnungsschildes an der Kabelanlage unter Vorlage einer Werksbescheinigung und eines Prüfzeugnisses.

Auf eine sorgfältige Abdichtung der Kabeleinführungen ist zu achten. Verschraubungen sind zusätzlich mit z.B. Kabelkitt abzudichten.

Bei der Verlegung von Leitungen und Installationsrohren ist darauf zu achten, dass die Abstände zwischen Schwachstromtechnik und allgemeiner Installationstechnik entsprechend den hierfür gültigen Vorschriften eingehalten werden.

Die Verwendung von Klebeschellen ist nicht gestattet. Ebenso ist die Befestigung von den zur Anlage gehörenden Geräten durch Verwendung von Schussapparaten nicht erlaubt.

Der komplette Angebotspreis beinhaltet grundsätzlich die fertige und funktionstüchtige Arbeit mit Gewährleistung.

Es dürfen nur Kabel und Leitungen mit Kupferleiter verlegt werden. Sie müssen den VDE-Vorschriften entsprechen.

Die Kabel sind grundsätzlich in einer Länge, also ohne Verbindungsmuffen, zu verlegen. Alle Kabel sind sowohl auf Pritschen, als auch auf Rinnen, an Decken und Wänden ordnungsgemäß ausgerichtet so zu verlegen, dass eine gute Belüftung gewährleistet ist. Soweit erforderlich, sind die Kabel auf Pritschen zusätzlich zu befestigen.

Zwischen den einzelnen Brandabschnitten sind alle Decken- und Wanddurchbrüche derart zu schließen, dass sie der geforderten Feuerwiderstandsklasse entsprechen. Die Wand- und Deckendurchbrüche sind so groß zu dimensionieren, dass später bei Bedarf weitere Kabel durchgezogen werden können.

Alle Leitungen sind grundsätzlich parallel oder senkrecht zur Deckenebene, entsprechend DIN 18015, zu verlegen. Schräg geführte Leitungen werden nicht abgenommen.

In feuchten oder korrosionsgefährdeten, sowie auch in rein technischen Räumen sollen Kabel und Leitungen auf Putz oder in Schutzrohren verlegt werden.

Parallel laufende Kabel sollen auf Ankerschienen (Stahl, feuerverzinkt) mit Kabelschnellverlegern verlegt werden,wenn keine Kabelpritschen bzw.Kabelrinnen vorhanden sind. Die Ankerschienen sollen auf einer Seite eine nutzbare Platzreserve von 15 cm aufweisen.

**01.04.0010 NYM-J 3 x 1,5 mm², (1)**
Kunststoff-Mantelleitung NYM-J 3 x 1,5 mm²,

Verlegeart (1)
Menge: 1250,000 m

**01.04.0020 NYM-J 3 x 1,5 mm², (2)**
Kunststoff-Mantelleitung NYM-J 3 x 1,5 mm²,

Verlegeart (2)
Menge: 470,000 m

**01.04.0030 NYM-J 3 x 1,5 mm², (3)**
Kunststoff-Mantelleitung NYM-J 3 x 1,5 mm²,

Verlegeart (3)
Menge: 900,000 m

**01.04.0040 NYM-J 3 x 2,5 mm², (1)**
Kunststoff-Mantelleitung NYM-J 3 x 2,5 mm²,

Verlegeart (1)
Menge: 830,000 m

**01.04.0050 NYM-J 3 x 2,5 mm², (2)**
Kunststoff-Mantelleitung NYM-J 3 x 2,5 mm²,

Verlegeart (2)
Menge: 320,000 m

**01.04.0060 NYM-J 3 x 2,5 mm², (3)**
Kunststoff-Mantelleitung NYM-J 3 x 2,5 mm²,

Verlegeart (3)
Menge: 1560,000 m

**01.04.0070 NYM-J 5 x 1,5 mm², (1)**
Kunststoff-Mantelleitung NYM-J 5 x 1,5 mm²,

Verlegeart (1)
Menge: 350,000 m

**01.04.0080 NYM-J 5 x 1,5 mm², (2)**
Kunststoff-Mantelleitung NYM-J 5 x 1,5 mm²,

Verlegeart (2)
Menge: 250,000 m

**01.04.0090 NYM-J 5 x 1,5 mm², (3)**
Kunststoff-Mantelleitung NYM-J 5 x 1,5 mm²,

Verlegeart (3)
Menge: 1225,000 m

**01.04.0100 NYM-J 5 x 2,5 mm², (1)**
Kunststoff-Mantelleitung NYM-J 5 x 1,5 mm²,

Verlegeart (1)
Menge: 245,000 m

**01.04.0110 NYM-J 5 x 2,5 mm², (2)**
Kunststoff-Mantelleitung NYM-J 5 x 2,5 mm²,

Verlegeart (2)
Menge: 140,000 m

**01.04.0120 NYM-J 5 x 2,5 mm², (3)**
Kunststoff-Mantelleitung NYM-J 5 x 2,5 mm²,

Verlegeart (3)
Menge: 350,000 m

**01.04.0130 NYM-J 5 x 4 mm², (1)**
Kunststoff-Mantelleitung NYM-J 5 x 4 mm²,

Verlegeart (1)
Menge: 100,000 m

**01.04.0140 NYM-J 5 x 4 mm², (2)**
Kunststoff-Mantelleitung NYM-J 5 x 4 mm²,

Verlegeart (2)
Menge: 100,000 m

**01.04.0150 NYM-J 5 x 25 mm², (1)**
Kunststoff-Mantelleitung NYM-J 5 x 25 mm²,

Verlegeart (1)
Menge: 60,000 m

**01.04.0160 NYM-J 5 x 25 mm², (3)**
Kunststoff-Mantelleitung NYM-J 5 x 25 mm²,

Verlegeart (3)
Menge: 80,000 m

**01.04.0170 NYY-J 5 x 35 mm², (1)**
Kunststoffkabel NYY-J 5 x 35 mm²,

Verlegeart (1)
Menge: 40,000 m

**01.04.0180 NYY-J 5 x 35 mm², (3)**
Kunststoffkabel NYY-J 5 x 35 mm²,

Verlegeart (3)
Menge: 60,000 m

**01.04.0190 NYM-J 1 x 6 mm², (1)**
Kunststoff-Mantelleitung NYM-J 1 x 6 mm²,

Verlegeart (1)
Menge: 65,000 m

**01.04.0200 NYM-J 1 x 6 mm², (2)**
Kunststoff-Mantelleitung NYM-J 1 x 6 mm²,

Verlegeart (2)
Menge: 115,000 m

**01.04.0210 NYM-J 1 x 16 mm², (1)**
Kunststoff-Mantelleitung NYM-J 1 x 16 mm²,

Verlegeart (1)
Menge: 65,000 m

**01.04.0220 NYM-J 1 x 16 mm², (2)**
Kunststoff-Mantelleitung NYM-J 1 x 16 mm²,

Verlegeart (2)
Menge: 75,000 m

**01.04.0230 NYY-J 1 x 50 mm², (1)**
Kunststoff-Mantelleitung NYY-J 1 x 50 mm²,

Verlegeart (1)
Menge: 85,000 m

**01.04.0240 NYY-J 1 x 50 mm², (1)**
Kunststoff-Mantelleitung NYY-J 1 x 50 mm²,
Verlegeart (1)
Menge: 85,000 m

**01.04.0250 NYY-J 3 x 2,5 mm², (1)**
Kunststoff-Mantelleitung NYY-J 3 x 2,5 mm²,
Verlegeart (1)
Menge: 40,000 m

**01.04.0260 NYY-J 3 x 2,5 mm², (3)**
Kunststoff-Mantelleitung NYY-J 3 x 2,5 mm²,
Verlegeart (3)
Menge: 120,000 m

**01.04.0270 NYY-J 3 x 2,5 mm², (5)**
Kunststoff-Mantelleitung NYY-J 3 x 2,5 mm²,
Verlegeart (5)
Menge: 50,000 m

**01.04.0280 NYY-J 5 x 2,5 mm², (1)**
Kunststoff-Mantelleitung NYY-J 5 x 2,5 mm²,
Verlegeart (1)
Menge: 40,000 m

**01.04.0290 NYY-J 5 x 2,5 mm², (3)**
Kunststoff-Mantelleitung NYY-J 5 x 2,5 mm²,
Verlegeart (3)
Menge: 100,000 m

**01.04.0300 NYY-J 5 x 2,5 mm², (5)**
Kunststoff-Mantelleitung NYY-J 5 x 2,5 mm²,
Verlegeart (5)
Menge: 50,000 m

**01.04.0310 NYY-J 5 x 4 mm², (1)**
Kunststoff-Mantelleitung NYY-J 5 x 4 mm²,
Verlegeart (1)
Menge: 15,000 m

**01.04.0320 NYY-J 5 x 4 mm², (3)**
Kunststoff-Mantelleitung NYY-J 5 x 4 mm²,
Verlegeart (3)
Menge: 30,000 m

**01.04.0330 NYY-J 5 x 4 mm², (5)**
Kunststoff-Mantelleitung NYY-J 5 x 4 mm²,
Verlegeart (5)
Menge: 290,000 m

**01.04.0340 NYY-J 5 x 10 mm², (1)**
Kunststoff-Mantelleitung NYY-J 5 x 10 mm²,
Verlegeart (1)
Menge: 15,000 m

**01.04.0350 NYY-J 5 x 10 mm², (3)**
Kunststoff-Mantelleitung NYY-J 5 x 10 mm²,
Verlegeart (3)
Menge: 65,000 m

**01.04.0360 NYY-J 5 x 10 mm², (5)**
Kunststoff-Mantelleitung NYY-J 5 x 10 mm²,
Verlegeart (5)
Menge: 20,000 m

**01.04.0370 NHXH-J 3 x 1,5 mm², (S)**
NHXH-J 3 x 1,5 mm², E30 Sys.-Verl.
Verlegeart (S)
Menge: 60,000 m

**01.04.0380 NHXH-J 3 x 2,5 mm², (S)**
NHXH-J 3 x 2,5 mm², E30 Sys.-Verl.
Verlegeart (S)
Menge: 20,000 m

**01.04.0390 NHXH-J 5 x 1,5 mm², (S)**
NHXH-J 5 x 1,5 mm², E30 Sys.-Verl.
Verlegeart (S)
Menge: 30,000 m

**01.04.0400 NHXH-J 5 x 2,5 mm², (S)**
NHXH-J 5 x 2,5 mm², E30 Sys.-Verl.
Verlegeart (S)
Menge: 50,000 m

#### Titel 01.05 444.5 Verlegesysteme

*Hinweis: Vorbemerkung*
Alle im Leistungsverzeichnis aufgeführten Kabeltragsysteme (z.B. Kabelleitern, Kabelrinnen, Gitterrinnen usw.) sind komplett mit Zubehör, wie Kupplungen oder dergl., zu liefern und zu montieren.
Das Zubehör ist nach den Örtlichkeiten vom Auftragnehmer zu ermitteln und in die Einheitspreise einzukalkulieren.

Auf Putzinstallation an Trockenbauwänden mit Feuerwiederstandsqualität (F30/F90) dürfen nur mit zugelassenen Metalldübeln befestigt werden und sind in die Einheitspreise einzukalkulieren.

Für die Befestigung von Kabeltragelementen an Bauwerksteilen dürfen nur Stahlspreizdübel mit einer Zulassung verwendet werden. Die Zulassung ist der Bauleitung unaufgefordert vorzulegen.

Die Kabeltragsysteme sind elektrisch leitend miteinander zu verbinden und in den Potentialausgleich einzubeziehen.

Für die ordnungsgemässe Befestigung der Kabeltragsysteme am Bauwerk trägt der Auftragnehmer die alleinige Verantwortung. Ihm obliegt die statische Überprüfung der Tragfähigkeit unter Beachtung einer Lastreserve von 30 %.

Alle Schnittstellen von Kabelleitern und dergl. sind ordentlich zu entgraten und mit Kaltzinkfarbe zu streichen.

Für die Kabelttrasse ist das System nur eines Herstellers zu verwenden. Die Zinkauflagegruppe des Kabeltragsystems muss den Umgebungsbedingungen entsprechen.

Für die Anfertigung von Bögen, Abzweigen, Etagen, Reduzierungen, Erweiterungen etc., sind nur fabrikfertige Formteile, bzw. Schmiegen, Gelenkstücke, Kantenschutz etc. zu verwenden.

Zu den Kabelträgersystemen gehören die erforderlichen Befestigungswinkel, Klemmwinkel, Stahl-Spreizdübel, Schrauben mit Zubehör, Distanzstücke, Trägerklauen, Ankerbolzen, Verbindungsstücke, Klemmstuecke, Klemmschellen, Wandbügel, Trägerlaschen, Schutzkappen, Eckblende, Anschlussstücke, Auflagewinkel, Überschubhülsen und schmiegen, Gelenkstücke, Auflager, Anschlusslaschen, Abstandslaschen, Halterkupplungen, Leiterhalter und sonstige Kleinteile.

In die nachfolgend aufgeführten Positionen sind anteilig Hängestiele bis 1 m Länge bzw. Wandausleger mit einzukalkulieren.

Kabelträgersysteme
Bei den nachfolgenden Kabelträgersystemen ist jeweils ein einheitliches Programm eines Fabrikates zu verwenden.

**01.05.0010 LF-Kanal Metall 30 x 30 mm**
Leitungsführungskanal mit Bodenlochung bestehend aus Unterteil und Oberteil zur Montage direkt auf der Wand. Das Oberteil ist selbstkontaktierend.
Werkstoff:  Stahl
Farbe:  reinweiß
Länge:  2000 mm
Breite:  30 mm
Höhe:  30 mm
Menge: 40,000 m

**01.05.0020 LF-Kanal aus PVC 60 x 150 mm**
Leitungsführungskanal aus PC/ABS halogenfrei 60 x 150 mm reinweiß. Elektro-Installationskanal-System Leitungsführungskanal aus halogenfreiem Kunststoff nach DIN EN 50085-1 zur Leitungsverlegung. Halogenfreier Kunststoff ist flammwidrig und entwickelt in Verbindung mit Feuchtigkeit, z.B. Löschwasser, keine korrosiven Brandgase. Somit sind elektronische Geräte und Sachwerte besser geschützt. Kanalunterteil/-oberteil mit
Hinweis: Schall- und Brandschutz-Maßnahmen sind fachgerecht auszuführen.
Kanalhöhe:  60 mm
Kanalbreite:  150 mm
Farbe:  reinweiß RAL
Farbnummer:  9010
Halogenfrei:  ja
Werkstoff:  PC - ABS
Länge:  2000 mm

inklusive Trennwände
Menge: 50,000 m

**01.05.0030 BRS-Kanal, 70/130**
Geräteeinbaukanal-Systeme aus PVC halogenfrei mit symmetrischer Systemöffnung inklusive vormontierter Kanalkupplungen. Innenliegendes Oberteil 80 mm zum Abdecken des Geräteeinbaubereiches. C-Profil am Kanalboden zur Aufnahme einer Trennwand. Die Geräteeinbaukanäle sind mit einer Schutzfolie versehen, die nach der Montage problemlos entfernt werden kann. Der Befestigungsabstand sollte 600 mm nicht überschreiten. Die Montage von Standard Schalt- und Steckgeräten erfolgt über frontrastende Geräteeinbaudosen, inklusive Trennwand und Endkappen
Kanalhöhe:  130 mm
Kanaltiefe:  70 mm
Farbe:  reinweiß; RAL 9010
Länge:  2000 mm
Menge: 190,000 m

**01.05.0040 Gerätedose BR-Kanal**
Geräteeinbaudosen für vorstehenden BR-Kanal.
Menge: 180,000 St

**01.05.0050 Leerrohr gewellt schwarz M16**
Elektroinstallationsrohr DIN EN 61386-22, Maße DIN EN 60423, nicht flammenausbreitend, aus Kunststoff mit Kunststoffmantel, 100 % halogenfrei nach DIN VDE V 0604-2-100, rauchgasarm DIN EN 61034-2, mit durchgehenden weißen Farbstreifen, doppelwandig, innen gewellt, außen glatt, biegsam, Außendurchmesser 16 mm, Klassifizierungscode 33532, Druckfestigkeit mittel, Schlagfestigkeit mittel, Dauergebrauchs- und Installationstemperatur min. -45 °C max. +105 °C

Komplett einschließlich systemgebundenem Zubehör wie Muffen sowie Klein- und Befestigungsmaterial liefern und fachgerecht auf Rohboden oder in vorh. Schlitz verlegen.
Menge: 65,000 m

**01.05.0060 Leerrohr gewellt schwarz M25**
Elektroinstallationsrohr DIN EN 61386-22, Maße DIN EN 60423, nicht flammenausbreitend, aus Kunststoff mit Kunststoffmantel, 100 % halogenfrei nach DIN VDE V 0604-2-100, rauchgasarm DIN EN 61034-2, mit durchgehenden weißen Farbstreifen, doppelwandig, innen gewellt, außen glatt, biegsam, Außendurchmesser 25 mm, Klassifizierungscode 33532, Druckfestigkeit mittel, Schlagfestigkeit mittel, Dauergebrauchs- und Installationstemperatur min. -45 °C max. +105 °C

Komplett einschließlich systemgebundenem Zubehör wie Muffen sowie Klein- und Befestigungsmaterial liefern und fachgerecht auf Rohboden oder in vorh. Schlitz verlegen.
Menge: 215,000 m

**01.05.0070 Leerrohr gewellt schwarz M20 Mauerwerk**
Elektroinstallationsrohr DIN EN 61386-22, Maße DIN EN 60423, nicht flammenausbreitend, aus Kunststoff mit Kunststoffmantel, 100 % halogenfrei nach DIN VDE V 0604-2-100, rauchgasarm DIN EN 61034-2, mit durchgehenden weißen Farbstreifen, doppelwandig, innen gewellt, außen glatt, biegsam, Außendurchmesser 20 mm, Klassifizierungscode 33532, Druckfestigkeit mittel, Schlagfestigkeit mittel, Dauergebrauchs- und Installationstemperatur min. -45 °C max. +105 °C

Komplett einschließlich systemgebundenem Zubehör wie Muffen sowie Klein- und Befestigungsmaterial liefern und verlegen unter Putz, einschl. Fräsen in Mauerwerk.
Menge: 18,000 m

**01.05.0080 Leerrohr gewellt schwarz M25 Mauerwerk**
Elektroinstallationsrohr DIN EN 61386-22, Maße DIN EN 60423, nicht flammenausbreitend, aus Kunststoff mit Kunststoffmantel, 100 % halogenfrei nach DIN VDE V 0604-2-100, rauchgasarm DIN EN 61034-2, mit durchgehenden weißen Farbstreifen, doppelwandig, innen gewellt, außen glatt, biegsam, Außendurchmesser 25 mm, Klassifizierungscode 33532, Druckfestigkeit mittel, Schlagfestigkeit mittel, Dauergebrauchs- und Installationstemperatur min. -45 °C max. +105 °C

Komplett einschließlich systemgebundenem Zubehör wie Muffen sowie Klein- und Befestigungsmaterial liefern und verlegen unter Putz, einschl. Fräsen in Mauerwerk.
Menge: 98,000 m

**01.05.0090 Leerrohr gewellt schwarz M32 Mauerwerk**
Elektroinstallationsrohr DIN EN 61386-22, Maße DIN EN 60423, nicht flammenausbreitend, aus Kunststoff mit Kunststoffmantel, 100 % halogenfrei nach DIN VDE V 0604-2-100, rauchgasarm DIN EN 61034-2, mit durchgehenden weißen Farbstreifen, doppelwandig, innen gewellt, außen glatt, biegsam, Außendurchmesser 32 mm, Klassifizierungscode 33532, Druckfestigkeit mittel, Schlagfestigkeit mittel, Dauergebrauchs- und Installationstemperatur min. -45 °C max. +105 °C

Komplett einschließlich systemgebundenem Zubehör wie Muffen sowie Klein- und Befestigungsmaterial liefern und verlegen unter Putz, einschl. Fräsen in Mauerwerk.
Menge: 25,000 m

**01.05.0100 Isolierstoffrohr M20 AP**
Elektroinstallationsrohr DIN EN 61386-21, Maße DIN EN 60423, nicht flammenausbreitend, aus Kunststoff, 100 % halogenfrei nach DIN VDE V 0604-2-100, rauchgasarm DIN EN 61304-2, einwandig, glatt, starr, angeformte Muffe, Außendurchmesser 20 mm, Klassifizierungscode 33541, Druckfestigkeit mittel, Schlagfestigkeit mittel, Dauergebrauchs- und Installationstemperatur min. -45 °C max. +120 °C, verlegen offen, auf Putz.
Menge: 15,000 m

**01.05.0110 Isolierstoffrohr M40 AP**
Elektroinstallationsrohr DIN EN 61386-21, Maße DIN EN 60423, nicht flammenausbreitend, aus Kunststoff, 100 % halogenfrei nach DIN VDE V 0604-2-100, rauchgasarm DIN EN 61304-2, einwandig, glatt, starr, angeformte Muffe, Außendurchmesser 40 mm, Klassifizierungscode 33541, Druckfestigkeit mittel, Schlagfestigkeit mittel, Dauergebrauchs- und Installationstemperatur min. -45 °C max. +120 °C, verlegen offen, auf Putz
Menge: 10,000 m

**01.05.0120 STAPA-Rohr, M16, auf Putz, feuerverzinkt**
Elektroinstallationsrohr DIN EN 50086,
aus Stahl, feuerverzinkt, einwandig, glatt,
ohne Isolierung, starr, M16,

Komplett einschließlich systemgebundenem Zubehör wie
Muffen, Endtüllen, Befestigungsschellen sowie Klein- und Befestigungsmaterial liefern und fachgerecht auf Putz bzw. an Stahträgern montieren.
Menge: 200,000 m

**01.05.0130 STAPA-Rohr, M20, auf Stahl, feuerverzinkt**
Elektroinstallationsrohr DIN EN 50086,
aus Stahl, feuerverzinkt, einwandig, glatt,
ohne Isolierung, starr, M20,

Komplett einschließlich systemgebundenem Zubehör wie
Muffen, Endtüllen, Befestigungsschellen sowie Klein- und Befestigungsmaterial liefern und fachgerecht auf Putz bzw. an Stahträgern montieren.
Menge: 140,000 m

**01.05.0140 Kabelrinne gelocht B = 200 mm**
mit einem Trennsteg, aus Stahl, feuerverzinkt DIN 17 162 Teil 1, Zinkauflagegruppe 275 oder DIN 50 976,
Seitenhöhe mind. 60 mm,
Nennbreite 200 mm,
inklusive Kantenschutz.
Menge: 40,000 m

**01.05.0150 Kabelrinne gelocht B = 200 mm, Bogen 90 Grad**
aus Stahl, feuerverzinkt DIN 17 162 Teil 1,
Zinkauflagegruppe 275 oder DIN 50 976,
Seitenhöhe 60 mm
Menge: 5,000 St

**01.05.0160 Kabelrinne gelocht B = 200 mm, T-Stück**
aus Stahl, feuerverzinkt DIN 17 162 Teil 1,
Zinkauflagegruppe 275 oder DIN 50 976,
Seitenhöhe 60 mm
Menge: 3,000 St

**01.05.0170 Kabelrinne gelocht B = 300 mm**
mit einem Trennsteg, aus Stahl, feuerverzinkt DIN 17 162 Teil 1, Zinkauflagegruppe 275 oder DIN 50 976,
Seitenhöhe mind. 60 mm,
Nennbreite 300 mm.
Menge: 80,000 m

**01.05.0180 Kabelrinne gelocht B = 300 mm, Bogen 90 Grad**
aus Stahl, feuerverzinkt DIN 17 162 Teil 1,
Zinkauflagegruppe 275 oder DIN 50 976,
Seitenhöhe 60 mm
Menge: 6,000 St

**01.05.0190 Kabelrinne gelocht B = 300 mm, T-Stück**
aus Stahl, feuerverzinkt DIN 17 162 Teil 1,
Zinkauflagegruppe 275 oder DIN 50 976,
Seitenhöhe 60 mm
Menge: 3,000 St

**01.05.0200 Wand- und Stielausleger für Kabelrinne 200 mm**
Wand- und Stielausleger für 200 mm Kabelrinne mit angeschweißter Kopfplatte, zur Befestigung an Hängestiel-Systemen oder direkt an Wände und Konstruktionen

Korrosionsschutz: tauchfeuerverzinkt nach DIN EN ISO 1461
Menge: 20,000 St

**01.05.0210 Wand- und Stielausleger für Kabelrinne 300 mm**
Wand- und Stielausleger für 300 mm Kabelrinne mit angeschweißter Kopfplatte, zur Befestigung an Hängestiel-Systemen oder direkt an Wände und Konstruktionen

Korrosionsschutz: tauchfeuerverzinkt nach DIN EN ISO 1461
Menge: 50,000 St

**01.05.0220 STAPA-Rohr, M16, auf Putz, feuerverzinkt E30/E90**
Elektroinstallationsrohr DIN EN 50086,
aus Stahl, feuerverzinkt, einwandig, glatt,
ohne Isolierung, starr, M16,
Druckbeanspruchung schwer, Schlagbeanspruchung schwer,
Verlegung bzw. Befestigung in E30/E90

Komplett einschließlich systemgebundenem Zubehör wie
Muffen, Endtüllen, Befestigungsschellen sowie Klein- und Befestigungsmaterial liefern und fachgerecht auf Putz bzw. an Stahträgern montieren.
Menge: 20,000 m

**01.05.0230 STAPA-Rohr, M20, auf Stahl, feuerverzinkt E30/E90**
Elektroinstallationsrohr DIN EN 50086,
aus Stahl, feuerverzinkt, einwandig, glatt,
ohne Isolierung, starr, M20,
Druckbeanspruchung schwer, Schlagbeanspruchung schwer,
Verlegung bzw. Befestigung in E30/E90

Komplett einschließlich systemgebundenem Zubehör wie
Muffen, Endtüllen, Befestigungsschellen sowie Klein- und Befestigungsmaterial liefern und fachgerecht auf Putz bzw. an Stahträgern montieren.
Menge: 30,000 m

**01.05.0240 STAPA-Rohr, M25, auf Stahl, feuerverzinkt E30/E90**
Elektroinstallationsrohr DIN EN 50086,
aus Stahl, feuerverzinkt, einwandig, glatt,
ohne Isolierung, starr, M25,
Druckbeanspruchung schwer, Schlagbeanspruchung schwer,
Verlegung bzw. Befestigung in E30/E90

Komplett einschließlich systemgebundenem Zubehör wie
Muffen, Endtüllen, Befestigungsschellen sowie Klein- und Befestigungsmaterial liefern und fachgerecht auf Putz bzw. an Stahträgern montieren.
Menge: 10,000 m

**01.05.0250 C-Ankerschiene**
C-Profilschiene zur Kabelverlegung, in Verbindung mit Bügelschellen, in verschiedenen Teillängen installieren.

Material: Stahl
Oberfläche: bandverzinkt
Menge: 35,000 m

**01.05.0260 Sammelhalter klein**
zur Befestigung von Kabel- und Leitungen in
Zwischendecken in Anlehnung an die DIN 4102 um eine
mechanische Standsicherheit der Kabel- und Leitungen
von 90 Minuten zu gewährleisten.

Komplett einschließlich systemgebundenem Zubehör sowie
Klein- und Befestigungsmaterial gemäß DIN 4102 liefern
und fachgerecht montieren.
Menge: 550,000 St

**01.05.0270 Sammelhalter groß**
zur Befestigung von Kabel- und Leitungen in
Zwischendecken in Anlehnung an die DIN 4102 um eine
mechanische Standsicherheit der Kabel- und Leitungen
von 90 Minuten zu gewährleisten.

Komplett einschließlich systemgebundenem Zubehör sowie
Klein- und Befestigungsmaterial gemäß DIN 4102 liefern
und fachgerecht montieren.
Menge: 490,000 St

#### Titel 01.06 444.6 Installationsmaterial

*Hinweis: Vorbemerkung*
- Sämtliche in diesem Titel beschriebenen Positionen verstehen sich als betriebsfertige Leistung inkl. liefern, montieren und betriebsfertig anschließen. Das nachfolgend aufgeführte Schalterprogramm ist als Standard-Flächenprogramm inklusive Zentralplatten, Abdeckrahmen etc. anzubieten. Bei mehr als einem Schaltgerät neben- oder übereinander sind Kombinationsabdeckungen bei UP-Installation einzusetzen. Eine besondere Vergütung der Kombinationsrahmen erfolgt nicht, da sich die Kosten gegenüber den Abdeckungen der einzelnen Geräte nur geringfügig unterscheiden.
  Im gesammten Gebäude darf es maximal einen Schalterhersteller für die Unterputzinstallationgeräte und einen Schalterhersteller für die Aufputzinstallationsgeräte geben.

- Die Installationsgeräte der Schalterhersteller sind vor der Montage dem Auftraggeber zur Bemusterung vorzustellen. Die Kosten hierfür sind in die Einheitspreise einzukalkulieren.

- In Feuchträumen ist das Befestigen elektrischer Installationen unter Putz mit Zementmörtel zulässig.

- Auf Putzinstallation an Trockenbauwänden mit Feuerwiederstandsqualität (F30/F90) dürfen nur mit zugelassenen Metalldübeln befestigt werden und sind in die Einheitspreise einzukalkulieren.

- Das Durchschleifen von Leitungen durch Steckdosen, Schalter und Leuchten ohne festeingebaute Klemmen ist nicht zulässig.

- Sämtliche Gerätedosen sind vor dem Verputzen mit Putzdeckel zu verschließen. Die Kosten sind in die Einheitspreise einzukalkulieren.

- Installationsschalter sind für einen Nennstrom von 10 A und Schutz-Kontaktsteckdosen für Nennstrom von 16 A vorgesehen. Weiterhin sind Kombinationsschalter und Steckdosen mit viereckigen weißen Abdeckplatten zu verwenden, sofern die Ausschreibung nichts anderes aussagt.
  Grundsätzlich sind alle Schalter und Steckdosen zusätzlich mit einer Schraubbefestigung zu versehen.

**01.06.0010 Steckdose 1-fach UP**
Schutzkontaktsteckdose DIN VDE 0620,
als 1-fach Steckdosenkombination, Farbe weiß,
250 V AC, 16 A, zum Einbau in Installationsdose
einschließlich Berührungsschutz, Installationsdose bzw.
BR-Kanaldose, Zentralplatte und anteiligem Abdeckrahmen
und Stromkreisbeschriftung,
Einsatz mit Schrauben befestigen.
Komplett einschließlich Fräs- und Stemmarbeiten,
festsetzen sowie Klein- und Befestigungsmaterial
liefern, montieren und fachgerecht anschließen.
Menge: 75,000 St

**01.06.0020 Steckdose 2-fach UP**
Schutzkontaktsteckdose DIN VDE 0620,
als 2-fach Steckdosenkombination, Farbe weiß,
250 V AC, 16 A, zum Einbau in Installationsdose
einschließlich Berührungsschutz, Installationsdose bzw.
BR-Kanaldose, Zentralplatte und anteiligem Abdeckrahmen
und Stromkreisbeschriftung,
Einsatz mit Schrauben befestigen.
Komplett einschließlich Fräs- und Stemmarbeiten,
festsetzen sowie Klein- und Befestigungsmaterial
liefern, montieren und fachgerecht anschließen.
Menge: 80,000 St

**01.06.0030 Steckdose 3-fach UP**
Schutzkontaktsteckdose DIN VDE 0620,
als 3-fach Steckdosenkombination, Farbe weiß,
250 V AC, 16 A, zum Einbau in Installationsdose
einschließlich Berührungsschutz, Installationsdose bzw.
BR-Kanaldose, Zentralplatte und anteiligem Abdeckrahmen
und Stromkreisbeschriftung,
Einsatz mit Schrauben befestigen. Komplett
einschließlich Fräs- und Stemmarbeiten, festsetzen
sowie Klein- und Befestigungsmaterial liefern,
montieren und fachgerecht anschließen.
Menge: 2,000 St

**01.06.0040 Steckdose 1-fach, EDV UP**
Schutzkontaktsteckdose DIN VDE 0620,
als 1-fach Steckdose, Farbe rot, mit Aufdruck "EDV",
250 V AC, 16 A, zum Einbau in Installationsdose
einschließlich Berührungsschutz, Installationsdose bzw.
BR-Kanaldose, Zentralplatte und anteiligem Abdeckrahmen
und Stromkreisbeschriftung,
Einsatz mit Schrauben befestigen.
Komplett einschließlich Fräs- und Stemmarbeiten,
festsetzen sowie Klein- und Befestigungsmaterial
liefern, montieren und fachgerecht anschließen.
Menge: 5,000 St

**01.06.0050 Steckdose 2-fach, EDV UP**
Schutzkontaktsteckdose DIN VDE 0620,
als 2-fach Steckdosenkombination, Farbe rot, mit
Aufdruck "EDV", 250 V AC, 16 A, zum Einbau in
Installationsdose einschließlich Berührungsschutz,
Installationsdose, bzw. BR-Kanaldose, Zentralplatte und
anteiligem Abdeckrahmen und Stromkreisbeschriftung,
Einsatz mit Schrauben befestigen. Komplett
einschließlich Fräs- und Stemmarbeiten, festsetzen
sowie Klein- und Befestigungsmaterial liefern,
montieren und fachgerecht anschließen.
Menge: 70,000 St

**01.06.0060 Steckdose 1-fach, Klappdeckel UP**
Schutzkontaktsteckdose DIN VDE 0620,
als 1-fach Steckdose, Farbe weiß, mit Klappdeckel,
250 V AC, 16 A, zum Einbau in Installationsdose
einschließlich Berührungsschutz, Installationsdose bzw.
BR-Kanaldose, Zentralplatte und anteiligem Abdeckrahmen
und Stromkreisbeschriftung,
Einsatz mit Schrauben befestigen.
Komplett einschließlich Fräs- und Stemmarbeiten,
festsetzen sowie Klein- und Befestigungsmaterial
liefern, montieren und fachgerecht anschließen.
Menge: 7,000 St

**01.06.0070 Aus-/Wechselschalter UP**
Wippschalter als Aus-/Wechselschalter,
Farbe weiß, mit passender Wippe,
250 V AC, 10 A, zum Einbau in Installationsdose
einschließlich Installationsdose, Zentralplatte und
anteiligem Abdeckrahmen und Stromkreisbeschriftung,
Einsatz mit Schrauben befestigen.
Komplett einschließlich Fräs- und Stemmarbeiten,
festsetzen sowie Klein- und Befestigungsmaterial
liefern, montieren und fachgerecht anschließen.
Menge: 21,000 St

**01.06.0080 Aus-/Wechselschalter UP Bel.**
Wippschalter als Aus-/Wechselschalter gemäß ArbStättV,
Farbe weiß, mit passender Wippe,
250 V AC, 10 A, zum Einbau in Installationsdose
einschließlich Installationsdose, Zentralplatte und
anteiligem Abdeckrahmen und Stromkreisbeschriftung,
Einsatz mit Schrauben befestigen.
Komplett einschließlich Fräs- und Stemmarbeiten,
festsetzen sowie Klein- und Befestigungsmaterial
liefern, montieren und fachgerecht anschließen.
Menge: 7,000 St

**01.06.0090 Serienschalter UP**
Wippschalter als Serienschalter,
Farbe weiß, mit passender Wippe,
250 V AC, 10 A, zum Einbau in Installationsdose
einschließlich Installationsdose, Zentralplatte und
anteiligem Abdeckrahmen und Stromkreisbeschriftung,
Einsatz mit Schrauben befestigen.
Komplett einschließlich Fräs- und Stemmarbeiten,
festsetzen sowie Klein- und Befestigungsmaterial
liefern, montieren und fachgerecht anschließen.
Menge: 10,000 St

**01.06.0100 Taster, bel.**
Wipptaster mit Beleuchtung gemäß ArbStättV,
Farbe weiß, mit passender Wippe, 250 V AC, 10 A, zum
Einbau in Installationsdose einschließlich
Installationsdose, Lampe, Zentralplatte und anteiligem
Abdeckrahmen und Stromkreisbeschriftung,
Einsatz mit Schrauben befestigen.
Komplett einschließlich Fräs- und Stemmarbeiten,
festsetzen sowie Klein- und Befestigungsmaterial
liefern, montieren und fachgerecht anschließen.
Menge: 20,000 St

**01.06.0110 Jalousietaster**
Jalousietaster mit Umkehrsperre
Farbe weiß, mit passender Wippe,
250 V AC, 10 A, zum Einbau in Installationsdose
einschließlich Installationsdose, Zentralplatte und
anteiligem Abdeckrahmen und Stromkreisbeschriftung,
Einsatz mit Schrauben befestigen.
Komplett einschließlich Fräs- und Stemmarbeiten,
festsetzen sowie Klein- und Befestigungsmaterial
liefern, montieren und fachgerecht anschließen.
Menge: 27,000 St

**01.06.0120 Geräteanschlussdose**
Geräteanschlussdose DIN VDE 0606, in
Unterputzausführung, mit Gehäuse, mit
Verbindungsklemmen bis 5 x 2,5 mm², 5-polig,
400 V AC, mit Schrauben befestigen.
Komplett einschließlich Fräs- und Stemmarbeiten,
festsetzen gemäß Vorbemerkungen sowie Klein- und
Befestigungsmaterial liefern und montieren.
Menge: 18,000 St

**01.06.0130 Aus-/Wechselschalter, a.P., IP 44**
Wippschalter als Aus-/Wechselschalter
250 V AC, 10 A, in Aufputzausführung,
Schutzart: IP 44, Farbe grau Komplett einschließlich
Klein- und Befestigungsmaterial liefern, montieren und
fachgerecht anschließen.
Menge: 4,000 St

**01.06.0140 Taster, bel, a.P., IP 44**
Wipptaster mit Beleuchtung gem. ArbStättV,
250 V AC, 10 A, in Aufputzausführung, 2P + E, 1-fach,
Schutzart: IP 44, Farbe grau, mit Lampe
Komplett einschließlich Klein- und Befestigungsmaterial
liefern, montieren und fachgerecht anschließen.
Menge: 3,000 St

**01.06.0150 Blindzentralscheibe mit Tragring**
Blindzentralscheibe mit Tragring Farbe reinweiß,
zum Einbau in Gerätesdose,
Zentralplatte, Abdeckrahmen
Menge: 20,000 St

**01.06.0160 Präsenzmelder**
Zum helligkeits- und bewegungsabhängigen Schalten von Beleuchtungen.
Erfassungsbereich (bei 3 m Montagehöhe) kreisförmig,
bis zu 8 m Durchmesser.
Für halb- und vollautomatischen Betrieb.
Zusätzliche Ein-/Ausschaltmöglichkeit über Tastereingang.
Anpassung des Erfassungsbereiches über beiliegende Maskierungselemente möglich.
Mit helligkeitsunabhängigem Testbetrieb zur Auswertung des Erfassungsbereiches.
Mit Erfassungsanzeige im Testbetrieb.
Einstellelemente frontseitig zugänglich.
Geringe Aufbauhöhe (31 mm).
Überwachungsdichte: 32 Sektoren mit 128 Schaltsegmenten.
Ausschaltverzögerung: ca. 5 s - 30 min. oder Kurzzeitimpuls einstellbar.
Inklusive Auf Putz Gehäuse

Nennspannung: 230 V~, +10 % / -10 %
Nennfrequenz: 50 Hz / 60 Hz
Verlustleistung: 1 W

Ausgänge: 1 Schließer,
Schutzart Gerät: IP 40
Temperaturbereich Gerät: 0 °C bis 45 °C
Helligkeitsgrenzwert: 10 Lux - 2000 Lux
Öffnungswinkel: 360°
Montagehöhe: 2 m - 4 m

Komplett einschließlich Klein- und Befestigungsmaterial
liefern, montieren und fachgerecht anschließen.
Menge: 39,000 St

**01.06.0170 Präsenzmelder Außen**
Zum helligkeits- und bewegungsabhängigen Schalten von Beleuchtungen.
Erfassungsbereich mindestens (bei 3,5 m Montagehöhe) kreisförmig, bis zu 8 m Durchmesser.
Für halb- und vollautomatischen Betrieb.
Zusätzliche Ein-/Ausschaltmöglichkeit über Tastereingang.
Anpassung des Erfassungsbereiches über beiliegende Maskierungselemente möglich.
Mit helligkeitsunabhängigem Testbetrieb zur Auswertung des Erfassungsbereiches.
Mit Erfassungsanzeige im Testbetrieb.
Einstellelemente frontseitig zugänglich.
Geringe Aufbauhöhe (31 mm).
Überwachungsdichte: 32 Sektoren mit 128 Schaltsegmenten.
Ausschaltverzögerung: ca. 5 s - 30 min. oder Kurzzeitimpuls einstellbar.
Inklusive Auf Putz Gehäuse für IP54

Nennspannung: 230 V~, +10 % / -10 %
Nennfrequenz: 50 Hz / 60 Hz

Ausgänge: 1 Schließer,
Schutzart Gerät: IP 40
Temperaturbereich Gerät: -20 °C bis 45 °C
Helligkeitsgrenzwert: 10 Lux - 2000 Lux
Öffnungswinkel: 360°
Montagehöhe: 3,5 m

Komplett einschließlich Klein- und Befestigungsmaterial
liefern, montieren und fachgerecht anschließen.
Menge: 4,000 St

**01.06.0180 Steckdose 1-fach, a.P., IP 44**
Schuko-Steckdose, mit Klappdeckel,
250 V AC, 16 A, in Aufputzausführung, 1-fach
Schutzart: IP 44, Farbe grau, mit Beschriftungsfeld
Komplett einschließlich Beschriftung sowie Klein- und
Befestigungsmaterial liefern, montieren und
fachgerecht anschließen.
Menge: 4,000 St

**01.06.0190 Steckdose 2-fach, a.P., IP 44**
Schuko-Steckdose, mit Klappdeckel, 250 V AC, 16 A, in
Aufputzausführung, 2-fach waagerecht,
Schutzart: IP 44, Farbe grau, mit Beschriftungsfeld
Komplett einschließlich Beschriftung sowie Klein- und
Befestigungsmaterial liefern, montieren und
fachgerecht anschließen.
Menge: 2,000 St

**01.06.0200 CEE-Steckdose 5-pol., 16 A, IP 44**
CEE-Steckdose in Unterputzausführung DIN VDE 0623, EN
60309-2, 5-polig, Befestigung in vorhandene Betondose,
Leitungseinführung von oben, Nennstrom: 16 A
Betriebsspannung: 400 V AC mit Klappdeckel aus
Isolierstoff Komplett einschließlich
Befestigungsmaterial liefern,
montieren und fachgerecht anschließen.
Menge: 1,000 St

**01.06.0210 CEE-Steckdose 5-pol., 16 A, IP 44**
CEE-Steckdose in Unterputzausführung DIN VDE 0623, EN
60309-2, 5-polig, Befestigung auf Putz,
Leitungseinführung von oben, Nennstrom: 16 A
Betriebsspannung: 400 V AC mit Klappdeckel aus
Isolierstoff Komplett einschließlich
Befestigungsmaterial liefern,
montieren und fachgerecht anschließen.
Menge: 1,000 St

**01.06.0220 Abzweigdose 80 x 80 mm, IP 54**
Verbindungsdose DIN VDE 0606, als Abzweigkasten
auf Putz aus Kunststoff in den Abmessungen 80 x 80 mm,
mit Deckel, Schutzart IP 54, mit
Stromkreisbeschriftung. Komplett einschließlich
Befestigungsmaterial liefern, montieren und fachgerecht
anschließen.
Menge: 50,000 St

**01.06.0230 Abzweigdose 150 x 150 mm, IP 54**
Verbindungsdose DIN VDE 0606, als Abzweigkasten auf
Putz aus Kunststoff in den Abmessungen 150 x 150 mm,
mit Deckel, Schutzart IP 54, mit
Stromkreisbeschriftung. Komplett einschließlich
Befestigungsmaterial liefern, montieren und fachgerecht
anschließen.
Menge: 14,000 St

**01.06.0240 Gerätedosen u.P 60 x 40 mm**
Geräte-Verbindungsdose DIN VDE 0606,
aus Kunststoff, als Unterputzdose, für
Schraubbefestigung, Durchmesser: ca. 60 mm
Tiefe: ca. 40 mm Komplett einschließlich Fräs- und
Stemmarbeiten, festsetzen gemäß Vorbemerkungen sowie
Klein- und Befestigungsmaterial liefern und montieren.
Menge: 15,000 St

**01.06.0250 Gerätedosen u.P 60 x 60 mm**
Geräte-Verbindungsdose DIN VDE 0606,
als Abzweig-/Schalterdose aus Kunststoff, als
Unterputzdose, für Schraubbefestigung,
Durchmesser: ca. 60 mm Tiefe: ca. 60 mm
Komplett einschließlich Fräs- und Stemmarbeiten,
festsetzen gemäß Vorbemerkungen sowie Klein- und
Befestigungsmaterial liefern und montieren.
Menge: 35,000 St

**01.06.0260 UP-Dose, Größe E1**
Einbaudose E1 für Montage in Hohlwänden, aus
Thermoplast, Bohrung 68 mm/50 mm tief
Komplett einschließlich Fräs- und Stemmarbeiten,
festsetzen gemäß Vorbemerkungen sowie Klein- und
Befestigungsmaterial liefern und montieren.
Menge: 40,000 St

**01.06.0270 Abzweigdose 80 x 80 mm, E30**
Verbindungsdose als Abzweigkasten auf Putz in E30 in
den Abmessungen 80 x 80 mm, mit Deckel, mit
Stromkreisbeschriftung. Komplett einschließlich
Befestigungsmaterial liefern, montieren und fachgerecht
anschließen.
Menge: 8,000 St

**01.06.0280 Abzweigdose 100 x 100 mm, E30**
Verbindungsdose als Abzweigkasten auf Putz in E30 in
den Abmessungen 100 x 100 mm, mit Deckelmit
Stromkreisbeschriftung. Komplett einschließlich
Befestigungsmaterial liefern, montieren und fachgerecht
anschließen.
Menge: 5,000 St

**01.06.0290 Abzweigdose 150 x 150 mm, E30**
Verbindungsdose als Abzweigkasten auf Putz in E30
in den Abmessungen 150 x 150 mm, mit Deckel mit
Stromkreisbeschriftung. Komplett einschließlich
Befestigungsmaterial liefern, montieren und fachgerecht
anschließen.
Menge: 1,000 St

**01.06.0300 Gießharzmuffe 100**
Gießharzmuffe 100 für Querschnitte bis 5 x 35
liefern und fachgerecht montieren, einschl. sämtlicher Nebenarbeiten sowie Kleinmaterial

Liefern und montieren, einschl. systemgebundenem Zubehör.
Menge: 1,000 St

**01.06.0310 Lichtsteuerung**
Lichtsteuerungs Kit bestehend aus WiFi Steuergerät, Raumsensor Quattro HD und Tasterkoppler. Der Anwendungsbereich umfasst z.B. Klassen- oder Konferenzräume mit zusätzlicher Szenensteuerung über handelsübliche Installationstaster.

Steuergerät:
DALI Steuergerät für den Anschluss von
Sensoreinheiten für die tageslichtabhängige Regelung und Anwesenheitserfassung, DALI-Tasterkopplern
(DALI 2 Standard) und DALI-Leuchten, mit integriertem WLAN-Baustein für die Inbetriebnahme. Zur Ansteuerung von bis zu 64 DALI Teilnehmern: DALI-Leuchten, DALI-Taterkoppler und LiveLink Sensoreeinheiten. Individuelle Ansteuerung von bis zu 16 Leuchtengruppen, Adressierung der Leuchten und Systemkomponenten mit Hilfe einer graphischen Benutzeroberfläche (iOS/Android App).

Sensor:
Kombisensor zum Anschluss an ein Steuergerät, zur tageslichtabhängigen Regelung und zur hochauflösenden Anwesenheitserfassung Anschluss und elektrische Versorgung über die DALI Schnittstelle des Steuergerätes. Konstantlichtregelung mit Abschaltfunktion bei ausreichendem Tageslicht. Passiv-Infrarot-Anwesenheitssensor, mit 4 Digital-Pyrosensoren und 4800 Schaltzonen, mit einstellbarer Ausschaltverzögerungszeit, wahlweise im Automatik Betrieb (automatisch Ein, automatisch Aus) oder Halbautomatik Betrieb (automatisch Aus, manuell Ein). Spezieller IQ-Modus zur automatischen Anpassung der Nachlaufzeit an die Raumnutzung. Stufenlos skalierbare Reichweiteneinstellung ermöglicht hochpräzise Planbarkeit. Temperaturbereich -25 °C bis +55 °C. 4 Digital-Pyrosensoren und 4800 Schaltzonen sorgen für höchste Erfassungsqualität.
Ein Präsenzbereich von 64 m² ermöglicht die Detektion kleinster Bewegungen. Quadratische Erfassung,
Erfassungsquadrate Präsenz max. 8 m x 8 m (64 m2) /
Radial max. 8 m x 8 m (64 m2) /
Tangential max. 20 m x 20 m (400 m2) bei einer empfohlenen Montagehöhe von 2,8 m,
zulässige Montagehöhe 2, 5 m bis 10 m. Schutzart IP20.

Tasterkoppler:
DALI Tasterkoppler zum Anschluss von bis zu 4 handelsüblichen Installationstastern über die DALI Schnittstelle an ein Steuergerät. Funktionen der Taster frei wählbar im Rahmen der Inbetriebnahme: Touchdim Funktion einer oder mehrerer Leuchtengruppen, Aufruf von programmierter Lichtszenen. Steuergerät für den Einbau in Leuchten oder zur externen Montage.Inklusive Montageklammern für VDE-gerechten Anschluss in der Decke oder Hohlwand. Flaches Gehäuse mit einer Höhe von 22 mm. Ausgestattet mit einer DALI-Schnittstelle, Anschluss von Leuchten, Sensoren und Tasterkopplern an der DALI-Schnittstelle. Bedienung optional mit Tablet-PC, Smartphone oder Installations-Taster. Sensor geeignet zur Deckeneinbau-Montage in Verbindung mit Standard Hohlwanddosen.Mit gesondertem Zubehör auch für Deckenanbau-Montage geeignet. Elektrische Versorgung über die DALI Schnittstelle des Steuergerätes. Anzahl der belegten DALI Teilnehmer: 2. Kein weiterer Netzanschluss erforderlich. Inbetriebnahme über sichere WLAN-Verbindung (WPA2 Verschlüsselung) mit dem  Steuergerät via Install App und Tablet-PC (iOS/Android). Einstellbare Parameter: Sollwert zur Konstantlichtregelung, Ausschaltverzögerungszeit, Halb-/Vollautomatik, Aktivierung IQ Mode, Reichweitentest. Reichweiteneinstellung des Sensors über Potentiometer am Sensor. Geeignet zur Installation hinter einen Installationstaster in Verbindung mit einer tiefen Hohlwanddose (min. 60mm). Der Anschluss an das Steuergerät erfolgt über die DALI Leitung.
Anzahl der belegten DALI Teilnehmer 1.
Kein zusätzlicher Netzanschluss erforderlich.

Komplett einschließlich Klein- und Befestigungsmaterial
liefern, montieren und fachgerecht anschließen.
Menge: 16,000 St

**01.06.0320 Zusätzlicher Kombisensor für Lichtsteuerungs Kit**
Kombisensor zum Anschluss an ein Steuergerät, zur tageslichtabhängigen Regelung und zur hochauflösenden Anwesenheitserfassung Anschluss und elektrische Versorgung über die DALI Schnittstelle des Steuergerätes. Konstantlichtregelung mit Abschaltfunktion bei ausreichendem Tageslicht. Passiv-Infrarot-Anwesenheitssensor, mit 4 Digital-Pyrosensoren und 4800 Schaltzonen, mit einstellbarer Ausschaltverzögerungszeit, wahlweise im Automatik Betrieb (automatisch Ein, automatisch Aus) oder Halbautomatik Betrieb (automatisch Aus, manuell Ein). Spezieller IQ-Modus zur automatischen Anpassung der Nachlaufzeit an die Raumnutzung. Stufenlos skalierbare Reichweiteneinstellung ermöglicht hochpräzise Planbarkeit. Temperaturbereich -25 °C bis +55 °C. 4 Digital-Pyrosensoren und 4800 Schaltzonen sorgen für höchste Erfassungsqualität.
Ein Präsenzbereich von 64 m² ermöglicht die Detektion kleinster Bewegungen. Quadratische Erfassung, Erfassungsquadrate Präsenz max. 8 m x 8 m (64 m2) /
Radial max. 8 m x 8 m (64 m2) /
Tangential max. 20 m x 20 m (400 m2) bei einer empfohlenen Montagehöhe von 2,8 m,
zulässige Montagehöhe 2, 5 m bis 10 m. Schutzart IP20.

Komplett einschließlich Klein- und Befestigungsmaterial
liefern, montieren und fachgerecht anschließen.
Menge: 16,000 St

**01.06.0330 Zusätzlicher Tasterkoppler für Lichtsteuerungs Kit**
DALI Tasterkoppler zum Anschluss von bis zu 4 handelsüblichen Installationstastern über die DALI Schnittstelle an ein Steuergerät. Funktionen der Taster frei wählbar im Rahmen der Inbetriebnahme: Touchdim Funktion einer oder mehrerer Leuchtengruppen, Aufruf von programmierter Lichtszenen. Steuergerät für den Einbau in Leuchten oder zur externen Montage.Inklusive Montageklammern für VDE-gerechten Anschluss in der Decke oder Hohlwand. Flaches Gehäuse mit einer Höhe von 22 mm. Ausgestattet mit einer DALI-Schnittstelle, Anschluss von Leuchten, Sensoren und Tasterkopplern an der DALI-Schnittstelle. Bedienung optional mit Tablet-PC, Smartphone oder Installations-Taster. Sensor geeignet zur Deckeneinbau-Montage in Verbindung mit Standard Hohlwanddosen.Mit gesondertem Zubehör auch für Deckenanbau-Montage geeignet. Elektrische Versorgung über die DALI Schnittstelle des Steuergerätes. Anzahl der belegten DALI Teilnehmer: 2. Kein weiterer Netzanschluss erforderlich. Inbetriebnahme über sichere WLAN-Verbindung (WPA2 Verschlüsselung) mit dem  Steuergerät via Install App und Tablet-PC (iOS/Android). Einstellbare Parameter: Sollwert zur Konstantlichtregelung, Ausschaltverzögerungszeit, Halb-/Vollautomatik, Aktivierung IQ Mode, Reichweitentest. Reichweiteneinstellung des Sensors über Potentiometer am Sensor. Geeignet zur Installation hinter einen Installationstaster in Verbindung mit einer tiefen Hohlwanddose (min. 60 mm). Der Anschluss an das Steuergerät erfolgt über die DALI Leitung.
Anzahl der belegten DALI Teilnehmer 1.
Kein zusätzlicher Netzanschluss erforderlich.

Komplett einschließlich Klein- und Befestigungsmaterial
liefern, montieren und fachgerecht anschließen.
Menge: 3,000 St

#### Titel 01.07 444.7 Potentialausgleich

*Hinweis: Vorbemerkung*
Für das Gebäude ist der Hauptpotenzialausgleich entspr. den aktuellen Normen und Richtlinien auszuführen.

Nachstehende Installationsmaterialien und geräte umfassen die Lieferung, die betriebsfertige Montage und den Anschluss aller zum Potenzialausgleich gehörenden Teile, einschl. Bohr-, Fräs- und Stemmarbeiten, Klein- und Befestigungsmaterial wie Dübel, Schellen, Schrauben und Rohrschellen sowie aller Vor- und Nebenleistungen.

Alle Metallkonstruktionen, die das Gebäude durchlaufen, wie Heizungs-, Sanitär- und Lüftungsrohre, Unterflursysteme, Kabelbahnen, Aufzugskonstruktionen usw. sind in den Potentialausgleich einzubeziehen.

**01.07.0010 Potentialausgleichsschiene Industrie 12 Anschlüsse**
Potentialausgleichsschienen Hauptpotentialausgleich nach DIN VDE 0100 Teil 410/540 und den Blitzschutz-Potentialausgleich nach DIN EN 62305-3 (VDE 0185-305-3)
Anzahl Anschlüsse: 12
Werkstoff: Cu
Schraube: M10 x 25 mm
Werkstoff Schraube / Mutter: NIRO
Ausführung: mit Federring
Normenbezug: DIN EN 62561-1
Menge: 1,000 St

**01.07.0020 Potentialausgleichsschiene**
Potentialausgleichsschienen für den Hauptpotentialausgleich nach DIN VDE 0100 Teil 410/540
Anschluss (eindrähtig u / mehrdrähtig r / feindrähtig f):
7 x 2,5-25 mm2 (Leitertyp u, r);
7 x 2,5-16 mm2 (Leitertyp f)
Anschluss Rd: 1 x 7-10 mm
Anschluss Fl / Rd: 1 x -30 x 3,5 od. 8-10 mm
Menge: 3,000 St

**01.07.0030 Potentialausgleichsschiene**
Potentialausgleichsschienen R15,
mit Reihenklemmensystem für den Hauptpotentialausgleich
nach DIN VDE 0100 Teil 410/540 und den Blitzschutz-
Potentialausgleich nach EN 62305
Anschluss (ein-/mehrdrähtig):13x 2,5-25 mm2
Anschluss Rd (ein-/mehrdrähtig/Seil):1x 8-10 mm oder
16-95 mm2
Normenbezug: DIN EN 62561-1
Menge: 5,000 St

**01.07.0040 Banderdungsschelle bis DN 50**
Banderdungsschelle

Schellenkörper und Schrauben aus Messing, vernickelt
Spannband aus rostfreiem Edelstahl (VA)

Anschlussmöglichkeit 1: max. 2 Leitungen 2,5 - 25 mm²
für Rohrdurchmesser: bis DN 50
Menge: 5,000 St

**01.07.0050 Banderdungsschelle bis DN 100**
Banderdungsschelle

Schellenkörper und Schrauben aus Messing, vernickelt
Spannband aus rostfreiem Edelstahl (VA)

Anschlussmöglichkeit 1: max. 2 Leitungen 2,5 - 25 mm²
für Rohrdurchmesser: bis DN 100
Menge: 5,000 St

**01.07.0060 Galvanische Verbindung**
Galvanische Verbindung der Kanalsysteme
zur Abschirmung als Potentialausgleich und
Schutzmaßnahme.
Menge: 90,000 St

**01.07.0070 Brücken**
Brücken parallel verlaufender Rohrleitungen
wie Gas-, Wasser- oder Heizungsrohren, mit bis zu
8 Rohren herstellen und anschließen.
Menge: 100,000 St

**01.07.0080 Überbrückungsseil**
Überbrückungsseil zur Verbindung von Metallteilen,
flexibel 16 mm² Cu, schwarz, isoliert, mit Kabelschuhen
Blindnieten Ø = 4 mm oder Bohrung M 10,
bis Länge 300 mm, liefern und fachgerecht montieren.
Menge: 100,000 St

**01.07.0090 Anschluss an Metallkonstruktion**
Anschluss an Metallkonstruktion
einschließlich Anschlussbohrlöcher in
Stahlkonstruktion, Stahlschrauben mit Mutter M8,
verzinkt, für Anschlussleitung bis 16 mm²,
mit Kleinmaterial liefern und fachgerecht herstellen
Menge: 30,000 St

**01.07.0100 Anschließen von Kabel NYY-J 1 x 50**
Anschließen von Kabeln an Potentialausgleichsschienen, Verteilungen, Geräten, Maschinen usw. einschl. Kabelschuhe und Kleinmaterial
Kabel NYY-J 1 x 50
Menge: 60,000 St

**01.07.0110 Anschließen von Kabel NYY-J 1 x 16**
Anschließen von Kabeln an Potentialausgleichsschienen, Verteilungen, Geräten, Maschinen usw. einschl. Kabelschuhe und Kleinmaterial
Kabel NYY-J 1 x 16
Menge: 260,000 St

**01.07.0120 Anschließen von Kabel NYY-J 1 x 6**
Anschließen von Kabeln an Potentialausgleichsschienen, Verteilungen, Geräten, Maschinen usw. einschl. Kabelschuhe und Kleinmaterial
Kabel NYY-J 1x6qmm
Menge: 75,000 St

**01.07.0130 Messen und Prüfen der gesamten Erdungsanlage**
*** Pauschalposition
Messen und Prüfen der gesamten Erdungsanlage
gemessene Widerstandswerte auflisten, einschl.
Prüfbericht nach DIN 48831, Anlagenbeschreibung
nach DIN 48820, Bestandszeichnung nach DIN 48820,
alles in 3-facher Ausführung
Menge: 1,000 psch

#### Titel 01.08 445 Beleuchtungsanlagen

*Hinweis: Vorbemerkung*
Beleuchtungsanlage
- Die Leuchten müssen in allen Teilen der VDE-Vorschrift VDE 0710 / 03.69, Teil 1, entsprechen.

- Sämtliche Leuchtentypen sind vor der Montage dem Auftraggeber zur Bemusterung vorzustellen. Die Kosten hierfür sind in die Einheitspreise einzukalkulieren.

- Sämtliche Lichtfarben der Leuchtmittel sind vor Bestellung bei der Bauleitung zu erfragen.Die Planungsvorgabe des Bauherren ist die Lichtfarbe 840 (4000K)

- Sämtliche in diesem Titel beschriebenen Positionen verstehen sich als betriebsfertige Leistung inkl. notwendigem Systemzubehör, liefern, montieren, betriebsfertig anschließen und Inbetriebnahme.
  Die angebotenen Komponenten zu dieser Anlage müssen ein in sich schlüssiges und aufeinander abgestimmtes System darstellen.

- Vor der Montage der Leuchten ist eine Abstimmung mit dem Architekten bzw. Auftraggeber und der Deckenbaufirma bzw. Rohbaufirma erforderlich.

- Vorschaltgeräte / Treiber müssen brummfrei, gekapselt, vergossen, kurzschlussfest und auswechselbar sein. Sie müssen das VDE-Zeichen und den Hinweis auf die Zulassung tragen sowie für eine Nennspannung von 230 V zugelassen sein.

- Leuchten und Lampen die nicht den einschlägigen Vorschriften entsprechen, werden nicht abgenommen. Sollte es sich herausstellen, dass die gelieferten Leuchten nicht den geforderten Bedingungen entsprechen, so ist die Bauleitung gemäß VOB berechtigt, die erforderlichen Änderungen auf Kosten des Auftragnehmers durchführen zu lassen.
  Die entstandenen Kosten werden von der Schlussrechnung abgezogen.

- Die genaue Stückzahl und der Liefertermin der Leuchten ist vor der Lieferung mit der Bauleitung unaufgefordert abzustimmen.

- Dem Leitfabrikat gleichwertige Produkte anderer Fabrikate sind zum Wettbewerb zugelassen. Der Bieter stellt auf Anforderung leihweise eine Musterleuchte zur Verfügung.
  Der AG kann die Musterleuchte im Auftragsfalle zu Kontroll- und Vergleichszwecken bis zur Abwicklung des Auftrages zurueckbehalten. Ohne Angabe des Fabrikates und des Typs ist das Angebot unvollständig.

- Sämtliche Leuchten sind mit fest eingebauten Klemmen für Durchgangsverdrahtung bzw. Lichtbandanordnung zu liefern.

- Alle Leuchten müssen gemäß Gesetz über Technische Arbeitsmittel den allgemeinen Regeln der Technik (u. a. VDE-Vorschriften) entsprechen.
  Zum Nachweis der Sicherheit müssen die Leuchten das VDE-Zeichen tragen, die VDE-Prüfbescheinigung oder den Prüfschein PTB aufweisen.

- Angaben über Schutzarten und Klassen sowie zusätzliche Prüf- und Sicherheitszeichen werden nur gemeinsam mit dem VDE-Zeichen anerkannt.
  Dem VDE-Prüfzeichen gleichwertige, auf den Leuchten angebrachte Prüfzeichen der EG-Mitgliedsstaaten werden ebenfalls anerkannt. Leuchten in Sonderausführung müssen VDE 0710 entsprechen, elektrotechnische Bauteile müssen jedoch das VDE-Zeichen tragen.

**01.08.0010 Pendelleuchte XAL**
Leuchtenkörper aus Aluminiumstrangpressprofil; kantige Ausführung; extrem schlanke Bauform (nur 45 x 15 mm); keine sichtbaren Schrauben; Oberfläche Aluminium roh; Pendelleuchte mit 1500mm Seilabhängung (Chrom); werkzeuglose Höhenverstellung; inkl. Einspeiseleitung (Weiß); linearer Lichteinsatz aus Kunststoff (Tiefschwarz); bestückt mit LED Einzellichtpunkten; gute Entblendung durch zurückversetzte Lichtpunktebene; eingesetzte Linsen mit wide flood Strahlungscharakteristik; direkt/indirekte Abstrahlcharakteristik; Lichtfarbe 4000 K; = 3 SDCM (initial MacAdam); CRI = 80; min. 90% des Lichtstromes nach 100000 Betriebsstunden; energieeffiziente LEDs mit hoher Farbwiedergabe;  UGR = 13;  bildschirmtaugliche Arbeitsplatzleuchte nach DIN EN 12464-1; Leuchtdichte über 65° = 1500 cd/m²;  Schutzart IP20; SK2; 42 V; leuchteninterne Verdrahtung halogenfrei; DALI-2 Steuerung;  Lichtquelle durch autorisierte Fachleute austauschbar;  Betriebsgerät durch autorisierte Fachleute austauschbar;  Baldachin für Weiterverdrahtung; Konverter im Baldachin enthalten;
einschl. CANOPY incl. converter

Lieferung einschl. Anschluss, allen systengebundenen Zubehör und Inbetriebnahme

Fabrikat: XAL
TyP: ENVIVA spotline direcr / indirect
067-12146108W 005-2611137
Menge: 195,000 St

**01.08.0020 Pendelleuchte Glamox**
Pendelleuchte schlankes und elegantes Linearsystem, Montageart: Pendel,Decken-Anbau, Gehäuse aus Aluminium, Gehäusefarbe: GR - Grau, Eloxiert, Endkappen aus Aluminium, Länge: 1506 mm, Breite: 65 mm, Höhe: 80 mm, mit SMP- Silver mat parabolic louver, Reflektor aus Aluminium, UGR-Einstufung (bei Raumgröße 4H-8H und Raumreflexionsgrade 70-50-20 mit Blickrichtung quer zur Leuchtenachse): 18, Zertifizierung(en): ENEC,HACCP, Lichtquelle: LED, 6063 Lumen out, Systemleistung (max): 38.5 Watt, 157 Lumen pro Watt, mittlere Nutzlebensdauer (IEC 62717) bei L70B50 Ta 25 Grad Celsius: >100 000 Stunden, mittlere Nutzlebensdauer (IEC 62717) bei L70B50 MaxTa: >100 000 Stunden, mittlere Nutzlebensdauer (IEC 62717) bei L80B50 Ta 25 Grad Celsius: >100 000 Stunden, mittlere Nutzlebensdauer (IEC 62717) bei L80B50 MaxTa: >100 000 Stunden, mittlere Nutzlebensdauer (IEC 62717) bei L90B50 Ta 25 Grad Celsius: 50 000 Stunden, mittlere Nutzlebensdauer (IEC 62717) bei L90B50 MaxTa: 50 000 Stunden, Farbwiedergabeindex (CRI) Ra > >80, 4000 K, Farborttoleranz (initial MacAdam): 3, Lichtverteilung (indirekt/direkt): 0 % / 100 %, Gewicht: 3.4 kg, IP-Schutzart: 20, minimale Umgebungstemperatur: 0 Grad Celsius, maximale Umgebungstemperatur (MaxTa): 25 Grad Celsius, mit Anschlussleitung, Länge der Anschlussleitung: 2.5 m, 5x2.5mm2 Steckklemme, Anzahl Betriebsgeräte: 1, Betriebsgerät: DALI dimmbar, das Betriebsgerät und die Lichtquelle sind entsprechend der Ökodesign-Anforderungen VO(EU) 2019/2020) austauschbar, die Leuchte kann direkt an der Decke befestigt werden, optionale Montagehalter für die Anbaumontage oder die 1,5m Einzelstahlseile und der Baldachin für die Pendelmontage sind als Zubehör separat zu bestellen.

Lieferung einschl. Anschluss, allen systengebundenen Zubehör und Inbetriebnahme

Fabrikat: Glamox
TyP: FX65-P1506 0/100 AL 6000 DALI 840 C2.5 SMP, Artikelnummer: FXX589271
Menge: 5,000 St

**01.08.0030 Rundes LED Einbau-Downlight 180 mm**
Rundes LED Einbau-Downlight.
Deckenausschnitt Ø 168 mm, Einbautiefe 45 mm.
Mit opaler PMMA-Abdeckscheibe.
Mit symmetrisch breit strahlender Lichtstärkeverteilung.
Bemessungslichtstrom 1300 lm,
Bemessungsleistung 15,00 W,
Leuchten-Lichtausbeute 86 lm/W.
Lichtfarbe neutralweiß,
ähnlichste Farbtemperatur (CCT) 4000 K,
Mittlere Bemessungslebensdauer L80 (tq 25 °C) = 25.000 h,
Leuchtenkörper aus Aluminiumdruckguss.
Deckenring weiß (RAL 9016).
Außenmaße Deckenring Ø 180 mm,
Leuchtenhöhe 24 mm.
Mit externem Betriebsgerät, schaltbar.
Montage in bauseitigem Ausschnitt

Lieferung einschl. Anschluss, allen systengebundenen Zubehör und Inbetriebnahme
Menge: 43,000 St

**01.08.0040 Rundes LED Einbau-Downlight 240 mm**
Rundes LED Einbau-Downlight.
Deckenausschnitt Ø 228 mm,  Einbautiefe 45 mm.
Mit opaler PMMA-Abdeckscheibe.
Mit symmetrisch breit strahlender Lichtstärkeverteilung.
Bemessungslichtstrom 2000 lm,
Bemessungsleistung 24,00 W,
Leuchten-Lichtausbeute 83 lm/W.
Lichtfarbe neutralweiß,
ähnlichste Farbtemperatur (CCT) 4000 K,
Mittlere Bemessungslebensdauer L80 (tq 25 °C) = 25.000h,
Leuchtenkörper aus Aluminiumdruckguss.
Deckenring weiß (RAL 9016).
Außenmaße Deckenring Ø 240 mm,
Leuchtenhöhe 24 mm.
Mit externem Betriebsgerät, schaltbar.
Montage in bauseitigem Ausschnitt

Lieferung einschl. Anschluss, allen systengebundenen Zubehör und Inbetriebnahme
Menge: 9,000 St

**01.08.0050 LED-Feuchtraum-Anbauleuchte IP 66 Länge: 1257 mm**
LED-Feuchtraum-Anbauleuchte IP 66.
Für Decken- und Wand- sowie abgehängte Montage.
Mit symmetrisch breit strahlender Lichtstärkeverteilung.
Bemessungslichtstrom 2600 lm,
Bemessungsleistung 19,00 W,
Leuchten-Lichtausbeute 136 lm/W.
Lichtfarbe neutralweiß,
ähnlichste Farbtemperatur (CCT) 4000 K,
Mittlere Bemessungslebensdauer L80(tq 25 °C) = 50.000 h.
Leuchtenkörper aus PC.
Mit Abdeckwanne.
Maße (L x B): 1257 mm x 102 mm, Leuchtenhöhe 91 mm.
Mit elektronischem Betriebsgerät, schaltbar.

Lieferung einschl. Anschluss, allen systengebundenen Zubehör und Inbetriebnahme
Menge: 4,000 St

**01.08.0060 LED-Feuchtraum-Anbauleuchte IP 66 Länge: 1552 mm**
LED-Feuchtraum-Anbauleuchte IP 66.
Für Decken- und Wand- sowie abgehängte Montage.
Mit symmetrisch breit strahlender Lichtstärkeverteilung.
Bemessungslichtstrom 3900 lm,
Bemessungsleistung 28,00 W,
Leuchten-Lichtausbeute 139 lm/W.
Lichtfarbe neutralweiß,
ähnlichste Farbtemperatur (CCT) 4000 K,
Mittlere Bemessungslebensdauer L80 (tq 25 °C) = 50.000 h.
Leuchtenkörper aus PC.
Mit Abdeckwanne.
Maße (L x B): 1552 mm x 102 mm, Leuchtenhöhe 91 mm.  Mit elektronischem Betriebsgerät, schaltbar.
Inklusive Abhängung komplett 1,5 m

Lieferung einschl. Anschluss, allen systengebundenen Zubehör und Inbetriebnahme
Menge: 12,000 St

**01.08.0070 Aufbauleuchte**
lineare Einzelleuchte, Montageart: Decken-Anbau, Gehäuse aus recyceltem Aluminium, Gehäusefarbe: GR - Grau, Alternative Bezeichnung der Gehäusefarbe: Aluminium grey, Endkappen aus Aluminium, Länge: 1153 mm, Breite: 65 mm, Höhe: 85 mm, mit MP - Mikroprismatischer Diffusor, Lichtquelle: LED, 1925 Lumen out, Systemleistung (max): 15.74 Watt, 122 Lumen pro Watt, mittlere Nutzlebensdauer (IEC 62717) bei L80B50 Ta 25 Grad Celsius: 100 000 Stunden, mittlere Nutzlebensdauer (IEC 62717) bei L80B50 MaxTa: 100 000 Stunden, Farbwiedergabeindex (CRI) Ra > >80, 4000 K, Farborttoleranz (initial MacAdam): 3, IP-Schutzart: 40, minimale Umgebungstemperatur: -25 Grad Celsius, maximale Umgebungstemperatur (MaxTa): 35 Grad Celsius, Anzahl Betriebsgeräte: 1, Betriebsgerät: Schaltbar (HF), das Betriebsgerät und die Lichtquelle sind entsprechend der Ökodesign-Anforderungen VO(EU) 2019/2020) austauschbar,

Fabrikat: Glamox
C80-S1150 AL G2 2000 MO HF 840 MP, Artikelnummer: C80548466

Lieferung einschl. Anschluss, allen systengebundenen Zubehör und Inbetriebnahme
Menge: 4,000 St

#### Titel 01.09 446 Blitzschutz und Erdungsanlage

*Hinweis: Vorbemerkung*
Für die Ausführung und Abrechnung der Leistungen gelten die aktuellen Normen und Richtlinien, die TAB-Bestimmungen des zuständigen EVU, die Richtlinien für das Einbetten von Fundamenterder.

Für den Ringeerder/Blitzschutzanlage sind ausschließlich nichtrostende Bauteile zu verwenden. Alle Verbindungs-, Schnitt- und Schweißstellen sind allseitig mit Korrosionsschutzfarbe zu streichen.

Erdübergangsbereiche und Ausführungen aus dem Beton sind mit Densobinde oder gleichwertigem Korrosionsschutz zu versehen. Für die gesamte Anlage dürfen nur Bauteile nach DIN verwendet werden.

Befestigungen dürfen nur mit nichtrostenden Schrauben oder Haltern in Verbindung mit genormten Dübeln vorgenommen werden.

Schlagbolzen oder Schlagschellen im Mauerwerk oder in Verbindung mit Holzkeilen sind nicht zulässig und werden nicht abgenommen.

Die Arbeiten sind entsprechend dem Baufortschritt, und wenn erforderlich, in mehreren Abschnitten auszuführen.

Sämtliche in diesem Titel beschriebenen Positionen verstehen sich als betriebsfertige Leistung inkl. notwendigem Systemzubehör, liefern, montieren und betriebsfertig anschließen.
Die angebotenen Komponenten zu dieser Anlage müssen ein in sich schlüssiges und aufeinander abgestimmtes System darstellen.

Auf die Einhaltung der Unfallverhütungsvorschriften wird besonders hingewiesen. Für die Maßnahmen der Absturzsicherungen sind die hochbaulich geschaffenen Sicherungspunkte zu nutzen. Sollte dies nicht genutzt werden können, sind gleichwertige Ersatzmaßnahmen zu schaffen.

Nach Abschluss der Arbeiten ist eine Elektrische Messung der Durchgangs- und Erdungswiderstände einschl. Dokumentation, Messprotokoll und Prüfbericht, sowie Fotodokumentation zu übergeben.
Die Unterlagen müssen dem endgültigen Ausführungsstand entsprechen. Die Bezeichnungen von Geräten, technischen Anlagen und Anlagenteilen müssen in den Plänen und Beschreibungen gleichlautend sein.
Es sind Symbole entsprechend der DIN zu verwenden.

**01.09.0010 Runddraht Edelstahldraht 10 mm NIRO (V4A)**
Runddraht Edelstahldraht 10 mm/78 mm² NIRO (V4A)
Runddrähte nach DIN EN 62561-2 (VDE 0185 Teil 202), für den Einsatz bei Blitzschutz- und Erdungsanlagen.
Durchmesser Ø Leiter:  10 mm
Querschnitt:  78 mm2
Werkstoff:  NIRO (V4A)
Normenbezug:  in Anlehnung an DIN EN 62561-2
Menge: 10,000 m

**01.09.0020 MV-Klemme mit Sechskantschraube NIRO (V4A)**
MV-Klemme mit Sechskantschraube NIRO (V4A)
MV-Klemmen Mehrzweck-Verbindungsklemme zur universellen Verwendung als Kreuz-, T- und Parallelklemme für Rundleiter Blitzstromtragfähig geprüft nach EN 62561-1
mit Sechskantschraube und Gewinde im Unterteil
Werkstoff Klemme:  NIRO (V4A)
Klemmbereich Rd:  8-10 mm
Normenbezug:  DIN EN 62561-1
Menge: 10,000 St

**01.09.0030 Isolierung von Verbindungen**
Isolierung von Verbindungen mit Korrosionsschutzbinde von ober- und unterirdischen Verbindungen, zur Verwendung im
Erdreich nach DIN 30672.
Menge: 20,000 St

**01.09.0040 Runddraht Alu-Draht mit Kunststoffmantel 8 mm**
Runddraht Alu-Draht mit Kunststoffmantel 8 mm/50 mm²
Al weich
Runddraht mit Kunststoff-Mantel nach DIN EN 62561-2 (VDE 0185 Teil 202), für den Einsatz bei Blitzschutzanlagen als Ableitung.
Durchmesser Ø Leiter:  8 mm
Querschnitt:  50 mm2
Werkstoff:  Al
Eigenschaften:  weich
Normenbezug:  DIN EN 62561-2
Durchmesser Ø Außen:  11 mm
Menge: 30,000 m

**01.09.0050 Runddraht Alu-Draht 8 mm**
Runddraht Alu-Draht 8 mm/50 mm² AlMgSi halbhart
Runddraht nach DIN EN 62561-2 (VDE 0185 Teil 202), für den Einsatz bei Blitzschutzanlagen als Fangeinrichtung oder Ableitung.
Durchmesser Ø Leiter:  8 mm
Querschnitt:  50 mm2
Werkstoff:  AlMgSi
Eigenschaften:  halbhart
Normenbezug:  DIN EN 62561-2
Menge: 65,000 m

**01.09.0060 Fangstange freistehend Höhe 2000 mm**
Fangstange freistehend Höhe 2000 mm
Fangstangen freistehend mit Dreibeinstativ
zum Schutz von Dachaufbauten,
Höhe: 2000 mm
Werkstoff Fangstange: Al
Normenbezug: DIN EN 62561-(1+2)
inklusive Flachdachhalterungen, Betonsockel, Unterlegplatte, Anschlussklemme
Menge: 15,000 St

**01.09.0070 Fangstange freistehend Höhe 3500 mm**
Fangstange freistehend Höhe 3500 mm
Fangstangen freistehend mit Dreibeinstativ
zum Schutz von Dachaufbauten,
mit Anpassung an die Dachneigung bis max. 10°.
Höhe: 3500 mm
Radius: 320 mm
Werkstoff Fangstange: Al
Werkstoff Stativ: St/tZn
Normenbezug: DIN EN 62561-(1+2)
inklusive Flachdachhalterungen, Betonsockel, Unterlegplatte, Anschlussklemme
Menge: 1,000 St

**01.09.0080 MV-Klemme mit Sechskantschraube Al**
MV-Klemme mit Sechskantschraube Al
MV-Klemmen Mehrzweck-Verbindungsklemme zur universellen Verwendung als Kreuz-, T- und Parallelklemme für Rundleiter
Blitzstromtragfähig geprüft nach EN 62561-1
mit Sechskantschraube und Gewinde im Unterteil
Werkstoff Klemme:  Al
Klemmbereich Rd:  8-10 mm
Materialstärke:  3,0 mm
Normenbezug:  DIN EN 62561-1
Menge: 15,000 St

**01.09.0090 Leitungshalter für Flachdach**
Leitungshalter für Flachdach
Dachleitungshalter, für Flachdächer zur Befestigung von
Rundleitern auf Flachdächern
mit 1-facher Leitungshalterung
aus frostbeständigem Beton und
wetterbeständigem Kunststoff, UV-stabilisiert
Kunststoff- und Betonteil getrennt recyclebar
Werkstoff Leitungshalter: Kunststoff
Leitungshalter Aufnahme Rd: 8 mm
Stein: Beton
Menge: 20,000 St

**01.09.0100 Endstück Ausführung einfach NIRO**
Endstück Ausführung einfach NIRO
Endstücke
zum Anschrauben an Erdungsfestpunkt (EFP) für den Anschluss z. B. einer Potentialausgleichsschiene
zum universiellen Einsatz bei Anschlüssen M10 und M12
Werkstoff: NIRO
Bohrung Ø: 10,5/12,5 mm
Inklusive Schrauben
Menge: 5,000 St

**01.09.0110 KS-Verbinder einteilig NIRO**
KS-Verbinder einteilig NIRO
KS-Verbinder zum Anschluss an Flachprofile
Werkstoff Klemmschraube: NIRO
Werkstoff Klemme: NIRO
Klemmbereich Rd: 6-10 mm
Normenbezug: DIN EN 62561-1
Menge: 5,000 St

**01.09.0120 Regenrohrschelle verstellbar Al**
Regenrohrschelle verstellbar Al
Regenrohrschellen zum Anschluss von Regenfallrohren in den Blitzschutz-Potentialausgleich nach EN 62305
Werkstoff:  Al
Klemmbereich Rohr Ø:  60-100 mm
Länge:  337 mm
Bohrung Ø:  10,5 mm
Normenbezug:  DIN EN 62561-1
Menge: 10,000 St

**01.09.0130 Verbindungsmuffen**
Verbindungsmuffen ZG 7-10
Verbindungsmuffen für den Zusammenschluss
von zwei Rundleiternin Längs-Anordnung
Werkstoff Klemme: ZG
Klemmbereich Rd: 7-10 mm
Schraube: M6 x 12 mm
Normenbezug: DIN EN 62561-1
Menge: 10,000 St

**01.09.0140 Anschlussklemmen für Stahlträger**
Anschlussklemmen für Stahlträger senkrecht
mit KS-Verbinder NIRO
Anschlussklemmen für Stahlträger schwere Ausführung, für den Anschluss an Stahlkonstruktionen
Klemmbereich: 3-18 mm
Werkstoff Klemme: NIRO
Klemmbereich Rd: 6-10 mm
Normenbezug: DIN EN 62561-1
Menge: 5,000 St

**01.09.0150 Falzklemme mit Klemmbock Al**
Falzklemme mit Klemmbock Al
Falzklemmen zum Verbinden von Leitungen mit Falzen
Klemmbereich Falz: 0,7 - 8 mm
Werkstoff Klemme: Al
Materialstärke: 3 mm
Normenbezug: DIN EN 62561-1
Menge: 20,000 St

**01.09.0160 Anschlusslasche mit Klemmbock**
Anschlusslasche mit Klemmbock
Anschlusslaschen zum Anschließen von Metallverkleidungen durch Blindnieten oder Schrauben
mit Klemmbock für Leiter Rd 6-10 mm
Werkstoff Lasche: Al
Befestigung: [4x] Ø 5,2 / [2x] Ø 6,5 mm
Werkstoff Klemmbock: St/tZn
Schraube: M10 x 30 mm
Klemmbereich Rd: 6-10 mm
Normenbezug: DIN EN 62561-1
inklusive Nieten oder Schrauben
Menge: 30,000 St

**01.09.0170 Überbrückungslaschen Alu**
Überbrückungslaschen Ausführung Al
Überbrückungslaschen
zum Anschließen und Verbinden
von Metallverkleidungen,
zum Nieten oder Schrauben
Werkstoff: Al
Befestigung: [8x] Ø 5,2 / [4x] Ø 6,5 mm
Normenbezug: DIN EN 62561-1
inklusive Nieten oder Schrauben
Menge: 60,000 St

**01.09.0180 Trennklemmen**
UNI-Trennklemme NIRO
UNI-Trennklemmen zum Verbinden der Ableitungen
mit den Erdeinführungen
Ausführung mit Zwischenplatte für Rd und Rd
Werkstoff: NIRO
Klemmbereich Rd / Rd: 8-10 / 8-10 mm
Normenbezug: DIN EN 62561-1
Menge: 26,000 St

**01.09.0190 Nummernschild**
Nummernschilder nach DIN 48 821
zur Kennzeichnung von Trennstellen an
Leitungen, Stangen und Wänden, Schilder
aus Kunststoff oder Nylon wetterfest,
einschl. Halterung
Menge: 26,000 St

**01.09.0200 Elektrische Messung**
*** Pauschalposition
Elektrische Messung der Durchgangs- und Erdungswiderstände, einschl. der Gestellung von Messgerät, einschl. Messprotokoll Prüfbericht und Fotodokumentation für die im Vortext geforderten Blitzschutzsystemzeichnungen gem.
DIN 48 820 liefern und herstellen
Menge: 1,000 psch

#### Titel 01.10 449.1 Vorbeugender Brandschutz

*Hinweis: Vorbemerkung*
1.  Technische Vorschriften und zusätzliche technische Vorschriften:
Grundlagen und Normen
- Für die Ausführung der Brandschutzabschottungen gelten die Allgemeinen Technischen Vorschriften für Bauleistungen VOB Teil C, Ausgabe 1979
  DIN 18 330 Maurerarbeiten
  DIN 18 363 Anstricharbeiten
  DIN 18 551 Gerüstarbeiten
  die nachfolgend aufgeführten DIN-Normen des Deutschen Normenausschusses
  DIN 1053 Mauerwerk; Berechnung und Ausführung
  DIN 4102 Brandverhalten von Baustoffen und Bauteilen
  Ergänzende Bestimmngen zu DIN 4102
  Teil 2-Begriffe, Anforderungen und Prüfungen von Bauteilen
  Teil 3-Begriffe, Anforderungen und Prüfungen von Sonderbauteilen
  Teil 4-Einreihung in die Begriffe
  Teil 11-I-Kanal DIN 18 555Mörtel aus mineralischen Bindemitteln
  DIN 18 201 Maßtoleranzen im Bauwesen
  DIN 18 202 Maßtoleranzen im Hochbau
  VDS Norm 3003 Brandlasten, Abschnitt 3.2.11

- Werden weitere DIN-Vorschriften berührt, gelten diese sinngemäß.
  Richtlinien des Verbandes Deutscher Sachversicherer für Prüfungen von Abschottungen und Kabeldurchführungen des Institutes für Bautechnik Berlin.

- Alle zur Verwendung kommenden Materialien müssen den einschlägigen Normen entsprechen. Abweichungen hiervon sind dem Auftraggeber anzuzeigen und bedürfen dessen ausdrücklicher Genehmigung. Der Autragnehmer ist verpflichtet,dem Auftraggeber auf Verlangen die Hersteller und Lieferanten von Baustoffen und Bauteilen mitzuteilen und nachzuweisen.

- Alle Baustoffe und Bauteile müssen hinsichtlich ihrer Eigenschaften und Abmessungen dem Verwendungszweck entsprechen und den zu erwartenden Beanspruchungen genügen.

- Dichtstoffe müssen witterungs und alterungsbeständig und je nach Beanspruchung dauerplastisch oder dauerelastisch sein; sie müssen in ihren übrigen Eigenschaften demVerwendungszweck entsprechen, insbesondere hinsichtlich der im Einzelfall auftretenden Anforderungen.

- Der Auftraggeber behält sich vor, Baustoffe, die den geforderten Qualitäten oder Bauteile, die den anerkannten Regeln der Baukunst nicht entsprechen, nicht einbauen oder auf Kosten des Auftragnehmers beseitigen zu lassen.

- Vor Auftragsvergabe sind die Eigenschaften der angebotenen Materialien durch amtliche Zulassungen oder Prüfzeugnisse zu belegen. Diese sind dem Angebot beizufügen und werden Vertragsbestandteil.

3.0  Ausführung

- Bereits fertiggestellte Leistungen sind vorVerschmutzungen und Beschädigungen zu schützen. Für Verschmutzungs- und Transportschäden, die durch Unachtsamkeit oder Nachlässigkeit des eingesetzten Personals verursacht werden, haftet der Auftragnehmer.

- Vor der Auftragsvergabe muss der Auftragnehmer anhand von Prüfungszeugnissen, Zertifikate etc. geschulte Mitarbeiter in brandschutztechnische Maßnahmen an Kabel und Leitungen nachweisen.

**01.10.0010 Kabelschottung Schottgröße bis 0,01 m², F30**
Herstellen von Wand und Deckenschottungen der
Feuerwiderstandsklasse F30 nach DIN 4102.
Das angebotene System muss vom Institut für
Bautechnik bauaufsichtlich zugelassen sein.
Die ständige Überwachung der verwendeten
Baustoffe ist nachzuweisen.
Das Schottsystem muss für alle angefragten Wände
(auch leichte Trennwände) zugelassen sein. Der
Nachweis der Verwendbarkeit der Schottung ohne vorgeschriebene Mindestarbeitsräume an den
Öffnungslaibungen und für die Verwendung
aller Kabelleiter, Kabelummantellungen und der
Nachinstallierbarkeit, muss erbracht sein.
Ebenso muss eine leichte, staubfreie Nachinstallation gewährleistet sein.
Verwendete Dämmschichtbildner müssen ohne
Nachbehandlung alterungsbeständig sein.
Nachweise durch Prüfzeugnis einer nach
DIN 4102 zugelassen MPA

Lieferung und Einbau aller Stoffe in
abnahmereifer Form einschließlich aller
Nebenarbeiten.
Menge: 20,000 St

**01.10.0020 Kabelschottung Schottgröße bis 0,02 m², F30**
KabelschottungSchottgröße bis 0,02 qm
Feuerwiderstandsklasse F30 nach DIN 4102.
sonst wie oben beschrieben
Menge: 10,000 St

**01.10.0030 Kabelschottung Schottgröße bis 0,04 m², F30**
Kabelschottung Schottgröße bis 0,04 qm
Feuerwiderstandsklasse F30 nach DIN 4102.
sonst wie oben beschrieben
Menge: 15,000 St

**01.10.0040 Kabelschottung Schottgröße bis 0,08 m², F30**
Kabelschottung Schottgröße bis 0,08 qm
Feuerwiderstandsklasse F30 nach DIN 4102.
sonst wie oben beschrieben
Menge: 5,000 St

**01.10.0050 Kabelschottung Schottgröße bis 0,1 m², F30**
Kabelschottung Schottgröße bis 0,1 qm
Feuerwiderstandsklasse F30 nach DIN 4102.
sonst wie oben beschrieben
Menge: 2,000 St

**01.10.0060 Kabelschottung Schottgröße bis 0,01 m², F90**
Herstellen von Wand und Deckenschottungen der
Feuerwiderstandsklasse F90 nach DIN 4102.
Das angebotene System muss vom Institut für
Bautechnik bauaufsichtlich zugelassen sein.
Die ständige Überwachung der verwendeten
Baustoffe ist nachzuweisen.
Das Schottsystem muss für alle angefragten Wände
(auch leichte Trennwände) zugelassen sein. Der
Nachweis der Verwendbarkeit der Schottung ohne vorgeschriebene Mindestarbeitsräume an den
Öffnungslaibungen und für die Verwendung
aller Kabelleiter, Kabelummantellungen und der
Nachinstallierbarkeit, muss erbracht sein.
Ebenso muss eine leichte, staubfreie Nachinstallation gewährleistet sein.
Verwendete Dämmschichtbildner müssen ohne
Nachbehandlung alterungsbeständig sein.
Nachweise durch Prüfzeugnis einer nach
DIN 4102 zugelassen MPA

Lieferung und Einbau aller Stoffe in
abnahmereifer Form einschließlich aller
Nebenarbeiten.
Menge: 5,000 St

**01.10.0070 Kabelschottung Schottgröße bis 0,02 m², F90**
Kabelschottung Schottgröße bis 0,02 qm
Feuerwiderstandsklasse F90 nach DIN 4102.
sonst wie oben beschrieben
Menge: 5,000 St

**01.10.0080 Kabelschottung Schottgröße bis 0,04 m², F90**
Kabelschottung Schottgröße bis 0,04 qm
Feuerwiderstandsklasse F90 nach DIN 4102.
sonst wie oben beschrieben
Menge: 5,000 St

**01.10.0090 Kabelschottung Schottgröße bis 0,08 m², F90**
Kabelschottung Schottgröße bis 0,08 qm
Feuerwiderstandsklasse F90 nach DIN 4102.
sonst wie oben beschrieben
Menge: 5,000 St

**01.10.0100 Kabelschottung Schottgröße bis 0,1 m², F90**
Kabelschottung Schottgröße bis 0,1 qm
Feuerwiderstandsklasse F90 nach DIN 4102.
sonst wie oben beschrieben
Menge: 2,000 St

#### Titel 01.11 449.2 Stundenlohnarbeiten, sonstiges

*Hinweis: Vorbemerkung*
Stundenlohnarbeiten werden nur bei unvorhergesehenen und massenmäßig nicht erfassbaren Arbeiten ausgeführt.
Sie werden nur dann vergütet, wenn sie als solche vor ihrem Beginn ausdrücklich vereinbart worden sind.

Mit der Unterzeichnung der Stundenlohnzettel erklärt die Bauleitung lediglich, dass die Arbeiten erbracht sind. Ergibt eine spätere Nachprüfung, dass diese Leistungen im Auftrag enthalten sind und über Einheitspreise abgerechnet werden können, werden sie nicht als Stundenlohnarbeiten vergütet.

**01.11.0010 Stundenlohn Monteur**
Stundenlohn für Monteur zum Nachweis.
Menge: 20,000 h

**01.11.0020 Stundenlohn Helfer**
Stundenlohn für Helfer zum Nachweis.
Menge: 20,000 h

*Hinweis: Sonstiges*

**01.11.0030 Erstellung Werk- und Montagepläne**
*** Pauschalposition
Erstellung von Werk- und Montagepläne
gemäß Objektbeschreibung. Die Montagepläne sind rechtzeitig bei der Fachbauleitung vor der Arbeitsaufnahme einzureichen, zwecks Prüfung und Freigabe zur Ausführung.
Menge: 1,000 psch

**01.11.0040 Inbetriebnahme**
*** Pauschalposition
Inbetriebnahme der Anlage,
versuchsweise, sowie Übergabe der Anlage mit
Personaleinweisung.
Menge: 1,000 psch

**01.11.0050 Montagegerüst 3,5 bis 6,5 m**
*** Pauschalposition
Gerüststellung (Rollgerüst) für die Zeit der
Montagearbeiten vorhalten,
für die Leitungsverlegung unterhalb der Decke,
Montagehöhe ca. 6,5 m über Fußboden/Gelände,
entspr. den Anforderungen und Vorgaben der
Genossenschaft, nach DIN 4420 Teil 1 u. 3,
mit einem flächenbezogenen Nutzgewicht von 200 kg/qm,
für Montagehöhe über 3,50 m bis ca. 6,5 m,
einschl. Auf- und Abbau.
Menge: 1,000 psch

**01.11.0060 Anfertigung Revisionsunterlagen**
*** Pauschalposition
Anfertigung Revisionsunterlagen und Prüfberichte:

Der Auftragnehmer hat im Rahmen seines Leistungsumfanges Revisionsunterlagen aufzustellen und dem Auftraggeber bis zur Abnahme wie folgt zu übergeben:

Unterlagen für die Übergabe von Bauwerken mit 3 Satz Papierplot, sowie einmal auf Datenträger (CD-Rom/Stick) in gängigen Dateiformaten wie DWG, DXF, PDF, DOC und XLS.
Alle Unterlagen sind geordnet, satzweise 3-fach in Aktenordnern mit Beschriftung und mit Inhaltsverzeichnis zu überreichen.

Die Unterlagen müssen dem endgültigen Ausführungsstand entsprechen. Die Bezeichnungen von Geräten, technischen Anlagen und Anlagenteilen müssen in den Plänen und Beschreibungen gleichlautend sein.
Es sind Symbole entsprechend der DIN zu verwenden.

Auflistung der Unterlagen:
- Projektbeschreibungen,
- mängelfreie Abnahmeberichte für die gesamten Stark- und Schwachstromanlagen durch den TÜV (gemäß techn. Prüfverordnung).
- schriftliche Bestätigung des Auftragnehmers, dass die Anlagen den gültigen VDE-Vorschriften entsprechen,
- Fachunternehmerbescheinigungen
- Fachbauleiterbescheinigungen
  dass die Schutzmaßnahmen durchgeführt und die Prüfungen nach VDE 0100 mit positivem Ergebnis durchgeführt wurden,
- Prüfprotokoll elektrischer Anlagen dass die Bestandspläne der tatsächlichen Ausführung entsprechen.
- Produktblätter
- Ausdrucke der Programmierung
- Programmierdateien
- Lizenzdaten
- Netzberechnungen
- DIBt, DIN, VdS, EU/EG Zulassungen und Konformitätserklärungen
- 1 zu 1 Prüfprotokolle
- Brandschutzkonzept
- Fotos der Brandschottungen
- Bedienungs- und Wartungsanweisungen in deutscher Sprache für Schaltanlagen, Batterieanlagen, Netzersatzaggregate, Kompensationsanlagen und dergleichen, ferner für alle nachrichtentechnischen Anlagen.
- Einweisung des Bedienpersonals und eine schriftliche Bestätigung, dass die Einweisung erfolgt ist.
- Materiallisten für die Ersatzteilbeschaffung mit genauen Typenangaben.
- Revisionszeichnungen mit deutlicher Aufschrift " REVISION" mit Firmenstempel, Datum und Unterschrift.
- Schaltzeichen und Beschriftungen in den Zeichnungen müssen mit Tusche und Schablone (wenn nicht EDV-erstellt) als ISO-Norm in auf dem Zeichnungsmaßstab angepasster Größe ausgeführt werden.

Es sind bevorzugt Symbole nach DIN zu verwenden.
Werden von DIN abweichende Zeichen verwendet, ist jede Zeichnung mit einer Zeichenerklärung zu versehen.
Schalt- und Klemmpläne sind im Format DIN A3/DIN A4 anzufertigen und bei mehreren Blättern zu nummerieren (z.B. Blatt 4 von 6).
- Installationspläne M 1:50 für alle Geschosse und Anlagen, mit Eintragungen aller Kanäle und Trassen, Verteiler, Leuchten, Schalter, Steckdosen, Anschlüsse, Abzweigdosen in Zwischendecken, Fernmeldegeräte usw. sowie mit Eintragung der Stromkreisnummern, Schaltgruppen, Liniennummern usw.
- Aufbauzeichnungen, Werkstattzeichnungen,
- eingezeichnete Brandschottungen mit Nummern
- Schalt- und Klemmpläne, Linienpläne, Blockschaltbilder (Schematas), Leistenbelegungsbücher etc. für alle Verteilungen und Zentralen.
- Verteilungszeichnungen sind allpolig zu erstellen.
- Steigeleitungsübersicht mit allen Leitungsdaten, Sicherungsdaten und Strangschemata.
- Netzpläne über alle üblichen Anlagen.
- Kabellisten
- Zulassungen und Zertifikate über verwendete sicherheitsrelevante Materialien
- Änderungen von Installations- und Schaltanlagenzeichnungen aus dem Bestand, die im Rahmen der Umbaumaßnahme verändert oder erweitert werden müssen.

Vorgenannte Unterlagen sind unabhängig von den in den Verteilungen und Anlagen zu deponierenden Exemplaren zu liefern.
Menge: 1,000 psch

#### Titel 01.12 449.3 Anschlussarbeiten

*Hinweis: Vorbemerkung*
Die in diesem Titel aufgeführten Bauteile werden bauseits gestellt oder sind vorhanden.
Das erforderliche Leitungsmaterial ist in anderen Titeln und Positionen erfasst. Der kalkulierte Einheitspreis gilt einschl. Anschluss, Klein- und Isomaterial. Fehlende Schaltbilder sind anzufordern.
Verdrahtungsfehler sind vom Anbieter kostenlos zu beseitigen. Sollten vorhandene Fehler anderweitig beseitigt werden müssen, so werden die Kosten hierfür von der Schlussrechnung in Abzug gebracht. Leistung mit absetzen, einführen, nach Klemmenplan anschließen, notwendige Kabelschuhe und Kabelmarkierer

**01.12.0010 Geräteanschlüsse, 3 x 1,5 bis 5 x 2,5 mm²**
Anschlüsse an bauseits beigestellten Geräten
einschließlich allem erforderlichen Kleinmaterial wie
Verschraubungen und Kabelschuhe, betriebsfertig
herstellen.

Anschlusskabel: 3 x 1,5 mm² bis 5 x 2,5 mm²
Menge: 20,000 St

**01.12.0020 Geräteanschlüsse 3 x 4 bis 5 x 6 mm²**
Anschlüsse an bauseits beigestellten Geräten
einschließlich allem erforderlichen Kleinmaterial wie
Verschraubungen und Kabelschuhe, betriebsfertig
herstellen.

Anschlusskabel: 3 x 4 mm² bis 5 x 6 mm²
Menge: 20,000 St

**01.12.0030 Geräteanschlüsse 4 x 10 bis 5 x 16 mm²**
Anschlüsse an bauseits beigestellten Geräten
einschließlich allem erforderlichen Kleinmaterial wie
Verschraubungen und Kabelschuhe, betriebsfertig
herstellen.

Anschlusskabel: 4 x 10 mm² bis 5 x 16 mm²
Menge: 20,000 St

**01.12.0040 Geräteanschlüsse 5 x 25 bis 4 x 70/35 mm²**
Anschlüsse an bauseits beigestellten Geräten
einschließlich allem erforderlichen Kleinmaterial wie
Verschraubungen und Kabelschuhe, betriebsfertig
herstellen.

Anschlusskabel: 5 x 25 mm² bis 4 x 70/35 mm²
Menge: 20,000 St

**01.12.0050 Anschlüsse Datenverteiler 10 DA**
Anschlüsse an Schwachstromverteiler
einschließlich allem erforderlichen Kleinmaterial wie
Verschraubungen und Aderendhülsen, betriebsfertig
herstellen.

Anschlusskabel: bis 10 DA
Menge: 10,000 St

**01.12.0060 Anschlüsse Datenverteiler bis 20 DA**
Anschlüsse an Schwachstromverteiler
einschließlich allem erforderlichen Kleinmaterial wie
Verschraubungen und Kabelschuhe, betriebsfertig
herstellen.

Anschlusskabel: bis 20 DA
Menge: 20,000 St

**01.12.0070 Anschlüsse an Datenverteiler bis 50 DA**
Anschlüsse an Schwachstromverteiler
einschließlich allem erforderlichen Kleinmaterial wie
Verschraubungen und Kabelschuhe, betriebsfertig
herstellen.

Anschlusskabel: bis 50 DA
Menge: 15,000 St

**01.12.0080 Anschlüsse an Datenverteiler bis 100 DA**
Anschlüsse an Schwachstromverteiler
einschließlich allem erforderlichen Kleinmaterial wie
Verschraubungen und Kabelschuhe, betriebsfertig
herstellen.

Anschlusskabel: bis 100 DA
Menge: 10,000 St

#### Titel 01.13 449.4 Fräs- und Stemmarbeiten

*Hinweis: Vorbemerkung*
Sollten während der Montage außergewöhnliche Fräs-/Stemmarbeiten wie größere Durchbrüche und dergleichen notwendig sein, so werden sie nach dem ausgefüllten Stundensatz vergütet. Im wesentlichen gelten für die Durchführung der Abrechnung die gleichen Voraussetzungen wie beim Titel "Stundenlohnarbeiten".

Alle unmittelbar mit der Installation verbundenen Arbeiten, z.B. Einstemmen von Isorohren, werden schon mit den Montagepreisen abgegolten und sind in diesem Titel nicht abzurechnen.

**01.13.0010 Wandschlitz 50 x 30 mm**
Wandschlitz in KSV-Mauerwerk fräsen,
waagerecht oder senkrecht, B x T: 50 x 30 mm, gem.
Anmerkungstext.
Menge: 60,000 m

**01.13.0020 Wandschlitz 60 x 50 mm**
Wandschlitz in KSV-Mauerwerk fräsen,
waagerecht oder senkrecht, B x T: 60 x 50 mm, gem.
Anmerkungstext.
Menge: 55,000 m

**01.13.0030 Bohrung/Kernbohrung bis 20 mm/bis 30 cm**
Bohrung/Kernbohrung, Bohrdurchmesser: bis 20 mm,
waagerecht, senkrecht oder schräg,
in der Wand oder durch Decken, Bauteildicke: bis 30 cm,
aus Beton oder Mauerwerk, einschl. Auf- und Abbau,
einschl. Lösen des Bohrkerns aus dem Gefüge.
Anfallende Kerne beseitigen. Einschl. Auf- und Abbau,
Reinigung und Abfallentsorgung sowie An- und Abfahrt.
Menge: 75,000 St

**01.13.0040 Bohrung/Kernbohrung 21-30 mm/30 cm**
Bohrung/Kernbohrung,
Bohrdurchmesser: über 20 mm bis 30 mm,
waagerecht, senkrecht oder schräg,
in der Wand oder durch Decken, Bauteildicke: bis 30 cm,
aus Beton oder Mauerwerk, einschl. Auf- und Abbau,
einschl. Lösen des Bohrkerns aus dem Gefüge.
Anfallende Kerne beseitigen. Einschl. Auf- und Abbau,
Reinigung und Abfallentsorgung sowie An- und Abfahrt.
Menge: 40,000 St

**01.13.0050 Kernbohrung 31-50 mm/30 cm**
Bohrung/Kernbohrung,
Bohrdurchmesser: über 30 mm bis 50 mm,
waagerecht, senkrecht oder schräg,
in der Wand oder durch Decken, Bauteildicke: bis 30 cm,
aus Beton oder Mauerwerk, einschl. Auf- und Abbau,
einschl. Lösen des Bohrkerns aus dem Gefüge.
Anfallende Kerne beseitigen. Einschl. Auf- und Abbau,
Reinigung und Abfallentsorgung sowie An- und Abfahrt.
Menge: 10,000 St

**01.13.0060 Kernbohrung 51-80 mm/30 cm**
Bohrung/Kernbohrung,
Bohrdurchmesser: über 50 mm bis 80 mm,
waagerecht, senkrecht oder schräg,
in der Wand oder durch Decken, Bauteildicke: bis 30 cm,
aus Beton oder Mauerwerk, einschl. Auf- und Abbau,
einschl. Lösen des Bohrkerns aus dem Gefüge.
Anfallende Kerne beseitigen. Einschl. Auf- und Abbau,
Reinigung und Abfallentsorgung sowie An- und Abfahrt.
Menge: 10,000 St

**01.13.0070 Kernbohrung 81-100 mm/30 cm**
Bohrung/Kernbohrung,
Bohrdurchmesser: über 80 mm bis 100 mm,
waagerecht, senkrecht oder schräg,
in der Wand oder durch Decken, Bauteildicke: bis 30 cm,
aus Beton oder Mauerwerk, einschl. Auf- und Abbau,
einschl. Lösen des Bohrkerns aus dem Gefüge.
Anfallende Kerne beseitigen. Einschl. Auf- und Abbau,
Reinigung und Abfallentsorgung sowie An- und Abfahrt.
Menge: 5,000 St

**01.13.0080 Kernbohrung 101-120 mm/30 cm**
Bohrung/Kernbohrung,
Bohrdurchmesser: über 100 mm bis 120 mm,
waagerecht, senkrecht oder schräg,
in der Wand oder durch Decken, Bauteildicke: bis 30 cm,
aus Beton oder Mauerwerk, einschl. Auf- und Abbau,
einschl. Lösen des Bohrkerns aus dem Gefüge.
Anfallende Kerne beseitigen. Einschl. Auf- und Abbau,
Reinigung und Abfallentsorgung sowie An- und Abfahrt.
Menge: 5,000 St

#### Titel 01.14 449.5 Baubeleuchtung

*Hinweis: Baubeleuchtung*
Sämtliche in diesem Titel beschriebenen Positionen verstehen sich als betriebsfertige Leistung inkl. notwendigem Systemzubehör, liefern, montieren, betriebsfertig anschließen und Inbetriebnahme.

**01.14.0010 Baubeleuchtung Feuchtraumleuchte**
Aufbauwannenleuchte mit Bestückung
ca 1500 mm lang, Leuchtengehäuse: schlagfestes und formstabiles Polycarbonat, Wanne: aus schlagfesten und formstabilen Polycarbonat mit alterungsbeständiger Dichtung und Leuchtmittel,
Menge: 40,000 St

**01.14.0020 Gummischlauchleitung H07RN-F 3 G 2,5**
Gummischlauchleitung für mittlere mechanische Beanspruchung, H07RN-F 3 G 2,5
Verlegeart mit Bügel aus verzinktem Schlitzbandeisen oder Kunststoffschellen je lfdm 2 St.
Menge: 450,000 m

**01.14.0030 Aus-/Wechselschalter AP**
Wippschalter als Aus-/Wechselschalter,
250 V AC, 16 A, in Aufputzausführung, 1fach
Schutzart: IP 44, Farbe grau, mit Beschriftungsfeld
Menge: 3,000 St

**01.14.0040 Abzweigdose 80 x 80 mm, IP 54**
Verbindungsdose DIN VDE 0606, als Abzweigkasten auf Putz aus Kunststoff in den Abmessungen ca. 80 x 80 mm,
3 Einführungen von jeder Seite, mit Deckel,
Schutzart IP 54, mit Stromkreisbeschriftung.
Menge: 10,000 St

**01.14.0050 Vollgummi-SCHUKO-Stecker, schwarz**
Vollgummi-SCHUKO-Stecker, schwarz
16 A, AC 250 V, DIN 49441. Spritzwassergeschützter Stecker. Robuste Ausführung, korrosionsgeschützt. Hohe Bruchfestigkeit. Für Leitungen bis 3 x 2,5 mm2 H 07 RN-F Farbe: schwarz.
Menge: 3,000 St

### Gewerk 02 Fernmelde- und Informationstechnische Anlagen

#### Titel 02.01 452.1 Rufanlage Behinderten WC

*Hinweis: Vorbemerkung*
In den vier Behinderten - WCs wird eine Rufanlage installiert.
Am Waschbecken und WC werden Zugtaster installiert, sowie an der Eingangstüre ein Abstelltaster. An der Eingangstüre von Außen wird ein Rufmodul mit optisch akustischer Signalisierung installiert, sowie jeweils eine Dienstzimmereinheit im Sekretariat und Lehrerzimmer.

Sämtliche in diesem Titel beschriebenen Positionen verstehen sich als betriebsfertige Leistung inkl. notwendigem Systemzubehör, liefern, montieren, betriebsfertig anschließen und Inbetriebnahme.
Die angebotenen Komponenten zu dieser Anlage müssen ein in sich schlüssiges und aufeinander abgestimmtes System darstellen.

**02.01.0010 Netzteil Hutschiene mit USV**
Kompaktes Netzteil 5A für Einbau in Verteiler mit USV

Merkmale:
- Netzteil 24V DC / 5A
- USV 24V DC
Menge: 1,000 St

**02.01.0020 Buskoppler 2-fach**
Interface Bus Koppler mit doppelter galvanischer
Trennung (2 Linien)

Der Bus Koppler verfügt über 2 Bus Linien und dient dazu, die Rufanlage in logische Segmente aufzuteilen, wie z.B. Etagen voneinander zu separieren. Der Bus Koppler ist in einem kompakten Gehäuse eingebaut, für Montage auf einer Hutschiene.

- 2-Draht Bus-Ansteuerung
- Verteilung 24V DC und Bus über integrierte Steckkontakte von Koppler zu Koppler
- integrierte Bus Schnittstelle mit galvanischer Trennung
- Selbstprogrammierend
- 2 Kontroll-LEDs - rot und grün
- Aufbau auf DIN EN 60715 Schiene
Menge: 1,000 St

**02.01.0030 Zimmerelektronik**
Zimmerelektronik mit 4 Kammer-Anzeige

Die Zimmerelektronik ist in einem Aufputzgehäuse aus Aluminium mit 2 Klarsichtdeckeln und Abdeckfolien eingebaut. Sie dient als Zimmerlampe.

Die ZE wird über einen Bus (2-Draht Verbindung) in das Rufanlagen-System eingebunden. Die Spannungsversorgung erfolgt über 24V DC.

Die ZE hat eine integrierte Zimmerlampe und die Signalisierung erfolgt über LED-Reihen in den Farben rot/gelb/grün/weiß.

- 2-Draht Bus-Ansteuerung
- 2-Draht Taster-Bus Anschluss
- integrierte Bus Schnittstelle
- Selbstprogrammierend
- Leitungsüberwachung
- Störmelde-Erkennung
- 4 Leuchtkammern rot, grün, gelb, weiß mit Lichttrennern
- Anschluss für Empfangsplatine für Funkfinger
- a.P.-Version
Menge: 1,000 St

**02.01.0040 RAT Ruf-Abstell-/Anwesenheitstaster**
Ruf-Abstell-/Anwesenheitstaster

Zur Quittierung von ausgelösten Rufen, sowie das Setzen von Anwesenheiten.

Einsatzorte: WC, Nasszellen am Waschtisch und WC Sitz, Wohnbereiche, Sitzecken.

Merkmale:
- 2-Draht Zimmer-Bus-Ansteuerung
- Programmierbare Namenszuordnung
- Plug & Play
- Selbsterkennung von der Zimmerelektronik
- Leitungsüberwachung, Störmeldeerkennung
- Tasterfelder Rot und Grün mit LED-Findelicht rot
- Dauer Rot bei Betätigung
- u.P.-Version Standard Dose inklusive Tragrahmen und Einfachrahmen Schalterprogramm
Menge: 1,000 St

**02.01.0050 Zugtaster**
Zugtaster

Zum Ruf auslösen über eine 2 m lange rote Zugschnur mit Beruhigungs-LED und Beruhigungssummer.

Einsatzorte:
Nasszellen, Badezimmer, Pflegebäder und WCs

Merkmale:
- 2-Draht Zimmer-Bus-Ansteuerung
- Programmierbare Namenszuordnung
- Plug & Play
- Selbsterkennung von der Zimmerelektronik
- Leitungsüberwachung, Störmeldeerkennung
- LED-Licht rot
- Dauer Rot bei Betätigung
- u.P.-Version Standard Dose inklusive Tragrahmen und Einfachrahmen Schalterprogramm
Menge: 2,000 St

**02.01.0060 Dienstzimmerdisplay**
Dienstzimmerdisplay mit Zimmerelektronik

Das Dienstzimmerdisplay hat 5 Zeilen á 12 Zeichen, 3 Taster (Ruf-Info/Hilfe/Schichtschalter-Anwesenheit). Auf das Dienstzimmerdisplay kann jeder anstehende Ruf mit Rufart und Zimmernummer angezeigt werden, der im Dienstplaner über die Ruforganisation eingestellt wurde. Alle Texte werden in Klartext
übermittelt.
Rufe haben aber immer Vorrang.
Im Ruhezustand ist das Display leicht abgedunkelt und zeigt das Datum (tt.mm.jjjj) und die aktuelle Uhrzeit an.

- 2-Draht Zimmer-Bus-Ansteuerung
- Programmierbare Namenszuordnung
- Plug & Play
- Selbsterkennung von der Zimmerelektronik
- Leitungsüberwachung, Störmeldeerkennung
- Tasterfeld Rot, Gelb und Grün mit LED-Findelicht rot
- Dauer Rot, Gelb, Grün bei Betätigung
- u.P.-Version Standard Doseinklusive Tragrahmen und Anschlusselektronik UP
Menge: 1,000 St

**02.01.0070 Inbetriebnahme**
*** Pauschalposition
Inbetriebnahme der kompletten Rufanlage inklusive Lizenzen mit folgenden Leistungen:

- Einspielen der Software und Hochfahren der Anlage
- Überprüfen der angeschlossenen Geräte
- Einweisung des Betriebspersonals
- Erstellen eines Prüfprotokolls
- Erstellen eines Übergabeprotokolls
- Kostenangabe pauschal.
Menge: 1,000 psch

#### Titel 02.02 452.2 Gegensprechanlage

*Hinweis: Vorbemerkung*
Gegensprechanlage
Die ausgeschriebene Sprechanlage ist anzubieten ohne Video mit Ansteuerung bauseitige Türöffner.
Die Außenstation wird am Haupteingang installiert.
Die Sprechstelle wird auf eine bauseitige Telefonanlage geschaltet.

Sämtliche in diesem Titel beschriebenen Positionen verstehen sich als betriebsfertige Leistung inkl. notwendigem Systemzubehör, liefern, montieren, betriebsfertig anschließen und Inbetriebnahme.

**02.02.0010 SIP-Außensprechstelle**
SIP-Außensprechstelle zur Anbindung an die TK-Anlage
- Türstation für Personen-Eingang
- SIP-Telefon
- Bauweise: modular aus Aluminium
- Einsatzumfeld: professionell/industriell
- Lautstärkeklasse/Umgebung: 4 = sehr laute Umgebung
- Größe der Türstation: Größe 3 senkrecht,
  300 x 120 x 76 mm
- Montage: Unterputz + Regenschutzblende
- Beleuchtete Elemente: Beschriftungsfeld, Taste
- Enthaltenes Zubehör: Unterputz-Gehäuse, Regenschutzblende

Funktionselemente:
- 1 Ruftaste mit wechselbarem Beschriftungsfeld

Hauptfunktionen:
- Anwählen einer Rufnummer durch Drücken der Ruftaste
- Öffnen der Tür von innen durch Eingabe eines MFV-Codes
Menge: 1,000 St

**02.02.0020 Programmierung und Inbetriebnahme**
*** Pauschalposition
Programmierung und Inbetriebnahme der in diesem Titel beschriebenen Sprechanlage sowie Einweisung des Bedienpersonals in Zusammenarbeit mit Betreiber und Planer.

- Besprechung der Kundendaten
- Programmierung der Kundendaten
- Programmierung der Gerätegrundfunktionen
- Überprüfen der angeschlossenen Geräte

Erstellen eines Übergabeprotokolls mit schriftlicher Bestätigung.
Menge: 1,000 psch

#### Titel 02.03 457.1 TK/EDV-Anlage

*Hinweis: Vorbemerkung*
Vorwort

1. Allgemeine Vorgaben

Zur Sicherstellung der vollen Channel- und Systemperformance ist für das Kupferdatennetz ein Verkabelungssystem anzubieten, dessen Komponenten alle vom selben Hersteller stammen und damit optimal aufeinander abgestimmt sind.

Zum Nachweis sind Prüfprotokolle eines unabhängigen Mess-/Prüflabors (z.B. GHMT) sowie Herstellerbescheinigungen vorzulegen. Diese Vorgaben sind zwingend einzuhalten. Es ist ein geschlossenes System anzubieten mit einer Hersteller und Installationssicherheit für 10 Gbit/s auf mindestens 20 Jahre. Für die Laufzeit der Systemgarantie muss eine uneingeschränkte Ersatzteilbeschaffung möglich sein.

Zur Sicherstellung der genannten Anforderungen sind die erforderlichen Zertifizierungen für die vom Hersteller genannten Leistungsmerkmale zu erbringen. Sämtliche in diesem Titel beschriebenen Positionen verstehen sich als betriebsfertige Leistung inkl. notwendigem Systemzubehör, liefern, montieren, betriebsfertig anschließen und Inbetriebnahme.

Hersteller: '....................................................'

  (vom Bieter einzutragen)

Die Angaben des Herstellers sind zwingend auszufüllen. Wenn Angaben fehlen führt dieses zum Ausschluss des Angebotes.

Sämtliche in diesem Titel beschriebenen Positionen verstehen sich als betriebsfertige Leistung inkl. notwendigem Systemzubehör, liefern, montieren, betriebsfertig anschließen und Inbetriebnahme.

2. Verkabelung, Schirmung

Die maximale Länge der Tertiärverkabelung (vom Datenschrank bis zum Arbeitsplatz) beträgt 90 m (zzgl. Patchkabel im Datenschrank und von der Anschlussdose bis zum PC max. 100 m).

Zur Reduzierung der Gefahren wegen der Brandlast und zur Optimierung der Brandabschottung sind halogenfreie, flammwidrige, raucharme Kabel einzusetzen.

Der Querschnitt des Kabels muss mind. 4*2*AWG 23 für Übertragungsfrequenzen von mind. 500 MHz erfüllen.

Es ist dafür Sorge zu tragen, dass das Zusammenspiel aller passiven Materialien für die Verkabelung gemäß der Normen für die Arbeitsplatzverkabelung (inkl. der Normen zur elektro-magnetischen Verträglichkeit) durch eine ordnungsgemäße Installation garantiert und die Einhaltung aller Normen unbedingt beachtet wird.

Alle Adernpaare müssen die in der Kategorie 6 A definierten Anforderungen bis 500 MHz bis 100 m erfüllen. Diese Werte müssen mit Messungen im sogenannten Permanent-Link nachgewiesen werden.

Des Weiteren sind alle DIN/VDE-Vorschriften für das Verlegen von Kabeln und Leitungen einzuhalten. Hierbei ist insbesondere die Trennung der Leitungsführung von Stark- und Schwachstrom zu beachten.

Es ist zu gewährleisten, dass das System durchgängig geschirmt ist und die Anforderungen hinsichtlich Störausstrahlung (EN50081, 55022) und Störfestigkeit (EN50082 und EN 55024) gewährleistet werden kann.
Alle Zubehörteile des Datenschranks (wie z.B. Patchfelder, Gehäuse, Einlegeböden etc.) sind gemäß der DIN-Normen in das Erdungskonzept mit einzubinden.
Es sind sämtliche Vorkehrungen in Bezug auf den Brandschutz einzuhalten.

3. Anschlussdosen und Verteilerpanel

Die Patchfelder müssen ebenfalls mindestens den bei der Kategorie 6A definierten Anforderungen gemäß dem Standard EN 50173-1: Mai 2011 entsprechen.

Die Patchfelder sind als Cat6 48 Port-Ausführung vorzusehen. Alternativ können bei weniger Bedarf an Netzwerkanschlüssen nach Rücksprache mit 11 33 auch 24 Ports-Patchfelder eingesetzt werden (z.B. bei kleinen Standorten mit bis zu 12 Arbeitsplätzen).

Die Kabel werden im Datenschrank so zusammengeführt, dass jedes Patchfeld seinen eige-nen Kabelbund erhält.

Die Kabelenden werden auf dem Patchfeld auf Anschlussdosen der Kategorie 6 A mit RJ45-Buchsen aufgelegt. Es sind nur Anschlussdosen zu verwenden, die die Kat.6 A Anforderungen der DIN EN 50173-1:2011-05 erfüllen sowie sämtliche Spezifikationen des ISO/IEC 11801 Ausgabe 2.2: Juni 2011 Standards.

Es müssen alle 8 Kabeladern aufgelegt werden.
Auf entsprechende Zugentlastung am Kabelende ist zu achten.

4. Messung

Jede einzelne Kupferstrecke muss gemessen werden. Hierbei ist zu beachten, dass die jeweils in EN50173 (bzw. ISO/IEC 11801, 2. Ausgabe) gültigen Anforderungen bei den Kabeln nach Kategorie 6 A Klasse EA sowie die Toleranzen ausgewiesen werden.
Gemessen wird der "Permanent-Link". Hierbei handelt es sich um die Installationsstrecke von dem Patchfeld im Datenschrank ausgehend bis zur Datendose im Büroraum.

Kupferkabel sind entsprechend der installierten Anschlussmodule Kategorie 6 A/Klasse E A) nach ISO/IEC 11801 bzw. EN50173 mit der Ergänzung EN50346 zu messen.
Eine bloße Linkzertifizierung Klasse E ist nicht ausreichend. Es sind grundsätzlich echte Kategorie 6 A/Klasse E A Systeme zu installieren. Die Grenzwerte sind durch das Messgerät automatisch zu vergleichen und Fehler anzuzeigen.

Die gültigen Normwerte einer Installationsstrecke/Übertragungsstrecke stellen Mindestanforderungen dar. Die Messprotokolle müssen für eine Systemreserve deutlich bessere Kenn-werte ausweisen.

Die Messung ist als Permanent-Link-Messung auszuführen. Die hierbei verwendeten Permanent-Link-Adapter, als auch die Messgeräte selber sollten einer regelmäßigen Kalibrierung unterliegen.

Die Messergebnisse sind im PDF- und im Original-Messgeräte-Format zu übergeben.
Neben den oben erwähnten Angaben ist es dringend erforderlich, auf jedem Messprotokoll, d.h. für jede Kabelstrecke eine eindeutige Zuordnung zur Raum-Nr. bzw. zu der auf dem Patchfeld bzw. auf der Datendose Beschriftung zu erstellen.

Sollte bei Inbetriebnahme des Netzwerkes durch 11 33 festgestellt werden, dass sich Fehler in der Beschriftung sowohl am Datenschrank als auch an der Netzwerkdose entstanden sind, wird die Inbetriebnahme abgebrochen und erst wieder weiter geführt, sobald die Fehler vom Gebäudemanagement korrigiert worden sind.

Vor der Messung ist ein ordnungsgemäßer Nullabgleich nach Herstellervorgaben durchzuführen. Die herstellerspezifischen Richtlinien für das jeweilige Messgerät sind einzuhalten.

Messungen Glasfaserkabel

Sämtliche Kabelstrecken und Anschlüsse sind nach Abschluss der Installationsarbeiten durch die Installationsfirma mit einem geeigneten Messgerät zu dokumentieren.
Das Messprotokoll ist Bestandteil der Dokumentation.
Das Messprotokoll ist Voraussetzung für die Abnahme der Baumaßnahme und muss spätestens 2 Wochen vor dem Termin zur Inbetriebnahme bei 11 33 im .pdf- und im Original-Messgeräte-Dateiformat vorgelegt werden (auch per E-Mail separat).

Vorblatt:
Ausführende Firma:
Name des Messenden:
Datum:
Von Gebäude/Technikraum/Datenschrank:
Nach Gebäude/Technikraum/Datenschrank:
Hersteller und Typ des Messgeräts:
Verwendetet Software:
Kabelbezeichnung:
Verwendete Stecker
Länge der Vor- und Nachlauffaser:

Messprotokoll:
Das Messprotokoll muss folgende Angaben pro Anschluss enthalten:
- Datum und Zeit der Messung:
- Faser-Nummer und Strang-Nr.
- Messrichtung von (Standort) nach (Standort)
- Faserlänge
Die Wahl der Messgeräte steht frei.
Um Güte bzw. Qualität der Übertragungsstrecke und der Installationstrecke bewerten zu können, sind die Glasfaserstrecken mittels OTDR-Messgerät auf Länge und Dämpfung über die ganze Länge zu messen.

Vor der Messung sind die Steckverbinder zu reinigen und visuell zu prüfen. Die Fasereigenschaften der Messkabel müssen mit denen der zu messenden LWL-Strecke übereinstimmen.
Es muss mit Vor- und Rücklauffaser gemessen werden, wobei die Länge bei Multimodefasern denen der Montage entsprechen muss. Das Messergebnis ist als Graph auszudrucken und in 2-facher Ausfertigung dem Auftraggeber 2 Wochen vor dem Termin zur Inbetriebnahme der Maßnahme zu übergeben.

Die zulässigen Werte für die Dämpfung der Spleiße dürfen max. 0,1 dB und für die Dämpfung der Stecker max. 0,2 dB. Für die Rückflussdämpfung bei Monomodefasern ist minimal 50 dB zulässig.

**02.03.0010 19"-Netzwerkschrank 42 HE**
19"-Netzwerkschrank

Vormontierter 19"-Netzwerkschrank, 42 HE, zur Einzelaufstellung mit Seitenwänden, belüftetem Sockel, Sichttür vorne, zweiteilige geschlossene Stahlblechtür hinten und zwei 19"-Befestigungsebenen. Die verschweißte, symmetrische Rahmenkonstruktion des Schrankes besteht aus gekanteten Profilen mit Lochungen im DIN-Maßraster von 25 mm. Oberflächen: lichtgrau RAL 7035, Innenausbau: schwarz RAL 9005

- HxBxT (mm): 2100 x 800 x 800
- Sichttür vorne, mit Alu-Rahmen RAL 7035, geschäumte Dichtung, 180° Scharniere, 3 mm Einscheiben-Sicherheitsglas, 4 Pkt.-Stangenverschluss, Komfort-Griff mit Sicherheitsschließung 3524 E. Der Einsatz eines Profilhalbzylinders (30/10) nach DIN 18254 ist möglich, Türanschlag wechselbar.
- Stahlblechrücktür, vertikal geteilt, mit geschäumter Dichtung, 4 Pkt.-Stangenverschluss, Komfort-Griff mit Sicherheitsschließung 3524 E. Der Einsatz eines Profilhalbzylinders (30/10) ist möglich, Türöffnungswinkel 180°.
- Seitenwände, einteilig, verschraubt;
- 100 mm Sockel mit vorn und hinten belüftete Blenden, seitliche Blenden geschlossen in RAL 9005.
- Mehrteiliges Dachblech, zur seitlichen Kabeleinführung durch
  Bürstenleisten über die gesamte Schranktiefe. Ausschnitt für Lüftermodul bereits integriert und mittels Deckblech verschlossen.
- Bodenaufnahme mit Bodenblech 150 mm, vorne montiert
- Vormontiert mit zwei 482,6 mm (19") - Montageebenen vorne und hinten.
- 1 Erdungssatz mit Flachteilerdung und zentralem Erdungspunkt
- 4 Nivellierfüße M12 mit Adapter
- 4 Distanzbolzen zum optionalen Anheben des Deckbleches
- 50 Innensechsrund-Schrauben M6 mit Käfigmuttern M6 und Kunststoff-Unterlegscheiben
- Rangierbügel vertikal
Menge: 2,000 St

**02.03.0020 19"-Netzwerkschrank 8HE**
Wandverteiler-Gehäuse (19")-8 HE Wandverteiler
aus 1,5 mm Stahlblech, mit
Flanschplatte mit zwei Bürstenleisten zur Kabeleinführung im Gehäuseboden, Tür aus 2 mm Stahlblech mit einem Vorreiberverschluss und Doppelbarteinsatz, austauschbar gegen Knebelgriff mit Sicherheitsschließung Türanschlag rechts, auf links wechselbar. In der Gehäusetiefe sind links und rechts jeweils zwei C-Profilschienen montiert, daran ist links und rechts je eine stufenlos tiefenverstellbare 482,6 mm (19")-Profilschiene befestigt.
Durch die Ausbrüche neben den Profilschienen können Kabel geführt werden.
Ein- und ausgehende Kabel werden durch die Flanschplatte mit zwei Bürstenleisten im Gehäuseboden geführt und an einer in der Gehäusebreite montierten C-Profilschienen abgefangen. Über der C-Profilschiene befindet sich ein Montageblech mit Befestigungsbohrungen zur Aufnahme einer Steckdosenleiste oder einer Potentialausgleichsschiene.
Abmessungen: B: 600 mm H: 380 mm T: 350 mm
inklusive Erdungssatz
Menge: 1,000 St

**02.03.0030 19"-Steckdosenleiste**
19"-Steckdosenleiste 1 HE mit Überspannungsschutz 6,5 kA einschl. 2 m Steckeranschlussleitung, optische
Funktions-Ausfallanzeige, 10 Schutzkontaktsteckdosen
16 A/250 V. Material Profil: Aluminium eloxiert.
liefern,montieren im v.g. Datenschrank und anschliessen
sowie Inbetriebnahme
Menge: 5,000 St

**02.03.0040 19"-Kabelführungsplatte**
19"-Kabelführungsplatte 1HE, zur horizontalen
Führung von Patchkabeln auf 19"-Ebene für
vorgenannte Netzwerkschränke.

komplett einschließlich systemgebundenem Zubehör, Klein- und Befestigungsmaterial, liefern und fachgerecht montieren.
Menge: 6,000 St

**02.03.0050 Geräteboden, ausziehbar**
Geräteboden, ausziehbar
19"-Geräteboden, teleskopiert, für L-förmige
Profilschienen und ähnliche Profilformen.
Zur Montage zwischen zwei 19"-Befestigungsebenen.
Komplettset inkl. tiefenvariablem Einbausatz für
19"-Ebenenabstände von 600-900 mm.
Menge: 4,000 St

**02.03.0060 Patchfeld 12xLC-D OM4**
Patchfeld 12xLC-D OM4
19"/1HE LWL-Aluminiumpatchfeld zum Festeinbau,
bestückt mit LC-Duplex-Kupplungen (OM3), Pigtails (OM3) und Spleißkassetten.
Zum Anschluss von LWL-Innen- oder Außenkabeln mit bis zu 24 MM-Fasern.
Mit abnehmbarer Stahlblechfrontplatte, bedruckt mit Ziffern. Mit 24 Durchbrüchen für Kupplungen, unbestückte Durchbrüche sind verschlossen mit Blindstopfen.
Rückseitig Kabeleinführungsmöglichkeiten zur Aufnahme von
4x PG13,5-, 2x PG16- oder 2x PG21-Verschraubungen bzw. M20- oder M25-Verschraubungen.
PG16-Verschraubung beigelegt.
Kupplungen: LC gemäß IEC 61754-20, duplex, OM4,
Kunststoffgehäuse aqua, geschlitzte Keramik-Hülsen,
montiert (geschraubt), einseitig mit Staubschutzkappen
Pigtails:
Kompaktader 0,9 mm mit Multimodefaser OM3, G50/125
Mikrometer gemäß IEC 60793-2-10 Typ A1a.2, farbig sortiert nach IEC 60304, mit Seriennummern, Primär- und Sekundärcoating gleichgefärbt, abgesetzt und in Spleißkassetten abgelegt.
Steckertyp LC gemäß IEC 61754-20, beige, eingesteckt
in Kupplung nach visueller Prüfung gemäß
IEC 61300-3-35.
100 % geprüft mit Prüfprotokoll.
Rückflussdämpfung: min. 35 dB (IEC 61300-3-6)

Anzahl Kupplungen: 12
Anzahl Pigtails: 24
Anzahl Spleißkassette: 2
Anzahl Spleißhalter: 2 (Crimp)
Menge: 3,000 St

**02.03.0070 Patchfeld RJ 45 24 Port**
24 Port 180 GradM 1HE Patchfeld Edelstahl
19 Zoll, 1HE Patchfeld Edelstahl, 24 Port, mit 24 modularen voneinander unabhängigen vollgeschirmten Modulen,  Komponenten geprüfte Ausführung für Datenübertragungsraten bis 10 GBit nach IEEE 802.3an aus Zinkdruckguss, Oberflächen veredelt, mit einzelgeschirmter RJ45-Buchse, einteiliges Modulgehäuse mit Modul-Steckgesicht, Ladestück mit 180 Grad Kabelzuführung,
360 Grad-Schirmanschluss und rastbarer Zugentlastung, zum Anschluss von Kategorie 6[A], 7 und 7[A]
Installationskabeln.
Einhaltung der Komponentenprüfung nach ISO/IEC 11801 Ed.2.2:2011-06, TIA/EIA-568-C.2 (2009-08) und IEC 60603-7-51 Ed.1 (12/2008), von einem akkreditierten Prüflabor zertifiziert.
Einhaltung der Channel-Link Klasse E[A] / 500 MHz auf allen Paarbelegungen nach ISO/IEC 11801 Ed.2.2:2011-06 und TIA/EIA 568B.2-10, für 10BaseT, 100BaseT, ATM 155 MBit/s, Gigabit-Ethernet, 10Gigabit-Ethernet, geeignet für Power over Ethernet (PoE, PoE plus, UPoE und 4PPoE), Potentialausgleich mittels Federkontakt zur Applikation, zusätzlicher Anschluss für Potentialausgleich mit Flachstecker 2,8 mm,
Erdschiene zum Potentialausgleich am Modulträger montiert, mit Beschriftungsmöglichkeit der Module nach Vorgabe Betreiber, Zugentlastung der Installationskabel am Modulträger mittels Kabelbinder,

Buchsen: RJ45, vollgeschirmt
Anzahl der Buchsen: 24
Anschluss: 8polig, T568A/T568B
Kabelzuführung: 180 Grad, axial
Beschaltung: Norm
Menge: 12,000 St

**02.03.0080 Datendose 2xRJ45 AP**
AP Universal-Datenanschlussdose RJ45 2 Port,
mit zwei vollgeschirmten Modulen
 Komponenten geprüfte Ausführung für
Datenübertragungsraten bis 10 GBit nach IEEE 802.3an aus Zinkdruckguss, Oberflächen veredelt, mit einzelgeschirmten RJ45-Buchsen,
einteiliges Modulgehäuse mit Modul-Steckgesicht,
360 Grad-Schirmanschluss und rastbarer
Zugentlastung, zum Anschluss von Kategorie 6[A], 7 und
7[A] Installationskabeln.
Einhaltung der Komponentenprüfung nach
ISO/IEC 11801 Ed.2.2:2011-06, TIA/EIA-568-C.2 (2009-08)
und IEC 60603-7-51 Ed.1 (12/2008), von einem akkreditierten Prüflabor zertifiziert.
Einhaltung der Channel-Link Klasse E[A] / 500 MHz auf
allen Paarbelegungen nach ISO/IEC 11801 Ed.2.2:2011-06 und TIA/EIA 568B.2-10, für 10BaseT, 100BaseT, ATM 155
MBit/s, Gigabit-Ethernet, 10Gigabit-Ethernet, geeignet für Remote Powering (PoE, PoE plus und UPoE) und HDBaseT, Potentialausgleich mittels Federkontakt zur
Applikation,

Buchsen: RJ45, geschirmt
Anzahl der Buchsen: 2
Anschluss: 8-polig, T568A/T568B
Montagetechnik: Aufputz
mit Metalltragring, Zentralstück, Rahmen
und Aufputzgehäuse
Farbe: reinweiss
Menge: 21,000 St

**02.03.0090 Datendose 2xRJ45 UP**
Universal-Datenanschlussdose RJ45 2 Port, vollgeschirmte Ausführung, unabhängigen vollgeschirmten Modulen, zum Anschluss von Kategorie 6[A], 7 und 7[A] Installationskabeln, für Datenübertragungsraten bis 10 GBit/s nach IEEE 802.3an, Zuführung in einer von acht möglichen Richtungen, großräumige und optimierte Kabelzuführung, Einhaltung der Komponentenprüfung nach ISO/IEC 11801 Ed.2.2:2011-06, TIA/EIA-568-C.2 (2009-08) und IEC 60603-7-51 Ed.1 (12/2008), von einem akkreditierten Prüflabor zertifiziert, Einhaltung der Permanent-Link und Channel-Link Klasse E[A] / 500 MHz auf allen Paarbelegungen nach ISO/IEC 11801 Ed.2.2:2011-06, EN 50173-1:2011-09, für 10BaseT, Token-Ring, FDDI (TP-DDI), 100BaseT, ATM 155 MBit/s, Gigabit-Ethernet, 10Gigabit-Ethernet, geeignet für Remote Powering (PoE, PoE plus und UPoE) und HDBaseT, geeignet für cable-sharing, designfähig zu vielen Schalterprogrammen, Zentralstücke passend zu Schalterprogramm und nach  DIN 49075.

Buchse: RJ45, geschirmt
Anzahl der Buchsen: 2
Anschluss: 8-polig, Schirm als großflächige Klemmverbindung,
Beschaltung: Norm
Montagetechnik: Unterputz,  Rahmen, Zentralstück mit Abdeckplatte und Zwischenring (siehe Vortext Installationsmaterial)
Farbe Schalterprogramm

einschließlich Gerätedose/Geräte-Verbindungsdose, Zentralplatte, Abdeckrahmen und Beschriftung,
Einsatz mit Schrauben befestigen.

Komplett einschließlich Fräs- und Stemmarbeiten,
in Mauerwerk/Trockenbauwand festsetzen gemäß Vorbemerkungen sowie Klein- und Befestigungsmaterial,
Menge: 108,000 St

**02.03.0100 HDMI-Anschlussdose, 1-fach uP**
- Tragadapter aus Zinkdruckguss
- HDMI-Buchse, 19-polig
- geeignet bis HDMI 1.4a
- 20 Schraubkontakte mit Zugentlastung
- passend Abdeckungen der gängigen Schalterhersteller
- Farbe Schalterprogramm
Menge: 14,000 St

**02.03.0110 HDMI-Anschlussdose, 1-fach AP**
- Tragadapter aus Zinkdruckguss
- HDMI-Buchse, 19-polig
- geeignet bis HDMI 1.4a
- 20 Schraubkontakte mit Zugentlastung
- passend zu Abdeckungen der gängigen Schalterhersteller
- Farbe Schalterprogramm

einschließlich Aufputzrahmen, Zentralplatte, Abdeckrahmen und Beschriftung,
Einsatz mit Schrauben befestigen.
Menge: 14,000 St

**02.03.0120 Patchkabel RJ45 0,5 m**
Patchkabel Cat.6[A] 10G  1,0 m
Hinweis: [A] = tiefgestellter Buchstabe
Patchkabel 2xRJ45 8(8) vollgeschirmt für sonstige Dienste, Kategorie 6[A] nach IEC 61935 Teil 2, besonders geeignet für ungeschirmte und geschirmte Klasse E[A] Systeme, für Datenuebertragungsraten bis 10 GBit nach IEEE 802.3 an Einhaltung Klasse E[A] / 500 MHz auf allen Paarbelegungen nach ISO/IEC 11801 Ed.2.2:2011-06, DIN EN 50173-1:2011-09
und TIA/EIA 568-C.2 von einem akkreditierten Prüflabor
zertifiziert, für 10BaseT, 100BaseT, ATM 155 MBit/s,
Gigabit-Ethernet, 10Gigabit-Ethernet, geeignet für Remote Powering(PoE, PoE plus und UPoE), geeignet für HDBaseT Stecker: Cat.6[A] / RJ45 mit integriertem Rasthebelschutz Beschaltung: 1-1/symmetrisch 8polig für sonstige Dienste
Länge: 0,5 m
Kabel- und Tüllenfarbe: Wahl Betreiber
Menge: 10,000 St

**02.03.0130 Patchkabel RJ45 1 m**
Patchkabel Cat.6[A] 10G  1,0 m
Hinweis: [A] = tiefgestellter Buchstabe
Patchkabel 2xRJ45 8(8) vollgeschirmt für sonstige Dienste, Kategorie 6[A] nach IEC 61935 Teil 2, besonders geeignet für ungeschirmte und geschirmte Klasse E[A] Systeme, für Datenuebertragungsraten bis 10 GBit nach IEEE 802.3 an Einhaltung Klasse E[A] / 500 MHz auf allen Paarbelegungen nach ISO/IEC 11801 Ed.2.2:2011-06, DIN EN 50173-1:2011-09
und TIA/EIA 568-C.2 von einem akkreditierten Prüflabor
zertifiziert, für 10BaseT, 100BaseT, ATM 155 MBit/s,
Gigabit-Ethernet, 10Gigabit-Ethernet, geeignet für Remote Powering(PoE, PoE plus und UPoE), geeignet für HDBaseT Stecker: Cat.6[A] / RJ45 mit integriertem Rasthebelschutz Beschaltung: 1-1/symmetrisch 8polig für sonstige Dienste
Länge: 1 m
Kabel- und Tüllenfarbe: Wahl Betreiber
Menge: 10,000 St

**02.03.0140 Patchkabel RJ45 2 m**
Patchkabel Cat.6[A] 10G  1,0 m
Hinweis: [A] = tiefgestellter Buchstabe
Patchkabel 2xRJ45 8(8) vollgeschirmt für sonstige Dienste, Kategorie 6[A] nach IEC 61935 Teil 2, besonders geeignet für ungeschirmte und geschirmte Klasse E[A] Systeme, für Datenuebertragungsraten bis 10 GBit nach IEEE 802.3 an Einhaltung Klasse E[A] / 500 MHz auf allen Paarbelegungen nach ISO/IEC 11801 Ed.2.2:2011-06, DIN EN 50173-1:2011-09
und TIA/EIA 568-C.2 von einem akkreditierten Prüflabor
zertifiziert, für 10BaseT, 100BaseT, ATM 155 MBit/s,
Gigabit-Ethernet, 10Gigabit-Ethernet, geeignet für Remote Powering(PoE, PoE plus und UPoE), geeignet für HDBaseT Stecker: Cat.6[A] / RJ45 mit integriertem Rasthebelschutz Beschaltung: 1-1/symmetrisch 8polig für sonstige Dienste
Länge: 2 m
Kabel- und Tüllenfarbe: Wahl Betreiber
Menge: 10,000 St

**02.03.0150 Patchkabel LC-D/LC-D OM4**
Patchkabel LC-D/LC-D OM4
Duplex-Patchkabel mit beidseitig konfektionierten
Steckern.
Kennzeichnung: logisch gekreuzt (A-gtB, B-gtA)
Jedes Patchkabel mit Seriennummer und Barcode.
1.Stecker: Duplex-LC gemäß IEC 61754-20, mit
Duplexclip, mit Staubschutzkappen, Knickschutzen
2.Stecker: Duplex-LC gemäß IEC 61754-20, mit
Duplexclip, mit Staubschutzkappen,Knickschutzen
Faser: MM50/125Mikrometer, OM3 (IEC 11801),
biegeunempfindlich (IEC60793-2-10, A1a.2)

Länge: 1 m
Menge: 5,000 St

**02.03.0160 Spleißarbeiten**
Fusionsspleiß je Faser, mit
einem mikroprozessorgesteuertem Spleißgerät zwischen den LWL-Installationskabeln
und den Pigtails herstellen, Spleißschutz
montieren und Spleiße mit Spleißreserve in
die Cassette ablegen inkl. Spleißschutz.
Menge: 48,000 St

**02.03.0170 Messung von Glasfaserleitungen OTDR**
Anforderung der Komponenten
Für die LWL-Kabel sind Datenblätter über die Einhaltung folgender Kategorien nach der DIN EN 50173-1: 2011-05 bzw. der ISO/IEC 11801 Ausgabe 2.2 beizulegen:
- OM3 bzw. OM4 bei den Multimode Übertragungsstrecken
- OS2 bei den Singlemode Übertragungsstrecken.
Für die Stecker sind Datenblätter über die Einhaltung folgender Assemblierungsklassen nach IEC 61753 und IEC 61755 beizulegen:
- Grade M/4 bei Multimode Stecker
- Grade C/2 bei Singlemode Stecker (Standard Performance bei PC-Schliff)
- Grade C/1 bei Singlemode Stecker (Standard Performance bei APC8°-Schliff)

OTDR-Dämpfungsmessung
Die Dämpfung der LWL Übertragungsstrecken ist nach ISO/IEC 14763-3 zu messen. Die Messungen erfolgen beidseitig (Kap.8.1.4//9.1.1.2) in zwei Wellenlängenfenstern (Kap.8.1.3):
Multimode-Strecken bei 850 und 1300 nm
Singlemode-Strecken bei 1310 und 1550 nm.
Somit ergeben sich 4 Messungen pro Faser.

Vor der Messung sind die Steckverbinder zu reinigen und visuell zu prüfen. Die Fasereigenschaften der Messkabel müssen mit denen der zu messenden LWL-Strecke übereinstimmen.

Die Messgeräte sind nach den Angaben des Messgeräteherstellers regelmäßig zu kalibrieren. Die Firmware ist auf dem aktuellsten Stand.

Die ist mit einer Vor- und Nachlauffaser unterschiedlicher Länge zu messen.

Länge der Vor- und Nachlauffaser:
Multimode  200 - 500 m
Singlemode  500 - 1000 m

Die Übertragungsstrecken müssen bei Längen bis:
300 m der optischen Übertragungsklasse OF-300,
500 m der optischen Übertragungsklasse OF-500,
2000 m der optischen Übertragungsklasse OF-2000
nach DIN EN 50173-1: 2011-05 bzw. der ISO/IEC 11801 Ausgabe 2.2 entsprechen.

  Multimode  Singlemode
Klasse  850 nm  1300 nm  1310 nm  1550 nm
OF-300  2,55 dB  1,95 dB  1,80 dB  1,80 dB
OF-500  3,25 dB  2,25 dB  2,00 dB  2,00 dB
OF-2000  8,50 dB  4,50 dB  3,50 dB  3,50 dB

einschließlich Protokollierung und Dokumentation

- im Ordner, einfach in ausgedruckter Form, getrennt nach EDV-Verteiler
- auf Datenträger im PDF-Format
Menge: 24,000 St

**02.03.0180 Messung von Datenleitungen**
einschließlich Protokollierung und Dokumentation entsprechend den geforderten Richtlinien (Kat 6) und nach Vorgaben der Bauleitung. (gemäß ISO/IEC 11801; EN50173;EIA/TIA 586)
Mindestabforderung der Dokumentation ist eine Systemübersicht der ges. Datentechnik als Strangschemata komplett durchnummeriert.

einschließlich Protokollierung und Dokumentation

- im Ordner, einfach in ausgedruckter Form, getrennt nach EDV-Verteiler
- auf Datenträger im PDF-Format
Menge: 260,000 St

#### Titel 02.04 459.1 Schwachstrom Leitungsnetz

*Hinweis: Vorbemerkung*
Kabel und Leitungen

Die Positionen dieses Titels sind durch Angabe der nachfolgend genannten Ziffern (1) - (5) (S) den verschiedenen Verlegearten zugeordnet.

Alle Einheitspreise beinhalten Kosten für die Lieferung und Verlegung in Teillängen sowie der entsprechenden Befestigungsmaterialien ( Einzelschelle, anteiliger Kabelklammer, Kabelsammelhalter, Nagelschellen, Bügelschellen und Langwanne auf Profilschienen usw.) mit allem erforderlichen Zubehör.

Für die Installation im notwendigem Flur und Treppenhaus müssen die Kabelsammelhalter, Kabelklammern usw. aus Metall inklusive Metalldübel sein.

Verlegearten:
(1)  Verlegung auf Abstand- bzw. Bügelschellen;
Kabelklammer und Kabelsammelhalter;

(2)  Verlegung unter Putz, einschl. Fräsarbeiten im Mauerwerk;

(3)  Verlegung in Rohr, Inst.-Kanal, Kabelrinne, Trockenbauwand

(4)  Verlegung in vorh. Betonschlitz

(5)  Verlegung im Kabelgraben inkl. Kabelhauben

(S)  Systemverlegung in Einzelschellen, Sammelhalter, Steigeleiter, Bügelschelle und Langwanne auf Profilschienen unter Verwendung geprüfter Metalldübel/Schrauben

Hinweis:
Um den Funktionserhalt zu gewährleisten, muss das Kabel mit den im Prüfzeugnis aufgeführten Tragevorrichtungen oder Befestigungsmitteln installiert werden.
Befestigen eines Kennzeichnungsschildes an der Kabelanlage unter Vorlage einer Werksbescheinigung und eines Prüfzeugnisses.

Für die Installation der Kabel und Leitungen von Fernmeldeanlagen gelten die vorstehenden Bedingungen des Titel Niederspannungsinstallationsanlagen"Kabel und Leitungen" sinngemäß. Ergänzend gelten folgende Bedingungen:
- Leitungsverbindungen dürfen nur in den vorgesehenen Verteilerkästen durchgeführt werden. Außer bei ausgesprochenen Rangierverbindungen müssen alle Verbindungen gelötet werden. Das Verbinden von Leitungen in Rohren ist streng untersagt.
- Starkstrom- und Schwachstrom-Stromkreise müssen nach VDE 0100 und VDE 0800 sicher voneinander getrennt sein. An Kreuzungs- und Näherungsstellen müssen beide Trassenarten mindestens 10 mm voneinander entfernt sein, sofern sie nicht in verschiedenen Isolierrohren geführt oder durch starr angebrachte Trennstege voneinander getrennt sind.
- Es gelten alle gültigen Vorschriften und Richtlinien. Sie müssen den VDE-Vorschriften in neuster Fassung entsprechen.
- Die Kennzeichnung der Kabel und Leitungen muss deutlich und gut sichtbar auf der Manteloberfläche sein.
- Die Eigenschaften der angebotenen Kabel und Leitungen sind spätestens vor der Verlegung der örtlichen Bauleitung mit Prüfzeugnissen, Werksbescheinigungen und die Angabe der Verbrennungswärme nachzuweisen.

**02.04.0010 J-H(St)H 2 x 2 x 0,8 mm, (1)**
Installationsleitung mit statischem Schirm
J-H(St)H 2 x 2 x 0,8 mm,

Verlegeart (1)
Menge: 60,000 m

**02.04.0020 J-H(St)H 2 x 2 x 0,8 mm, (2)**
Installationsleitung mit statischem Schirm
J-H(St)H 2 x 2 x 0,8 mm,

Verlegeart (2)
Menge: 45,000 m

**02.04.0030 J-H(St)H 20 x 2 x 0,8 mm, (1)**
Installationsleitung mit statischem Schirm
J-H(St)H 20 x 2 x 0,8 mm,

Verlegeart (1)
Menge: 25,000 m

**02.04.0040 J-H(St)H 20 x 2 x 0,8 mm, (3)**
Installationsleitung mit statischem Schirm
J-H(St)H 20 x 2 x 0,8 mm,

Verlegeart (3)
Menge: 75,000 m

**02.04.0050 Cat7 2 x 4 x 2 x AWG 23/1 duplex (1)**
Kat.7 Verlegekabel S/FTP PiMF 2*4*2*AWG23(duplex)
Folienpaarschirm und Geflechtgesamtschirm
PiMF: paarig in Metallfolie
900 MHz
halogenfrei zum passenden System der EDV-Anlage
Einsatzgebiete: IEEE 802.3, 10/100/1000Base-T, 10Gbase
Verlegeart (1)
Menge: 2850,000 m

**02.04.0060 Cat7 2 x 4 x 2 x AWG 23/1 duplex (2)**
Kat.7 Verlegekabel S/FTP PiMF 2*4*2*AWG23(duplex)
Folienpaarschirm und Geflechtgesamtschirm
PiMF: paarig in Metallfolie
900 MHz
halogenfrei zum passenden System der EDV-Anlage
Einsatzgebiete: IEEE 802.3, 10/100/1000Base-T, 10Gbase
Verlegeart (2)
Menge: 30,000 m

**02.04.0070 Cat7 2 x 4 x 2 x AWG 23/1 duplex (3)**
Kat.7 Verlegekabel S/FTP PiMF 2*4*2*AWG23(duplex)
Folienpaarschirm und Geflechtgesamtschirm
PiMF: paarig in Metallfolie
900 MHz
halogenfrei zum passenden System der EDV-Anlage
Einsatzgebiete: IEEE 802.3, 10/100/1000Base-T, 10Gbase
Verlegeart (3)
Menge: 4100,000 m

**02.04.0080 Cat7 2 x 4 x 2 x AWG 23/1 duplex (4)**
Kat.7 Verlegekabel S/FTP PiMF 2*4*2*AWG23(duplex)
Folienpaarschirm und Geflechtgesamtschirm
PiMF: paarig in Metallfolie
900 MHz
halogenfrei zum passenden System der EDV-Anlage
Einsatzgebiete: IEEE 802.3, 10/100/1000Base-T, 10Gbase
Verlegeart (4)
Menge: 35,000 m

**02.04.0090 LWL-Datenkabel OM4 (1)**
LWL-Datenkabel
I/A-DQ(ZN=B)H OM 4 12 G 50/125
Verlegeart (1)
Menge: 20,000 m

**02.04.0100 LWL-Datenkabel OM4 (3)**
LWL-Datenkabel
I/A-DQ(ZN=B)H OM 4 12 G 50/125
Verlegeart (3)
Menge: 80,000 m

**02.04.0110 HDMI Kabel Kategorie 2 (1)**
hochwertiges HDMI-Kabel für die Übertragung von digitalen Bild- und Tondaten, speziell für die professionelle Medientechnik und Unterhaltungselektronik. Es ist abwärtskompatibel zu allen bisherigen HDMI-Versionen. In Abhängigkeit der Hardware bzw. der Qualität des Interface, können durch den hohen Querschnitt auch höhere Übertragungslängen von bis zu 25 m erreicht werden. Gegen externe Störungen besitzt das Kabel eine solide 3-fache Schirmung.

Verlegeart (1)
Menge: 15,000 m

**02.04.0120 HDMI Kabel Kategorie 2 (3)**
hochwertiges HDMI-Kabel für die Übertragung von digitalen Bild- und Tondaten, speziell für die professionelle Medientechnik und Unterhaltungselektronik. Es ist abwärtskompatibel zu allen bisherigen HDMI-Versionen. In Abhängigkeit der Hardware bzw. der Qualität des Interface, können durch den hohen Querschnitt auch höhere Übertragungslängen von bis zu 25 m erreicht werden. Gegen externe Störungen besitzt das Kabel eine solide 3-fache Schirmung.

Verlegeart (3)
Menge: 200,000 m
